# Isolation thermique sous plancher, avec des laines minérales

- Propriété du fichier: CYPE INGENIEROS, S.A.
- Format: FIEBDC-3/2002
- Zone géographique: Algérie
- Devise: DZD
- Coûts indirects: 3.00 %
- Frais généraux: 13.00 %
- Bénéfice: 6.00 %
- TVA: 19.00 %

## F Aménagements et finitions

### FI Isolations intérieures

#### FIF Planchers

**FIF010** m² Isolation thermique sous plancher, avec des laines minérales.
Isolation thermique sous plancher, avec laine minérale, Ecovent® 032 "ISOVER", selon NF EN 13162, de 60 mm d'épaisseur, revêtue sur une de ses faces avec un tissu de verre noir (tissu Neto), fourni en rouleaux, résistance thermique 1,7 m²K/W, conductivité thermique 0,032 W/(mK) coefficient d'absorption acoustique moyen 0,8 pour une fréquence de 500 Hz. Mise en place: bord à bord, avec du mortier-colle.
Inclut: Nettoyage et préparation de la surface support. Implantation et découpe de l'isolant. Mise en place de l'isolant.
Critère pour le métré: Surface mesurée selon documentation graphique du Projet.
Critère pour le mémoire: On mesurera la surface réellement exécutée selon les spécifications du Projet.

| Code | U | Désignation | Quantité | Prix | Montant |
|---|---|---|---|---|---|
| mt16lvi030aejw | m² | Matelas en laine minérale, Ecovent® 032 "ISOVER", selon NF EN 13162, de 60 mm d'épaisseur, revêtue sur une de ses faces avec un tissu de verre noir (tissu Neto), fourni en rouleaux, résistance thermique 1,7 m²K/W, conductivité thermique 0,032 W/(mK) coefficient d'absorption acoustique moyen 0,8 pour une fréquence de 500 Hz, Euroclasse A1 de réaction au feu selon NF EN 13501-1, capacité d'absorption d'eau à court terme <=1 kg/m² et coefficient de résistance à la diffusion de la vapeur d'eau 1. (matériau) | 1.050 | 2497.09 | 2621.94 |
| mo054 | h | Compagnon professionnel III/CP2 poseur d'isolants rigides ou flexibles. (main-d'œuvre) | 0.136 | 717.33 | 97.56 |
| mo101 | h | Ouvrier professionnel II/OP poseur d'isolants rigides ou flexibles. (main-d'œuvre) | 0.136 | 521.84 | 70.97 |
| % | % | Frais de chantier des unités d'ouvrage | 2 % | 2790.47 | 55.81 |
|  |  | Coûts directs |  |  | 2846.28 |
