# Isolation acoustique au bruit aérien sous plancher, avec des panneaux en laine minérale

- Propriété du fichier: CYPE INGENIEROS, S.A.
- Format: FIEBDC-3/2002
- Zone géographique: Algérie
- Devise: DZD
- Coûts indirects: 3.00 %
- Frais généraux: 13.00 %
- Bénéfice: 6.00 %
- TVA: 19.00 %

## F Aménagements et finitions

### FI Isolations intérieures

#### FIF Planchers

**FIF080** m² Isolation acoustique au bruit aérien sous plancher, avec des panneaux en laine minérale.
Isolation acoustique au bruit aérien sous plancher, avec laine minérale, Ecovent® 032 "ISOVER", selon NF EN 13162, de 100 mm d'épaisseur, revêtue sur une de ses faces avec un tissu de verre noir (tissu Neto), fourni en rouleaux, résistance thermique 3,1 m²K/W, conductivité thermique 0,032 W/(mK) coefficient d'absorption acoustique moyen 1 pour une fréquence de 500 Hz. Placé bord à bord et avec des fixations mécaniques. Comprend la bande autoadhésive désolidarisante, pour le scellement des joints.
Inclut: Nettoyage et préparation de la surface support. Implantation et découpe de l'isolant. Mise en place de l'isolant. Fixation de l'isolant. Scellement des joints.
Critère pour le métré: Surface mesurée selon documentation graphique du Projet.
Critère pour le mémoire: On mesurera la surface réellement exécutée selon les spécifications du Projet.

| Code | U | Désignation | Quantité | Prix | Montant |
|---|---|---|---|---|---|
| mt16lvi030aerv | m² | Matelas en laine minérale, Ecovent® 032 "ISOVER", selon NF EN 13162, de 100 mm d'épaisseur, revêtue sur une de ses faces avec un tissu de verre noir (tissu Neto), fourni en rouleaux, résistance thermique 3,1 m²K/W, conductivité thermique 0,032 W/(mK) coefficient d'absorption acoustique moyen 1 pour une fréquence de 500 Hz, Euroclasse A1 de réaction au feu selon NF EN 13501-1, capacité d'absorption d'eau à court terme <=1 kg/m² et coefficient de résistance à la diffusion de la vapeur d'eau 1. (matériau) | 1.050 | 2893.45 | 3038.12 |
| mt16aaa020ac | U | Fixation mécanique pour panneaux isolants de laine minérale, placés directement sur la surface support. (matériau) | 1.000 | 25.76 | 25.76 |
| mt16ptc060a | m | Bande autoadhésive désolidarisante, de 50 mm de largeur et de 4 mm d'épaisseur, constituée d'une membrane en polyoléfines de haute résistance et une membrane viscoélastique de haute densité de 2 mm d'épaisseur; fournissant une réduction du niveau global de pression au bruit de choc de 17 dB. (matériau) | 1.050 | 178.78 | 187.72 |
| mo054 | h | Compagnon professionnel III/CP2 poseur d'isolants rigides ou flexibles. (main-d'œuvre) | 0.136 | 717.33 | 97.56 |
| mo101 | h | Ouvrier professionnel II/OP poseur d'isolants rigides ou flexibles. (main-d'œuvre) | 0.136 | 521.84 | 70.97 |
| % | % | Frais de chantier des unités d'ouvrage | 2 % | 3420.13 | 68.40 |
|  |  | Coûts directs |  |  | 3488.53 |
