# Trappe pour faux plafond continu en plaques de plâtre. Système "PLACO"

- Propriété du fichier: CYPE INGENIEROS, S.A.
- Format: FIEBDC-3/2002
- Zone géographique: Algérie
- Devise: DZD
- Coûts indirects: 3.00 %
- Frais généraux: 13.00 %
- Bénéfice: 6.00 %
- TVA: 19.00 %

## F Aménagements et finitions

### FL Revêtements de plafonds

#### FLN Plafonds suspendus non démontables, en plaques de plâtre

**FLN070** U Trappe pour faux plafond continu en plaques de plâtre. Système "PLACO".
Trappe d'accès Gyptone Access Quattro 46 "PLACO", de 600x600 mm, constituée de cadre et couvercle de 510x510 mm, pour faux plafond continu en plaques de plâtre perforées phono-absorbantes Gyptone Continuo. Comprend les fixations, les éléments de suspension, la visserie, le traitement des joints et les accessoires de montage.
Inclut: Marquage et découpe de la plaque de plâtre. Mise en place et vissage des profilés. Mise en place et vissage du cadre. Résolution des rencontres et des points singuliers. Traitement des joints. Mise en place du couvercle.
Critère pour le métré: Nombre d'unités prévues, selon documentation graphique du Projet.
Critère pour le mémoire: On mesurera le nombre d'unités réellement mises en place selon les spécifications du Projet.

| Code | U | Désignation | Quantité | Prix | Montant |
|---|---|---|---|---|---|
| mt12plp010 | m | Profilé en acier galvanisé, F-530 "PLACO", fabriqué par laminage à froid, de 3000 mm de longueur, 45x16 mm de section et 0,6 mm d'épaisseur, pour la réalisation de contrecloisons et plafonds, selon NF DTU 25.41 P1-2 et NF EN 14195. (matériau) | 1.200 | 210.38 | 252.46 |
| mt12plt010c | U | Vis autoformeuse TTPC 35 "PLACO", avec tête en trompette, de 35 mm de longueur, pour installation de plaques de plâtre sur des profilés d'épaisseur inférieure à 6 mm. (matériau) | 26.000 | 2.16 | 56.16 |
| mt12pla020d | U | Trappe d'accès Gyptone Access Quattro 46 "PLACO", de 600x600 mm, constituée de cadre et couvercle de 510x510 mm. (matériau) | 1.000 | 18221.68 | 18221.68 |
| mt12plm010a | kg | Pâte de séchage en poudre SN "PLACO"; Euroclasse A2-s1, d0 de réaction au feu, selon NF EN 13501-1, intervalle de température de travail de 5 à 30°C, pour application manuelle avec bande à joint, selon NF EN 13963; pour le traitement des joints des plaques en plâtre. (matériau) | 0.300 | 135.85 | 40.76 |
| mt12plj010a | m | Bande microperforée en papier "PLACO", de 50 mm de largeur, selon NF EN 13963, pour finition des joints de plaques de plâtre. (matériau) | 1.200 | 6.49 | 7.79 |
| op00fre010 |  | Fraiseuse. | 0.100 | 0.00 | 0.00 |
| op00ato010 |  | Tournevis. | 0.100 | 0.00 | 0.00 |
| mo015 | h | Compagnon professionnel III/CP2 monteur de faux plafonds en plaques de plâtre. (main-d'œuvre) | 0.796 | 717.33 | 570.99 |
| mo082 | h | Ouvrier professionnel II/OP monteur de faux plafonds en plaques de plâtre. (main-d'œuvre) | 0.398 | 521.84 | 207.69 |
| % | % | Frais de chantier des unités d'ouvrage | 2 % | 19357.53 | 387.15 |
|  |  | Coûts directs |  |  | 19744.68 |
