# Bardage ventilé, en plaques de ciment. Système Placotherm V "PLACO"

- Propriété du fichier: CYPE Ingenieros S.A.
- Format: FIEBDC-3/2016
- Logiciel: Générateur de prix de la construction. CYPE Ingenieros, S.A.
- Date: 25/06/2024
- Zone géographique: Algérie
- Devise: DZD
- Coûts indirects: 3 %
- Frais généraux: 13 %
- Bénéfice: 6 %
- TVA: 19 %

## E Enveloppe et finition extérieure

### EB Revêtements et bardages de parement

#### EBM Bardages ventilés de plaques en ciment

**EBM020** m² Bardage ventilé, en plaques de ciment. Système Placotherm V "PLACO".
Bardage ventilé, de plaques de ciment à rendement élevé, Aquaroc 13 "PLACO", de 12,5x1200x900 mm, mise en place avec des vis, via le système Placotherm V Aquaroc "PLACO" avec DAU nº 14/089 B, sur l'ossature de soutien en aluminium extrudé de montants verticaux en T et en L, de 1,8 mm d'épaisseur avec une modulation de 600 mm; imperméabilisation avec écran hautement perméable à la vapeur d'eau imperméable à l'eau de pluie, Placotherm Estándar, couche de base de mortier polymérique à prestations élevées renforcé avec des fibres, Placotherm Base, couleur blanche, composé de ciment blanc, charges minérales, résines hydrofuges redispersables, fibres et additifs spéciaux armé avec maille de renfort CMALL 160 et couche de finition de mortier organique Webertene Advance XS "WEBER", couleur à choisir, gamme Estándar, finition goutte, avec une taille maximale de particule de 0,5 mm, à base de siloxanes, charges minérales, pigments résistants aux rayons UV, fongicides et additifs spéciaux sur impression régulatrice d'absorption Webertene Primer "WEBER". Comprend les équerres de bardage de fixation et les équerres réglables pour la fixation de l'ossature de soutien, la visserie pour la fixation des plaques, les fixations pour l'ancrage des profilés, le mortier Placotherm Base et la bande CMALL 160 "PLACO", pour le traitement des joints, le profilé en PVC avec maille en fibre de verre anti-alcalin, Perfil Goteo "PLACO", pour arrêt en liteau, et le ruban adhésif double face pour la fixation de l'écran hautement perméable à la vapeur d'eau.
Critère d'évaluation économique: Le prix ne comprend pas l'isolation thermique.
Inclut: Nettoyage et préparation de la surface support. Implantation des joints de dilatation et des pans. Implantation du calepinage du revêtement et des points d'ancrage de l'ossature de soutien. Fixation des équerres de bardage au support de base. Fixation de l'ossature de soutien à la paroi principale et au plancher. Mise en place et fixation provisoire de l'imperméabilisation. Mise en place et boulonnage des plaques à la sous-structure support. Traitement des joints. Réalisation de tous les travaux nécessaires pour la résolution des ouvertures. Mise en place du profilé d'arrêt en linteau. Extension de la couche de mortier base et mise en place de la maille de renfort. Application de la couche d'apprêt. Application de la couche de finition.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12ple300a | U | Équerre de bardage de fixation en aluminium extrudé de composition 6063 et traitement thermique T66, avec isolation en polypropylène de 5 mm d'épaisseur, pour rupture de pont thermique, "PLACO", de 65 mm de longueur. (matériau) | 0.46 | 787.44 | 362.222 |
| mt12ple310a | U | Équerre de bardage réglable en aluminium extrudé de composition 6063 et traitement thermique T66, avec isolation en polypropylène de 5 mm d'épaisseur, pour rupture de pont thermique, "PLACO", de 65 mm de longueur. (matériau) | 1.39 | 607.11 | 843.883 |
| mt12plt100 | U | Cheville en nylon avec vis en acier galvanisé avec tête hexagonale, "PLACO", de 10 mm de diamètre et 80 mm de longueur, pour fixation des équerres de bardage. (matériau) | 2.315 | 137.65 | 318.660 |
| mt12plp300 | m | Profilé en T en aluminium extrudé de composition 6063 et traitement thermique T-66, "PLACO", de 1,8 mm d'épaisseur, fourni en barres de 6 m de longueur. (matériau) | 0.83 | 1087.99 | 903.032 |
| mt12plp310 | m | Profilé en L en aluminium extrudé de composition 6063 et traitement thermique T-66, "PLACO", de 1,8 mm d'épaisseur, fourni en barres de 6 m de longueur. (matériau) | 0.83 | 859.57 | 713.443 |
| mt12plt060 | U | Vis autoforeuse en acier inoxydable "PLACO", avec tête hexagonale, de 19 mm de longueur. (matériau) | 4.63 | 58.49 | 270.809 |
| mt15mvp010a | m | Écran hautement perméable à la vapeur d'eau imperméable à l'eau de pluie, Placotherm Estándar "PLACO", de 175 µm d'épaisseur et 60 g/m², de 0,01 m d'épaisseur de la couche d'air équivalente à la diffusion de la vapeur d'eau, selon NF EN 1931, étanchéité à l'eau classe W1 selon NF EN 1928, perméabilité à l'air 2 m³/h·m² à 50 Pa, (Euroclasse E de réaction au feu, selon NF EN 13501-1), fourni en rouleaux de 1,50x50 m, selon NF EN 13859-2. (matériau) | 1.1 | 504.9 | 555.390 |
| mt12plq010a | m² | Plaque de ciment à rendement élevé, Aquaroc 13 "PLACO", de 12,5x1200x900 mm. (matériau) | 1.05 | 3516.42 | 3692.241 |
| mt12plq020b | U | Vis THTPF 38 "PLACO", avec tête en trompette, de 38 mm de longueur, pour installation de plaques de ciment sur des profilés. (matériau) | 20 | 7.94 | 158.800 |
| mt28mpp010a | kg | Mortier polymérique à prestations élevées renforcé avec des fibres, Placotherm Base, "PLACO", couleur blanche, composé de ciment blanc, charges minérales, résines hydrofuges redispersables, fibres et additifs spéciaux, à appliquer à la truelle, pour traitement des joints et rebouchage superficiel de plaques dans des systèmes Placotherm, type GP CSIII W2, selon NF EN 998-1. (matériau) | 4.6 | 101.01 | 464.646 |
| mt28fvp010a | m | Bande à joint d'une maille en fibre de verre anti-alcalin, CMALL 160 "PLACO", de 160 g/m² de masse surfacique, de 100 mm de largeur et 0,52 mm d'épaisseur, fournie en rouleaux de 50 m de longueur. (matériau) | 2.1 | 33.97 | 71.337 |
| mt28fvp020a | m | Maille de renfort de fibre de verre anti-alcalin, CMALL 160 "PLACO", de 160 g/m² de masse surfacique, de 1,1 m de largeur et 0,52 mm d'épaisseur, fournie en rouleaux de 50 m de longueur. (matériau) | 1.1 | 303.49 | 333.839 |
| mt28fvp050 | m | Profilé en PVC avec maille en fibre de verre anti-alcalin, Perfil Goteo "PLACO", pour arrêt en liteau, fourni en barres de 2,5 m de longueur. (matériau) | 0.17 | 345.39 | 58.716 |
| mt28pcc010c | l | Impression régulatrice d'absorption Webertene Primer "WEBER", couleur à choisir, gamme Estándar, à base de copolymères acryliques, charges minérales et additifs spéciaux, imperméable à l'eau de pluie et perméable à la vapeur d'eau. (matériau) | 0.45 | 785.63 | 353.534 |
| mt28esc090c | kg | Mortier organique Webertene Advance XS "WEBER", couleur à choisir, gamme Estándar, finition goutte, à base de siloxanes, charges minérales, pigments résistants aux rayons UV, fongicides et additifs spéciaux. Selon NF EN 15824. (matériau) | 1.5 | 482.21 | 723.315 |
| mt15pdw100a | m | Ruban adhésif double face, avec adhésif acrylique, de 50 mm de largeur, avec résistance aux rayons UV, intervalle de température de travail de -20 à 100°C, fournie en rouleaux de 50 m de longueur. (matériau) | 1.6 | 198.16 | 317.056 |
| mo052 | h | Compagnon professionnel III/CP2 poseur de systèmes de façades préfabriqués. (main-d'œuvre) | 0.811 | 717.33 | 581.755 |
| mo099 | h | Ouvrier professionnel II/OP poseur de systèmes de façades préfabriqués. (main-d'œuvre) | 0.811 | 521.84 | 423.212 |
| % | % | Frais de chantier des unités d'ouvrage | 2 % | 11145.890 | 222.918 |
|  |  | Coûts directs |  |  | 11368.808 |

Déchets:
- pose: mt12plt100; facteur de déchet 0.00122727
- pose: mt12plp300; facteur de déchet 0.048
- pose: mt12plp310; facteur de déchet 0.048
- pose: mt12plt060 Vis autoforeuse en acier inoxydable "PLACO", avec tête hexagonale, de 19 mm de longueur; facteur de déchet 0.0176923
- pose: mt15mvp010a; facteur de déchet 0.0691837
- pose: mt12plq010a Plaque de ciment à rendement élevé, Aquaroc 13 "PLACO", de 12,5x1200x900 mm; facteur de déchet 0.0248
- pose: mt12plq020b; facteur de déchet 0.005
- pose: mt28mpp010a; facteur de déchet 0.013332
- pose: mt28fvp010a; facteur de déchet 0.055
- pose: mt28fvp020a; facteur de déchet 0.0548011
- pose: mt28fvp050; facteur de déchet 0.048
- pose: mt28esc090c; facteur de déchet 0.0066

## Ressources

**mt12plt100** U Cheville en nylon avec vis en acier galvanisé avec tête hexagonale
Données techniques: Coût énergétique 0.836 MJ; Émission de CO2 0.068 kg; Code CED 17 04 05; Masse de l'élément 0.022 kg; Volume 0.00001 m3
Déchets:
- emballage: re150101 Emballages en papier et en carton. (composant de déchet); quantité 0.002 kg; Code CED 15 01 01; Masse de l'élément 1 kg; Volume 0.001333 m3
- emballage: re170203 Plastique. (composant de déchet); quantité 0.001 kg; Code CED 17 02 03; Masse de l'élément 1 kg; Volume 0.001667 m3

**mt12plp300** m Profilé en T en aluminium extrudé de composition 6063 et traitement thermique T-66
Données techniques: Coût énergétique 91.164 MJ; Émission de CO2 6.698 kg; Code CED 17 04 02; Masse de l'élément 0.81 kg; Volume 0.00054 m3
Déchets:
- emballage: re170203 Plastique; quantité 0.005 kg

**mt12plp310** m Profilé en L en aluminium extrudé de composition 6063 et traitement thermique T-66
Données techniques: Coût énergétique 60.937 MJ; Émission de CO2 4.474 kg; Code CED 17 04 02; Masse de l'élément 0.54 kg; Volume 0.00036 m3
Déchets:
- emballage: re170203 Plastique; quantité 0.005 kg

**mt12plt060** U Vis autoforeuse en acier inoxydable "PLACO", avec tête hexagonale, de 19 mm de longueur
Données techniques: Coût énergétique 2.484 MJ; Émission de CO2 0.129 kg; Code CED 17 04 05; Masse de l'élément 0.0013 kg
Déchets:
- emballage: re170203 Plastique; quantité 0.025 kg

**mt15mvp010a** m Écran hautement perméable à la vapeur d'eau imperméable à l'eau de pluie
Données techniques: Coût énergétique 9.636 MJ; Émission de CO2 0.478 kg; Code CED 17 02 03; Masse de l'élément 0.098 kg; Volume 0.000163 m3
Déchets:
- emballage: re170203 Plastique; quantité 0.001 kg

**mt12plq010a** m² Plaque de ciment à rendement élevé, Aquaroc 13 "PLACO", de 12,5x1200x900 mm
Données techniques: Coût énergétique 0.793 MJ; Émission de CO2 2.044 kg; Code CED 17 01 01; Masse de l'élément 13.5 kg; Volume 0.009 m3
Déchets:
- emballage: re170203 Plastique; quantité 0.004 kg

**mt12plq020b** U Vis THTPF 38 "PLACO"
Données techniques: Coût énergétique 0.020 MJ; Émission de CO2 0.002 kg; Code CED 17 04 05; Masse de l'élément 0.002 kg
Déchets:
- emballage: re150101 Emballages en papier et en carton; quantité 0.001 kg

**mt28mpp010a** kg Mortier polymérique à prestations élevées renforcé avec des fibres
Données techniques: Coût énergétique 3.340 MJ; Émission de CO2 0.250 kg; Code CED 17 01 01; Masse de l'élément 1 kg; Volume 0.000667 m3

**mt28fvp010a** m Bande à joint d'une maille en fibre de verre anti-alcalin
Données techniques: Coût énergétique 1.215 MJ; Émission de CO2 0.060 kg; Code CED 17 02 03; Masse de l'élément 0.016 kg; Volume 0.000027 m3
Déchets:
- emballage: re170203 Plastique; quantité 0.001 kg

**mt28fvp020a** m Maille de renfort de fibre de verre anti-alcalin
Données techniques: Coût énergétique 12.408 MJ; Émission de CO2 0.609 kg; Code CED 17 02 03; Masse de l'élément 0.176 kg; Volume 0.000293 m3
Déchets:
- emballage: re170203 Plastique; quantité 0.001 kg

**mt28fvp050** m Profilé en PVC avec maille en fibre de verre anti-alcalin
Données techniques: Coût énergétique 11.900 MJ; Émission de CO2 0.855 kg; Code CED 17 02 03; Masse de l'élément 0.2 kg; Volume 0.000333 m3
Déchets:
- emballage: re170203 Plastique; quantité 0.005 kg

**mt28esc090c** kg Mortier organique Webertene Advance XS "WEBER"
Données techniques: Coût énergétique 4.268 MJ; Émission de CO2 0.262 kg; Code CED 17 01 01; Masse de l'élément 1 kg; Volume 0.000667 m3
Déchets:
- emballage: re150101 Emballages en papier et en carton; quantité 0.014 kg
