# Couche de finition d'enduit traditionnel avec du mortier de chaux sur une couche de base, sur un parement extérieur

- Propriété du fichier: CYPE Ingenieros S.A.
- Format: FIEBDC-3/2016
- Logiciel: Générateur de prix de la construction. CYPE Ingenieros, S.A.
- Date: 25/06/2024
- Zone géographique: Algérie
- Devise: DZD
- Coûts indirects: 3 %
- Frais généraux: 13 %
- Bénéfice: 6 %
- TVA: 19 %

## E Enveloppe et finition extérieure

### ED Enduits de mortier industriel

#### EDJ Enduits de finition à la chaux

**EDJ010** m² Couche de finition d'enduit traditionnel avec du mortier de chaux sur une couche de base, sur un parement extérieur.
Couche de finition d'enduit traditionnel avec du mortier de chaux, type CR CSI W2, selon NF EN 998-1, Webercal Revoco "WEBER", couleur à choisir, de 10 mm d'épaisseur, avec finition lisse lavée, application manuelle, sur une couche de base en mortier, sur un parement extérieur, vertical.
Critère d'évaluation économique: Le prix comprend la protection des éléments du contour qui pourraient être affectés pendant les travaux et la résolution des points singuliers, mais il ne comprend pas la couche de base de mortier.
Inclut: Calepinage des pans. Préparation du mortier. Application du mortier. Réalisation des joints et des points singuliers. Réalisation d'une finition. Séchage du mortier.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt08aaa010a | m³ | Eau. (matériau) | 0.005 | 189.49 | 0.947 |
| mt28moc030h | kg | Mortier de chaux, type CR CSI W2, selon NF EN 998-1, pour utilisation à l'intérieur ou à l'extérieur, Webercal Revoco "WEBER", couleur à choisir, composé de chaux aérée, pigments minéraux et additifs organiques et inorganiques, fourni en sacs. (matériau) | 16 | 54.22 | 867.520 |
| mt27wav020a | m | Ruban adhésif de masquage, de 25 mm de largeur. (matériau) | 1 | 12.11 | 12.110 |
| mo039 | h | Compagnon professionnel III/CP2 enduiseur. (main-d'œuvre) | 0.641 | 698.09 | 447.476 |
| mo111 | h | Ouvrier d'exécution I/OE2 enduiseur. (main-d'œuvre) | 0.328 | 519.22 | 170.304 |
| % | % | Frais de chantier des unités d'ouvrage | 4 % | 1498.357 | 59.934 |
|  |  | Coûts directs |  |  | 1558.291 |

Déchets:
- pose: mt28moc030h; facteur de déchet 0.0198
- pose: mt27wav020a Ruban adhésif de masquage, de 25 mm de largeur; facteur de déchet 0.0441176

## Ressources

**mt08aaa010a** m³ Eau
Données techniques: Coût énergétique 60.000 MJ; Émission de CO2 30.000 kg

**mt28moc030h** kg Mortier de chaux
Données techniques: Coût énergétique 4.265 MJ; Émission de CO2 0.258 kg; Code CED 17 01 01; Masse de l'élément 1 kg; Volume 0.000667 m3
Déchets:
- emballage: re150101 Emballages en papier et en carton. (composant de déchet); quantité 0.009 kg; Code CED 15 01 01; Masse de l'élément 1 kg; Volume 0.001333 m3

**mt27wav020a** m Ruban adhésif de masquage, de 25 mm de largeur
Données techniques: Coût énergétique 0.002 MJ; Émission de CO2 0.003 kg; Code CED 20 01 01; Masse de l'élément 0.0034 kg; Volume 0.000005 m3
