# Étanchéité liquide d'un arrêt supérieur de parapet et de façade

- Propriété du fichier: CYPE Ingenieros S.A.
- Format: FIEBDC-3/2016
- Logiciel: Générateur de prix de la construction. CYPE Ingenieros, S.A.
- Date: 25/06/2024
- Zone géographique: Algérie
- Devise: DZD
- Coûts indirects: 3 %
- Frais généraux: 13 %
- Bénéfice: 6 %
- TVA: 19 %

## E Enveloppe et finition extérieure

### EE Étanchéité: imperméabilisations

#### EEA Façades

**EEA070** m² Étanchéité liquide d'un arrêt supérieur de parapet et de façade.
Étanchéité liquide d'un arrêt supérieur de parapet et de façade, avec trois couches de revêtement élastique imperméabilisant Weberdry Easy Roof "WEBER", couleur rouge, composé de polymères synthétiques en dispersion, charges et pigments minéraux et fibres, 2,25 kg/m².
Critère d'évaluation économique: Le prix ne comprend pas l'élément de protection.
Inclut: Nettoyage et préparation de la surface. Application de l'imperméabilisant.
Critère pour le métré: Surface mesurée selon documentation graphique du Projet.
Critère pour le mémoire: On mesurera la surface réellement exécutée selon les spécifications du Projet.

| Code | U | Désignation | Quantité | Prix | Montant |
|---|---|---|---|---|---|
| mt28mic030j | kg | Revêtement élastique imperméabilisant Weberdry Easy Roof "WEBER", couleur rouge, composé de polymères synthétiques en dispersion, charges et pigments minéraux et fibres. (matériau) | 2.25 | 841.08 | 1892.430 |
| mo032 | h | Compagnon professionnel III/CP2 poseur de produits imperméabilisants. (main-d'œuvre) | 0.114 | 698.09 | 79.582 |
| mo070 | h | Ouvrier professionnel II/OP poseur de produits imperméabilisants. (main-d'œuvre) | 0.114 | 521.84 | 59.490 |
| % | % | Frais de chantier des unités d'ouvrage | 2 % | 2031.502 | 40.630 |
|  |  | Coûts directs |  |  | 2072.132 |

Déchets:
- pose: mt28mic030j; facteur de déchet 0.035

## Ressources

**mt28mic030j** kg Revêtement élastique imperméabilisant Weberdry Easy Roof "WEBER"
Données techniques: Coût énergétique 15.053 MJ; Émission de CO2 0.575 kg; Code CED 17 09 04; Masse de l'élément 1 kg; Volume 0.000667 m3
Déchets:
- emballage: re170203 Plastique. (composant de déchet); quantité 0.003 kg; Code CED 17 02 03; Masse de l'élément 1 kg; Volume 0.001667 m3
