# Habillage en plaques de plâtre, de radioprotection. Système "PLACO"

- Propriété du fichier: CYPE Ingenieros S.A.
- Format: FIEBDC-3/2016
- Logiciel: Générateur de prix de la construction. CYPE Ingenieros, S.A.
- Date: 25/06/2024
- Zone géographique: Algérie
- Devise: DZD
- Coûts indirects: 3 %
- Frais généraux: 13 %
- Bénéfice: 6 %
- TVA: 19 %

## F Aménagements et finitions

### FD Doublages

#### FDH Habillages en plaques de plâtre

**FDH040** m² Habillage en plaques de plâtre, de radioprotection. Système "PLACO".
Habillage, système Placo X-Ray Protection "PLACO", de 53,5 mm d'épaisseur totale, avec niveau de qualité de la finition standard (Q2), constitué de trois plaques de plâtre DFI / NF EN 520 - 600 / 1800 / 12,5 / à bords longitudinaux amincis, X-Ray Protection "PLACO", constituée d'une âme en plâtre d'origine naturelle enveloppée et liée aux deux feuilles de carton fort, incorporant des additifs pour améliorer sa capacité d'absorption aux rayons X, sa cohésion à des températures élevées et son absorption acoustique, boulonnées directement sur profilé métallique en acier galvanisé, Maestra Omega "PLACO", fabriqué par laminage à froid, de 3000 mm de longueur, 82x16 mm de section et 0,55 mm d'épaisseur, préalablement ancré au parement vertical tous les 600 mm, avec boulons en acier. Comprend la visserie pour la fixation des plaques et la pâte et la bande pour le traitement des joints.
Critère d'évaluation économique: Le prix comprend la résolution des rencontres et des points singuliers, mais il ne comprend pas l'isolation à placer entre les plaques et le parement.
Inclut: Implantation et tracé sur les planchers inférieur et supérieur des profilés. Implantation sur le parement des fourrures. Mise en place et ancrage au parement support des profilés auxiliaires. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12plp050 | m | Profilé en acier galvanisé, Maestra Omega "PLACO", fabriqué par laminage à froid, de 3000 mm de longueur, 82x16 mm de section et 0,55 mm d'épaisseur, pour la réalisation de contrecloisons et plafonds, selon NF DTU 25.41 P1-2 et NF EN 14195. (matériau) | 2.1 | 235.63 | 494.823 |
| mt12arp010a | m² | Plaque de plâtre DFI / NF EN 520 - 600 / 1800 / 12,5 / à bords longitudinaux amincis, X-Ray Protection "PLACO", constituée d'une âme en plâtre d'origine naturelle enveloppée et liée aux deux feuilles de carton fort, incorporant des additifs pour améliorer sa capacité d'absorption aux rayons X, sa cohésion à des températures élevées et son absorption acoustique. (matériau) | 3.15 | 6045.84 | 19044.396 |
| mt12arp020a | kg | Pâte de séchage Promix X-Ray Protection "PLACO", pour le traitement des joints des plaques en plâtre. (matériau) | 0.33 | 418.91 | 138.240 |
| mt12arp030a | U | Vis autoformeuse X-Ray Protection 25 "PLACO", avec tête en trompette, de 25 mm de longueur. (matériau) | 6 | 2.48 | 14.880 |
| mt12arp030b | U | Vis autoformeuse X-Ray Protection 35 "PLACO", avec tête en trompette, de 35 mm de longueur. (matériau) | 6 | 3.22 | 19.320 |
| mt12arp030c | U | Vis autoformeuse X-Ray Protection 45 "PLACO", avec tête en trompette, de 45 mm de longueur. (matériau) | 11 | 3.97 | 43.670 |
| mo053 | h | Compagnon professionnel III/CP2 plaquiste. (main-d'œuvre) | 0.353 | 717.33 | 253.217 |
| mo100 | h | Ouvrier professionnel II/OP plaquiste. (main-d'œuvre) | 0.353 | 521.84 | 184.210 |
| % | % | Frais de chantier des unités d'ouvrage | 2 % | 20192.756 | 403.855 |
|  |  | Coûts directs |  |  | 20596.611 |

Déchets:
- pose: mt12plp050; facteur de déchet 0.0161792
- pose: mt12arp010a; facteur de déchet 0.0045
- pose: mt12arp020a Pâte de séchage Promix X-Ray Protection "PLACO", pour le traitement des joints des plaques en plâtre; facteur de déchet 0.0075
- pose: mt12arp030a Vis autoformeuse X-Ray Protection 25 "PLACO", avec tête en trompette, de 25 mm de longueur; facteur de déchet 0.00533333
- pose: mt12arp030b Vis autoformeuse X-Ray Protection 35 "PLACO", avec tête en trompette, de 35 mm de longueur; facteur de déchet 0.00526316
- pose: mt12arp030c Vis autoformeuse X-Ray Protection 45 "PLACO", avec tête en trompette, de 45 mm de longueur; facteur de déchet 0.00521739

## Ressources

**mt12plp050** m Profilé en acier galvanisé
Données techniques: Coût énergétique 70.808 MJ; Émission de CO2 2.173 kg; Code CED 17 04 05; Masse de l'élément 0.53 kg; Volume 0.000252 m3
Déchets:
- emballage: re170203 Plastique. (composant de déchet); quantité 0.006 kg; Code CED 17 02 03; Masse de l'élément 1 kg; Volume 0.001667 m3

**mt12arp010a** m² Plaque de plâtre DFI / NF EN 520 - 600 / 1800 / 12,5 / à bords longitudinaux amincis
Données techniques: Coût énergétique 205.735 MJ; Émission de CO2 2.982 kg; Code CED 17 08 02; Masse de l'élément 19.4 kg; Volume 0.0194 m3
Déchets:
- emballage: re170203 Plastique; quantité 0.015 kg

**mt12arp020a** kg Pâte de séchage Promix X-Ray Protection "PLACO", pour le traitement des joints des plaques en plâtre
Données techniques: Coût énergétique 13.573 MJ; Émission de CO2 0.475 kg; Code CED 17 08 02; Masse de l'élément 1 kg; Volume 0.001 m3
Déchets:
- emballage: re170203 Plastique; quantité 0.028 kg

**mt12arp030a** U Vis autoformeuse X-Ray Protection 25 "PLACO", avec tête en trompette, de 25 mm de longueur
Données techniques: Coût énergétique 0.015 MJ; Émission de CO2 0.002 kg; Code CED 17 04 05; Masse de l'élément 0.0015 kg
Déchets:
- emballage: re150101 Emballages en papier et en carton. (composant de déchet); quantité 0.001 kg; Code CED 15 01 01; Masse de l'élément 1 kg; Volume 0.001333 m3

**mt12arp030b** U Vis autoformeuse X-Ray Protection 35 "PLACO", avec tête en trompette, de 35 mm de longueur
Données techniques: Coût énergétique 0.019 MJ; Émission de CO2 0.002 kg; Code CED 17 04 05; Masse de l'élément 0.0019 kg
Déchets:
- emballage: re150101 Emballages en papier et en carton; quantité 0.001 kg

**mt12arp030c** U Vis autoformeuse X-Ray Protection 45 "PLACO", avec tête en trompette, de 45 mm de longueur
Données techniques: Coût énergétique 0.023 MJ; Émission de CO2 0.002 kg; Code CED 17 04 05; Masse de l'élément 0.0023 kg; Volume 0.000001 m3
Déchets:
- emballage: re150101 Emballages en papier et en carton; quantité 0.001 kg
