# Isolation acoustique au bruit aérien sous plancher, avec des panneaux en laine minérale

- Propriété du fichier: CYPE Ingenieros S.A.
- Format: FIEBDC-3/2016
- Logiciel: Générateur de prix de la construction. CYPE Ingenieros, S.A.
- Date: 25/06/2024
- Zone géographique: Algérie
- Devise: DZD
- Coûts indirects: 3 %
- Frais généraux: 13 %
- Bénéfice: 6 %
- TVA: 19 %

## F Aménagements et finitions

### FI Isolations intérieures

#### FIF Planchers

**FIF080** m² Isolation acoustique au bruit aérien sous plancher, avec des panneaux en laine minérale.
Isolation acoustique au bruit aérien sous plancher, avec laine minérale, Ecovent® 034 "ISOVER", selon NF EN 13162, de 60 mm d'épaisseur, revêtue sur une de ses faces avec un tissu de verre noir (tissu Neto), fourni en rouleaux, résistance thermique 1,7 m²K/W, conductivité thermique 0,034 W/(mK) coefficient d'absorption acoustique moyen 0,8 pour une fréquence de 500 Hz. Placé bord à bord et avec des fixations mécaniques. Comprend la bande autoadhésive désolidarisante, pour le scellement des joints.
Inclut: Nettoyage et préparation de la surface support. Implantation et découpe de l'isolant. Mise en place de l'isolant. Fixation de l'isolant. Scellement des joints.
Critère pour le métré: Surface mesurée selon documentation graphique du Projet.
Critère pour le mémoire: On mesurera la surface réellement exécutée selon les spécifications du Projet.

| Code | U | Désignation | Quantité | Prix | Montant |
|---|---|---|---|---|---|
| mt16lvi030afjv | m² | Matelas en laine minérale, Ecovent® 034 "ISOVER", selon NF EN 13162, de 60 mm d'épaisseur, revêtue sur une de ses faces avec un tissu de verre noir (tissu Neto), fourni en rouleaux, résistance thermique 1,7 m²K/W, conductivité thermique 0,034 W/(mK) coefficient d'absorption acoustique moyen 0,8 pour une fréquence de 500 Hz, Euroclasse A1 de réaction au feu selon NF EN 13501-1, capacité d'absorption d'eau à court terme <=1 kg/m² et coefficient de résistance à la diffusion de la vapeur d'eau 1. (matériau) | 1.05 | 2011.54 | 2112.117 |
| mt16aaa020ac | U | Fixation mécanique pour panneaux isolants de laine minérale, placés directement sur la surface support. (matériau) | 1 | 25.76 | 25.760 |
| mt16ptc060a | m | Bande autoadhésive désolidarisante, de 50 mm de largeur et de 4 mm d'épaisseur, constituée d'une membrane en polyoléfines de haute résistance et une membrane viscoélastique de haute densité de 2 mm d'épaisseur; fournissant une réduction du niveau global de pression au bruit de choc de 17 dB. (matériau) | 1.05 | 178.78 | 187.719 |
| mo054 | h | Compagnon professionnel III/CP2 poseur d'isolants rigides ou flexibles. (main-d'œuvre) | 0.136 | 717.33 | 97.557 |
| mo101 | h | Ouvrier professionnel II/OP poseur d'isolants rigides ou flexibles. (main-d'œuvre) | 0.136 | 521.84 | 70.970 |
| % | % | Frais de chantier des unités d'ouvrage | 2 % | 2494.123 | 49.882 |
|  |  | Coûts directs |  |  | 2544.005 |

Déchets:
- pose: mt16lvi030afjv; facteur de déchet 0.0463125
- pose: mt16ptc060a; facteur de déchet 0.07

## Ressources

**mt16lvi030afjv** m² Matelas en laine minérale
Données techniques: Coût énergétique 90.857 MJ; Émission de CO2 4.559 kg; Code CED 17 06 04; Masse de l'élément 2.4 kg; Volume 0.004 m3
Déchets:
- emballage: re170203 Plastique. (composant de déchet); quantité 0.025 kg; Code CED 17 02 03; Masse de l'élément 1 kg; Volume 0.001667 m3

**mt16aaa020ac** U Fixation mécanique pour panneaux isolants de laine minérale, placés directement sur la surface support
Données techniques: Coût énergétique 0.233 MJ; Émission de CO2 0.071 kg
Déchets:
- emballage: re150101 Emballages en papier et en carton. (composant de déchet); quantité 0.072 kg; Code CED 15 01 01; Masse de l'élément 1 kg; Volume 0.001333 m3

**mt16ptc060a** m Bande autoadhésive désolidarisante
Données techniques: Coût énergétique 8.526 MJ; Émission de CO2 0.291 kg; Code CED 17 03 02; Masse de l'élément 0.18 kg; Volume 0.00018 m3
Déchets:
- emballage: re170203 Plastique; quantité 0.02 kg
