# Isolation acoustique au bruit aérien pour des contrecloisons en plaques, avec panneaux entre montants et complexes multicouches entre plaques

- Propriété du fichier: CYPE Ingenieros S.A.
- Format: FIEBDC-3/2016
- Logiciel: Générateur de prix de la construction. CYPE Ingenieros, S.A.
- Date: 25/06/2024
- Zone géographique: Algérie
- Devise: DZD
- Coûts indirects: 3 %
- Frais généraux: 13 %
- Bénéfice: 6 %
- TVA: 19 %

## F Aménagements et finitions

### FI Isolations intérieures

#### FIU Doublages

**FIU180** m² Isolation acoustique au bruit aérien pour des contrecloisons en plaques, avec panneaux entre montants et complexes multicouches entre plaques.
Isolation acoustique au bruit aérien, dans une contrecloison avec des plaques, réalisée avec panneau semi-rigide en laine minérale, Geowall 37 "ISOVER", selon NF EN 13162, non revêtu, de 60 mm d'épaisseur, résistance thermique 1,62 m²K/W, conductivité thermique 0,037 W/(mK), mis en place entre les montants de l'ossature porteuse; et complexe multicouche, de 6,4 mm d'épaisseur, constitué de deux feuilles de mousse de polyéthylène réticulé, de 3 mm d'épaisseur chacune, et une feuille de plomb de 0,35 mm d'épaisseur intercalée entre les deux, collé entre les plaques avec colle.
Inclut: Découpe de l'isolant à placer entre les montants. Mise en place de l'isolant entre les montants. Découpe de l'isolant à placer sur la plaque. Application de l'adhésif. Mise en place de l'isolant dans la plaque déjà montée. Résolution des points singuliers.
Critère pour le métré: Surface mesurée selon documentation graphique du Projet.
Critère pour le mémoire: On mesurera la surface réellement exécutée selon les spécifications du Projet.

| Code | U | Désignation | Quantité | Prix | Montant |
|---|---|---|---|---|---|
| mt16lri010do | m² | Panneau semi-rigide en laine minérale, Geowall 37 "ISOVER", selon NF EN 13162, non revêtu, de 60 mm d'épaisseur, résistance thermique 1,62 m²K/W, conductivité thermique 0,037 W/(mK), coefficient d'absorption acoustique moyen 0,8 pour une fréquence de 500 Hz et Euroclasse A1 de réaction au feu selon NF EN 13501-1. (matériau) | 1.05 | 891.82 | 936.411 |
| mt16ppt025i | m² | Complexe multicouche, de 6,4 mm d'épaisseur, constitué de deux feuilles de mousse de polyéthylène réticulé, de 3 mm d'épaisseur chacune, et une feuille de plomb de 0,35 mm d'épaisseur intercalée entre les deux; avec 24,5 dB d'indice global de réduction acoustique, Rw, selon NF EN ISO 10140-2. (matériau) | 1.05 | 6632.15 | 6963.758 |
| mt16npg031 | kg | Colle. (matériau) | 0.3 | 1537.89 | 461.367 |
| mo054 | h | Compagnon professionnel III/CP2 poseur d'isolants rigides ou flexibles. (main-d'œuvre) | 0.057 | 717.33 | 40.888 |
| mo101 | h | Ouvrier professionnel II/OP poseur d'isolants rigides ou flexibles. (main-d'œuvre) | 0.057 | 521.84 | 29.745 |
| % | % | Frais de chantier des unités d'ouvrage | 2 % | 8432.169 | 168.643 |
|  |  | Coûts directs |  |  | 8600.812 |

Déchets:
- pose: mt16lri010do; facteur de déchet 0.048
- pose: mt16ppt025i; facteur de déchet 0.03
- pose: mt16npg031 Colle; facteur de déchet 0.035

## Ressources

**mt16lri010do** m² Panneau semi-rigide en laine minérale
Données techniques: Coût énergétique 34.941 MJ; Émission de CO2 2.443 kg; Code CED 17 06 04; Masse de l'élément 2.4 kg; Volume 0.004 m3
Déchets:
- emballage: re170203 Plastique. (composant de déchet); quantité 0.024 kg; Code CED 17 02 03; Masse de l'élément 1 kg; Volume 0.001667 m3

**mt16ppt025i** m² Complexe multicouche
Données techniques: Coût énergétique 487.516 MJ; Émission de CO2 8.166 kg; Code CED 17 06 04; Masse de l'élément 4.38 kg; Volume 0.0073 m3
Déchets:
- emballage: re170203 Plastique; quantité 0.034 kg

**mt16npg031** kg Colle
Données techniques: Coût énergétique 57.585 MJ; Émission de CO2 0.739 kg; Code CED 17 03 02; Masse de l'élément 1 kg; Volume 0.001 m3
Déchets:
- emballage: re170203 Plastique; quantité 0.056 kg
