# Faux plafond continu en plaques de plâtre, de radioprotection. Système "PLACO"

- Propriété du fichier: CYPE Ingenieros S.A.
- Format: FIEBDC-3/2016
- Logiciel: Générateur de prix de la construction. CYPE Ingenieros, S.A.
- Date: 25/06/2024
- Zone géographique: Algérie
- Devise: DZD
- Coûts indirects: 3 %
- Frais généraux: 13 %
- Bénéfice: 6 %
- TVA: 19 %

## F Aménagements et finitions

### FL Revêtements de plafonds

#### FLN Plafonds suspendus non démontables, en plaques de plâtre

**FLN080** m² Faux plafond continu en plaques de plâtre, de radioprotection. Système "PLACO".
Faux plafond continu suspendu, lisse, situé à une hauteur inférieure à 4 m, avec niveau de qualité de la finition standard (Q2). Système Placo X-Ray Protection "PLACO", constitué de: OSSATURE: structure métallique de profilés primaires F530 "PLACO"; PLAQUES: deux couches de plaques de plâtre DFI / NF EN 520 - 600 / 1800 / 12,5 / à bords longitudinaux amincis, X-Ray Protection "PLACO". Comprend les fixations pour l'ancrage des profilés, la visserie pour la fixation des plaques, la pâte de séchage Promix X-Ray Protection "PLACO", la bande microperforée en papier "PLACO" et les accessoires de montage.
Inclut: Implantation des axes de la structure métallique. Signalisation des points d'ancrage au plancher ou à l'élément support. Nivellement et suspension des profilés primaires. Découpe des plaques. Fixation des plaques. Résolution des rencontres et des points singuliers. Traitement des joints.
Critère pour le métré: Surface mesurée entre les parements, selon documentation graphique du Projet, sans déduire les trémies pour les installations.
Critère pour le mémoire: On mesurera la surface réellement exécutée selon les spécifications du Projet

| Code | U | Désignation | Quantité | Prix | Montant |
|---|---|---|---|---|---|
| mt12ple010b | U | Tige filetée galvanisée "PLACO", de 6 mm de diamètre et 1000 mm de longueur. (matériau) | 1.8 | 111.8 | 201.240 |
| mt12ple020 | U | Crochet d'accroche F-530 "PLACO". (matériau) | 1.8 | 35.63 | 64.134 |
| mt12plp010 | m | Profilé en acier galvanisé, F-530 "PLACO", fabriqué par laminage à froid, de 3000 mm de longueur, 45x16 mm de section et 0,6 mm d'épaisseur, pour la réalisation de contrecloisons et plafonds, selon NF DTU 25.41 P1-2 et NF EN 14195. (matériau) | 3 | 210.38 | 631.140 |
| mt12ple030 | U | Pièce de raccord F-530 "PLACO". (matériau) | 0.16 | 37.27 | 5.963 |
| mt12plt030b | U | Vis autoforeuse à tôle, TRPF 13 "PLACO", de 13 mm de longueur. (matériau) | 1 | 1.92 | 1.920 |
| mt12arp010a | m² | Plaque de plâtre DFI / NF EN 520 - 600 / 1800 / 12,5 / à bords longitudinaux amincis, X-Ray Protection "PLACO", constituée d'une âme en plâtre d'origine naturelle enveloppée et liée aux deux feuilles de carton fort, incorporant des additifs pour améliorer sa capacité d'absorption aux rayons X, sa cohésion à des températures élevées et son absorption acoustique. (matériau) | 2.1 | 6045.84 | 12696.264 |
| mt12arp030a | U | Vis autoformeuse X-Ray Protection 25 "PLACO", avec tête en trompette, de 25 mm de longueur. (matériau) | 3 | 2.48 | 7.440 |
| mt12arp030b | U | Vis autoformeuse X-Ray Protection 35 "PLACO", avec tête en trompette, de 35 mm de longueur. (matériau) | 10 | 3.22 | 32.200 |
| mt12plj010a | m | Bande microperforée en papier "PLACO", de 50 mm de largeur, selon NF EN 13963, pour finition des joints de plaques de plâtre. (matériau) | 1.4 | 6.49 | 9.086 |
| mt12arp020a | kg | Pâte de séchage Promix X-Ray Protection "PLACO", pour le traitement des joints des plaques en plâtre. (matériau) | 0.33 | 418.91 | 138.240 |
| mo015 | h | Compagnon professionnel III/CP2 monteur de faux plafonds en plaques de plâtre. (main-d'œuvre) | 0.592 | 717.33 | 424.659 |
| mo082 | h | Ouvrier professionnel II/OP monteur de faux plafonds en plaques de plâtre. (main-d'œuvre) | 0.592 | 521.84 | 308.929 |
| % | % | Frais de chantier des unités d'ouvrage | 2 % | 14521.215 | 290.424 |
|  |  | Coûts directs |  |  | 14811.639 |

Déchets:
- pose: mt12plp010; facteur de déchet 0.017013
- pose: mt12plt030b Vis autoforeuse à tôle, TRPF 13 "PLACO", de 13 mm de longueur; facteur de déchet 0.005
- pose: mt12arp010a; facteur de déchet 0.0045
- pose: mt12arp030a Vis autoformeuse X-Ray Protection 25 "PLACO", avec tête en trompette, de 25 mm de longueur; facteur de déchet 0.00533333
- pose: mt12arp030b Vis autoformeuse X-Ray Protection 35 "PLACO", avec tête en trompette, de 35 mm de longueur; facteur de déchet 0.00526316
- pose: mt12plj010a; facteur de déchet 0.0440299
- pose: mt12arp020a Pâte de séchage Promix X-Ray Protection "PLACO", pour le traitement des joints des plaques en plâtre; facteur de déchet 0.0075

## Ressources

**mt12plp010** m Profilé en acier galvanisé
Données techniques: Coût énergétique 61.510 MJ; Émission de CO2 1.889 kg; Code CED 17 04 05; Masse de l'élément 0.46 kg; Volume 0.000219 m3
Déchets:
- emballage: re170203 Plastique. (composant de déchet); quantité 0.005 kg; Code CED 17 02 03; Masse de l'élément 1 kg; Volume 0.001667 m3

**mt12plt030b** U Vis autoforeuse à tôle, TRPF 13 "PLACO", de 13 mm de longueur
Données techniques: Coût énergétique 0.010 MJ; Émission de CO2 0.001 kg; Code CED 17 04 05; Masse de l'élément 0.001 kg
Déchets:
- emballage: re150101 Emballages en papier et en carton. (composant de déchet); quantité 0.001 kg; Code CED 15 01 01; Masse de l'élément 1 kg; Volume 0.001333 m3

**mt12arp010a** m² Plaque de plâtre DFI / NF EN 520 - 600 / 1800 / 12,5 / à bords longitudinaux amincis
Données techniques: Coût énergétique 205.735 MJ; Émission de CO2 2.982 kg; Code CED 17 08 02; Masse de l'élément 19.4 kg; Volume 0.0194 m3
Déchets:
- emballage: re170203 Plastique; quantité 0.015 kg

**mt12arp030a** U Vis autoformeuse X-Ray Protection 25 "PLACO", avec tête en trompette, de 25 mm de longueur
Données techniques: Coût énergétique 0.015 MJ; Émission de CO2 0.002 kg; Code CED 17 04 05; Masse de l'élément 0.0015 kg
Déchets:
- emballage: re150101 Emballages en papier et en carton; quantité 0.001 kg

**mt12arp030b** U Vis autoformeuse X-Ray Protection 35 "PLACO", avec tête en trompette, de 35 mm de longueur
Données techniques: Coût énergétique 0.019 MJ; Émission de CO2 0.002 kg; Code CED 17 04 05; Masse de l'élément 0.0019 kg
Déchets:
- emballage: re150101 Emballages en papier et en carton; quantité 0.001 kg

**mt12plj010a** m Bande microperforée en papier "PLACO"
Données techniques: Coût énergétique 0.004 MJ; Émission de CO2 0.006 kg; Code CED 20 01 01; Masse de l'élément 0.0067 kg; Volume 0.000009 m3

**mt12arp020a** kg Pâte de séchage Promix X-Ray Protection "PLACO", pour le traitement des joints des plaques en plâtre
Données techniques: Coût énergétique 13.573 MJ; Émission de CO2 0.475 kg; Code CED 17 08 02; Masse de l'élément 1 kg; Volume 0.001 m3
Déchets:
- emballage: re170203 Plastique; quantité 0.028 kg
