# Pièce spéciale décorative de faïence dans un carrelage mural. Pose en couche mince

- Propriété du fichier: CYPE Ingenieros S.A.
- Format: FIEBDC-3/2016
- Logiciel: Générateur de prix de la construction. CYPE Ingenieros, S.A.
- Date: 25/06/2024
- Zone géographique: Algérie
- Devise: DZD
- Coûts indirects: 3 %
- Frais généraux: 13 %
- Bénéfice: 6 %
- TVA: 19 %

## F Aménagements et finitions

### FM Revêtements de murs

#### FMC Carrelage

**FMC130** m Pièce spéciale décorative de faïence dans un carrelage mural. Pose en couche mince.
Moulure de faïence, de 25x200 mm, gamme moyenne, dans un carrelage mural. SUPPORT: parement en béton, vertical, jusqu'à 3 m de hauteur. POSE: en couche mince avec du mortier-colle amélioré à liants mixtes, C2 TE, selon NF EN 12004, avec résistance au glissement et temps ouvert allongé Webercol Flex Duo "WEBER", couleur grise. JOINTOIEMENT: avec du mortier de joints cémenteux amélioré, type CG2 W A, selon NF EN 13888, avec absorption d'eau réduite et résistance élevée à l'abrasion, Webercolor Junta Fina "WEBER", couleur Blanco, dans des joints de 3 mm d'épaisseur. Comprend les croisillons en PVC.
Inclut: Implantation. Découpe de la pièce. Mise en place de la pièce. Nettoyage final.
Critère pour le métré: Longueur mesurée selon documentation graphique du Projet, sans inclure les largeurs de passage. Le métré par casses et découpes n'a pas été augmenté, puisque 5% de pièces de plus ont été considérées dans la décomposition.
Critère pour le mémoire: On mesurera la longueur réellement exécutée selon les spécifications du Projet.

| Code | U | Désignation | Quantité | Prix | Montant |
|---|---|---|---|---|---|
| mt19ala110Kb | m | Moulure de faïence, de 25x200 mm, gamme moyenne. (matériau) | 1.05 | 1641 | 1723.050 |
| mt09mcw010g | kg | Mortier-colle amélioré à liants mixtes, C2 TE, selon NF EN 12004, avec résistance au glissement et temps ouvert allongé Webercol Flex Duo "WEBER", couleur grise, à base de ciment gris, résines synthétiques spéciales, granulats siliceux et calcaires et additifs organiques et inorganiques, avec un contenu très bas de composés organiques volatiles (COV), avec résistance à l'immersion dans l'eau. (matériau) | 0.088 | 48.03 | 4.227 |
| mt18acc100a | U | Kit de croisillons en PVC pour garantir une épaisseur des joints entre les pièces entre 1 et 20 mm, pour carrelage mural et au sol. (matériau) | 0.335 | 288.53 | 96.658 |
| mo024 | h | Compagnon professionnel III/CP2 carreleur en revêtements muraux. (main-d'œuvre) | 0.171 | 698.09 | 119.373 |
| mo062 | h | Ouvrier professionnel II/OP carreleur en revêtements muraux. (main-d'œuvre) | 0.085 | 521.84 | 44.356 |
| % | % | Frais de chantier des unités d'ouvrage | 2 % | 1987.664 | 39.753 |
|  |  | Coûts directs |  |  | 2027.417 |

Déchets:
- pose: mt09mcw010g; facteur de déchet 0.07

## Ressources

**mt09mcw010g** kg Mortier-colle amélioré à liants mixtes
Données techniques: Coût énergétique 3.871 MJ; Émission de CO2 0.344 kg; Code CED 17 09 04; Masse de l'élément 1 kg; Volume 0.000667 m3
Déchets:
- emballage: re170203 Plastique. (composant de déchet); quantité 0.003 kg; Code CED 17 02 03; Masse de l'élément 1 kg; Volume 0.001667 m3
