# Isolation thermique des tuyauteries

- Propriété du fichier: CYPE INGENIEROS, S.A.
- Format: FIEBDC-3/2002
- Zone géographique: Algérie
- Devise: DZD
- Coûts indirects: 3.00 %
- Frais généraux: 13.00 %
- Bénéfice: 6.00 %
- TVA: 19.00 %

## F Aménagements et finitions

### FI Isolations intérieures

#### FIT Conduits et tuyaux

**FIT030** m Isolation thermique des tuyauteries.
Isolation thermique de tuyauterie dans installation intérieur de chauffage, mise en place superficiellement, pour la distribution de fluides chauds (de +40°C à +60°C), constituée de coquille de mousse élastomérique, de 7 mm de diamètre intérieur et 25 mm d'épaisseur, à base de caoutchouc synthétique flexible, de structure cellulaire fermée, avec adhésif pour les unions.
Inclut: Préparation de la surface support. Implantation et découpe de l'isolant. Mise en place de l'isolant.
Critère pour le métré: Longueur mesurée selon documentation graphique du Projet.
Critère pour le mémoire: On mesurera la longueur réellement exécutée selon les spécifications du Projet.

| Code | U | Désignation | Quantité | Prix | Montant |
|---|---|---|---|---|---|
| mt17coe070ad | m | Coquille de mousse élastomérique, de 7 mm de diamètre intérieur et 25 mm d'épaisseur, à base de caoutchouc synthétique flexible, de structure cellulaire fermée. (matériau) | 1.050 | 2369.62 | 2488.10 |
| mt17coe110 | l | Adhésif pour coquille élastomérique. (matériau) | 0.007 | 3795.14 | 26.57 |
| mo054 | h | Compagnon professionnel III/CP2 poseur d'isolants rigides ou flexibles. (main-d'œuvre) | 0.087 | 719.99 | 62.64 |
| mo101 | h | Ouvrier professionnel II/OP poseur d'isolants rigides ou flexibles. (main-d'œuvre) | 0.087 | 523.78 | 45.57 |
| % | % | Frais de chantier des unités d'ouvrage | 2 % | 2622.88 | 52.46 |
|  |  | Coûts directs |  |  | 2675.34 |
