# Potelet avec lumière, en fonte

- Propriété du fichier: CYPE INGENIEROS, S.A.
- Format: FIEBDC-3/2002
- Zone géographique: Algérie
- Devise: DZD
- Coûts indirects: 3.00 %
- Frais généraux: 13.00 %
- Bénéfice: 6.00 %
- TVA: 19.00 %

## M Mobilier urbain

### ME Éclairage public

#### MER Potelets avec lumière

**MER010** U Potelet avec lumière, en fonte.
Potelet modèle Finisterre "SANTA & COLE", encastré, de 810 mm de hauteur, composé de corps en fonte de fer avec protection anti-oxydante et finition peinte, de couleur noire, et diffuseur en verre moulé de résistance élevée, avec 4 DEL de 1 W, couleur blanche, classe de protection II, degré de protection IP55. Comprend l'implantation, les accessoires et la suppression et le nettoyage du matériau excédant.
Inclut: Implantation. Mise en place du potelet. Connexion. Suppression et nettoyage du matériau excédant.
Critère pour le métré: Nombre d'unités prévues, selon documentation graphique du Projet.
Critère pour le mémoire: On mesurera le nombre d'unités réellement exécutées selon les spécifications du Projet.

| Code | U | Désignation | Quantité | Prix | Montant |
|---|---|---|---|---|---|
| mt34syc400g | U | Potelet modèle Finisterre "SANTA & COLE", à encastrer, de 810 mm de hauteur, composé de corps en fonte de fer avec protection anti-oxydante et finition peinte, de couleur noire, et diffuseur en verre moulé de résistance élevée, avec 4 DEL de 1 W, couleur blanche, classe de protection II, degré de protection IP55. (matériau) | 1.000 | 200448.94 | 200448.94 |
| mo020 | h | Compagnon professionnel III/CP2 construction. (main-d'œuvre) | 0.125 | 698.09 | 87.26 |
| mo077 | h | Ouvrier professionnel II/OP construction. (main-d'œuvre) | 0.125 | 521.84 | 65.23 |
| mo003 | h | Compagnon professionnel III/CP2 électricien. (main-d'œuvre) | 0.250 | 717.33 | 179.33 |
| mo102 | h | Ouvrier professionnel II/OP électricien. (main-d'œuvre) | 0.250 | 520.85 | 130.21 |
| % | % | Frais de chantier des unités d'ouvrage | 2 % | 200910.97 | 4018.22 |
|  |  | Coûts directs |  |  | 204929.19 |
