# Jardinière en acier inoxydable

- Propriété du fichier: CYPE INGENIEROS, S.A.
- Format: FIEBDC-3/2002
- Zone géographique: Algérie
- Devise: DZD
- Coûts indirects: 3.00 %
- Frais généraux: 13.00 %
- Bénéfice: 6.00 %
- TVA: 19.00 %

## M Mobilier urbain

### MF Fleurissement

#### MFB Jardinières

**MFB020** U Jardinière en acier inoxydable.
Jardinière modèle Plaza "SANTA & COLE", de 120x120x80 cm, avec panneaux en acier inoxydable AISI 304 et structure de profilés en acier avec protection anti-oxydante et peinture de couleur noire.
Inclut: Mise en place de la jardinière. Suppression et nettoyage du matériau excédant.
Critère pour le métré: Nombre d'unités prévues, selon documentation graphique du Projet.
Critère pour le mémoire: On mesurera le nombre d'unités réellement exécutées selon les spécifications du Projet.

| Code | U | Désignation | Quantité | Prix | Montant |
|---|---|---|---|---|---|
| mt52jsc030r | U | Jardinière modèle Plaza "SANTA & COLE", de 120x120x80 cm, avec panneaux en acier inoxydable AISI 304 et structure de profilés en acier avec protection anti-oxydante et peinture de couleur noire, y compris fond de maille métallique galvanisée à chaud et bac intérieur en fibre de verre. (matériau) | 1.000 | 450594.17 | 450594.17 |
| mq04cag010a | h | Camion grue jusqu'à 6 t de charge maximale. (matériel) | 0.220 | 5451.36 | 1199.30 |
| mo041 | h | Compagnon professionnel III/CP2 VRD espaces publics. (main-d'œuvre) | 0.250 | 698.09 | 174.52 |
| mo087 | h | Ouvrier professionnel II/OP VRD espaces publics. (main-d'œuvre) | 0.250 | 521.84 | 130.46 |
| % | % | Frais de chantier des unités d'ouvrage | 2 % | 452098.45 | 9041.97 |
|  |  | Coûts directs |  |  | 461140.42 |
