# Poubelle en fonte

- Propriété du fichier: CYPE INGENIEROS, S.A.
- Format: FIEBDC-3/2002
- Zone géographique: Algérie
- Devise: DZD
- Coûts indirects: 3.00 %
- Frais généraux: 13.00 %
- Bénéfice: 6.00 %
- TVA: 19.00 %

## M Mobilier urbain

### MO Mobilier de propreté

#### MOP Poubelles

**MOP010** U Poubelle en fonte.
Poubelle modèle Fontana "SANTA & COLE", de 95 cm de hauteur et capacité 40 litres, avec corps en fonte d'aluminium avec peinture de couleur grise et structure de profilés en acier inoxydable AISI 304, fixée à une surface support avec éléments d'ancrage.
Critère d'évaluation économique: Le prix ne comprend pas la surface support.
Inclut: Implantation. Montage. Suppression et nettoyage du matériau excédant.
Critère pour le métré: Nombre d'unités prévues, selon documentation graphique du Projet.
Critère pour le mémoire: On mesurera le nombre d'unités réellement exécutées selon les spécifications du Projet.

| Code | U | Désignation | Quantité | Prix | Montant |
|---|---|---|---|---|---|
| mt52psc010b | U | Poubelle modèle Fontana "SANTA & COLE", de 95 cm de hauteur et capacité 40 litres, avec corps en fonte d'aluminium avec peinture de couleur grise et structure de profilés en acier inoxydable AISI 304, y compris bac intérieur en polypropylène et boulons d'ancrage. (matériau) | 1.000 | 210734.16 | 210734.16 |
| mt09reh330 | kg | Mortier de résine époxy avec sable de silice, à durcissement rapide, pour remplissage des ancrages. (matériau) | 0.200 | 645.31 | 129.06 |
| mo041 | h | Compagnon professionnel III/CP2 VRD espaces publics. (main-d'œuvre) | 0.350 | 698.09 | 244.33 |
| mo087 | h | Ouvrier professionnel II/OP VRD espaces publics. (main-d'œuvre) | 0.350 | 521.84 | 182.64 |
| % | % | Frais de chantier des unités d'ouvrage | 2 % | 211290.19 | 4225.80 |
|  |  | Coûts directs |  |  | 215515.99 |
