# Potelet fixe, en acier corten

- Propriété du fichier: CYPE INGENIEROS, S.A.
- Format: FIEBDC-3/2002
- Zone géographique: Algérie
- Devise: DZD
- Coûts indirects: 3.00 %
- Frais généraux: 13.00 %
- Bénéfice: 6.00 %
- TVA: 19.00 %

## M Mobilier urbain

### MS Potelets et parkings pour vélos

#### MSP Bornes et potelets

**MSP010** U Potelet fixe, en acier corten.
Potelet fixe modèle Táctil "SANTA & COLE", de 90 cm de hauteur, de plaque d'acier corten finition grenaillage silhouettée par oxycoupage, fixé à une surface support avec agglomérant hydraulique, composé de ciments à haute résistance et additifs spécifiques, à prise rapide, et éléments d'ancrage.
Critère d'évaluation économique: Le prix ne comprend pas la surface support.
Inclut: Implantation. Montage. Suppression et nettoyage du matériau excédant.
Critère pour le métré: Nombre d'unités prévues, selon documentation graphique du Projet.
Critère pour le mémoire: On mesurera le nombre d'unités réellement exécutées selon les spécifications du Projet.

| Code | U | Désignation | Quantité | Prix | Montant |
|---|---|---|---|---|---|
| mt52hsc010a | U | Potelet fixe modèle Táctil "SANTA & COLE", de 90 cm de hauteur, de plaque d'acier corten finition grenaillage silhouettée par oxycoupage, y compris les boulons d'ancrage. (matériau) | 1.000 | 35979.00 | 35979.00 |
| mt09amp010a | kg | Agglomérant hydraulique, composé de ciments à haute résistance et additifs spécifiques, à prise rapide. (matériau) | 0.200 | 82.62 | 16.52 |
| mo041 | h | Compagnon professionnel III/CP2 VRD espaces publics. (main-d'œuvre) | 0.500 | 698.09 | 349.05 |
| mo087 | h | Ouvrier professionnel II/OP VRD espaces publics. (main-d'œuvre) | 0.500 | 521.84 | 260.92 |
| % | % | Frais de chantier des unités d'ouvrage | 2 % | 36605.49 | 732.11 |
|  |  | Coûts directs |  |  | 37337.60 |
