# Parking pour vélos, en mousse de polyuréthane

- Propriété du fichier: CYPE INGENIEROS, S.A.
- Format: FIEBDC-3/2002
- Zone géographique: Algérie
- Devise: DZD
- Coûts indirects: 3.00 %
- Frais généraux: 13.00 %
- Bénéfice: 6.00 %
- TVA: 19.00 %

## M Mobilier urbain

### MS Potelets et parkings pour vélos

#### MSV Parkings pour vélos

**MSV030** U Parking pour vélos, en mousse de polyuréthane.
Parking pour vélos modèle Key "SANTA & COLE", pour 2 vélos, avec corps en mousse de polyuréthane couleur rouge, structure intérieure de profilés en acier et base en fonte d'aluminium peinte de couleur grise, fixé à une base de béton BCN: CPJ-CEM II/A 32,5 - P - B 20 - 15/25 - E: 1 - NA - P 18-305 avec éléments d'ancrage.
Critère d'évaluation économique: Le prix comprend l'excavation.
Inclut: Implantation. Excavation avec des moyens manuels. Bétonnage de la base d'appui. Montage. Suppression et nettoyage du matériau excédant.
Critère pour le métré: Nombre d'unités prévues, selon documentation graphique du Projet.
Critère pour le mémoire: On mesurera le nombre d'unités réellement exécutées selon les spécifications du Projet.

| Code | U | Désignation | Quantité | Prix | Montant |
|---|---|---|---|---|---|
| mt52asc040a | U | Parking pour vélos modèle Key "SANTA & COLE", pour 2 vélos, avec corps en mousse de polyuréthane couleur rouge, structure intérieure de profilés en acier et base en fonte d'aluminium peinte de couleur grise, y compris les boulons d'ancrage. (matériau) | 1.000 | 35122.36 | 35122.36 |
| mt10hmf040qaed | m³ | Béton non armé prêt à l'emploi BCN: CPJ-CEM II/A 32,5 - TP - B 20 - 15/25 - E: 1 - NA - P 18-305. (matériau) | 0.250 | 12411.59 | 3102.90 |
| mt09reh330 | kg | Mortier de résine époxy avec sable de silice, à durcissement rapide, pour remplissage des ancrages. (matériau) | 0.200 | 645.31 | 129.06 |
| mo041 | h | Compagnon professionnel III/CP2 VRD espaces publics. (main-d'œuvre) | 0.626 | 698.09 | 437.00 |
| mo087 | h | Ouvrier professionnel II/OP VRD espaces publics. (main-d'œuvre) | 0.626 | 521.84 | 326.67 |
| % | % | Frais de chantier des unités d'ouvrage | 2 % | 39117.99 | 782.36 |
|  |  | Coûts directs |  |  | 39900.35 |
