# Jardinière en bois

- Propriété du fichier: CYPE Ingenieros S.A.
- Format: FIEBDC-3/2016
- Logiciel: Générateur de prix de la construction. CYPE Ingenieros, S.A.
- Date: 25/06/2024
- Zone géographique: Algérie
- Devise: DZD
- Coûts indirects: 3 %
- Frais généraux: 13 %
- Bénéfice: 6 %
- TVA: 19 %

## M Mobilier urbain

### MF Fleurissement

#### MFB Jardinières

**MFB030** U Jardinière en bois.
Jardinière modèle Plaza "SANTA & COLE", de 120x120x80 cm, avec panneaux en bois tropical avec certificat FSC Puro traité avec huile à deux composants et structure de profilés en acier avec protection anti-oxydante et peinture de couleur noire.
Inclut: Mise en place de la jardinière. Suppression et nettoyage du matériau excédant.
Critère pour le métré: Nombre d'unités prévues, selon documentation graphique du Projet.
Critère pour le mémoire: On mesurera le nombre d'unités réellement exécutées selon les spécifications du Projet.

| Code | U | Désignation | Quantité | Prix | Montant |
|---|---|---|---|---|---|
| mt52jsc030m | U | Jardinière modèle Plaza "SANTA & COLE", de 120x120x80 cm, avec panneaux en bois tropical avec certificat FSC Puro traité avec huile à deux composants et structure de profilés en acier avec protection anti-oxydante et peinture de couleur noire, y compris fond de maille métallique galvanisée à chaud et bac intérieur en fibre de verre. (matériau) | 1 | 349510.31 | 349510.310 |
| mq04cag010a | h | Camion grue jusqu'à 6 t de charge maximale. (matériel) | 0.22 | 5451.36 | 1199.299 |
| mo041 | h | Compagnon professionnel III/CP2 VRD espaces publics. (main-d'œuvre) | 0.25 | 698.09 | 174.523 |
| mo087 | h | Ouvrier professionnel II/OP VRD espaces publics. (main-d'œuvre) | 0.25 | 521.84 | 130.460 |
| % | % | Frais de chantier des unités d'ouvrage | 2 % | 351014.592 | 7020.292 |
|  |  | Coûts directs |  |  | 358034.884 |

## Ressources

**mt52jsc030m** U Jardinière modèle Plaza "SANTA & COLE"
Données techniques: Coût énergétique 5713.799 MJ; Émission de CO2 6.601 kg
Déchets:
- emballage: re150101 Emballages en papier et en carton. (composant de déchet); quantité 1.584 kg; Code CED 15 01 01; Masse de l'élément 1 kg; Volume 0.001333 m3
