# Grille en fonte, pour entourage d'arbre

- Propriété du fichier: CYPE Ingenieros S.A.
- Format: FIEBDC-3/2016
- Logiciel: Générateur de prix de la construction. CYPE Ingenieros, S.A.
- Date: 25/06/2024
- Zone géographique: Algérie
- Devise: DZD
- Coûts indirects: 3 %
- Frais généraux: 13 %
- Bénéfice: 6 %
- TVA: 19 %

## M Mobilier urbain

### MF Fleurissement

#### MFG Protections pour entourages d'arbres

**MFG010** U Grille en fonte, pour entourage d'arbre.
Grille modèle Piet Mondrian "SANTA & COLE", de 100x100 cm, pour entourage d'arbre, constituée de deux pièces en fonte de fer finition grenaillage, fixée à une base de béton BCN: CPJ-CEM II/A 32,5 - P - B 20 - 15/25 - E: 1 - NA - P 18-305.
Critère d'évaluation économique: Le prix comprend l'excavation.
Inclut: Implantation. Excavation avec des moyens manuels. Bétonnage de la base d'appui. Mise en place du cadre d'appui. Montage de la grille. Suppression et nettoyage du matériau excédant.
Critère pour le métré: Nombre d'unités prévues, selon documentation graphique du Projet.
Critère pour le mémoire: On mesurera le nombre d'unités réellement exécutées selon les spécifications du Projet.

| Code | U | Désignation | Quantité | Prix | Montant |
|---|---|---|---|---|---|
| mt52rsc010e | U | Grille modèle Piet Mondrian "SANTA & COLE", de 100x100 cm, pour entourage d'arbre, constituée de deux pièces en fonte de fer finition grenaillage, selon NF EN 124. Comprend cadre en acier galvanisé. (matériau) | 1 | 83951.01 | 83951.010 |
| mt10hmf040qaed | m³ | Béton non armé prêt à l'emploi BCN: CPJ-CEM II/A 32,5 - TP - B 20 - 15/25 - E: 1 - NA - P 18-305. (matériau) | 0.25 | 12411.59 | 3102.898 |
| mo041 | h | Compagnon professionnel III/CP2 VRD espaces publics. (main-d'œuvre) | 0.25 | 698.09 | 174.523 |
| mo087 | h | Ouvrier professionnel II/OP VRD espaces publics. (main-d'œuvre) | 0.35 | 521.84 | 182.644 |
| % | % | Frais de chantier des unités d'ouvrage | 2 % | 87411.075 | 1748.222 |
|  |  | Coûts directs |  |  | 89159.297 |

Déchets:
- pose: mt10hmf040qaed Béton non armé prêt à l'emploi BCN: CPJ-CEM II/A 32,5 - TP - B 20 - 15/25 - E: 1 - NA - P 18-305; facteur de déchet 0.00136977

## Ressources

**mt52rsc010e** U Grille modèle Piet Mondrian "SANTA & COLE"
Données techniques: Coût énergétique 2059.596 MJ; Émission de CO2 128.423 kg
Déchets:
- emballage: re150101 Emballages en papier et en carton. (composant de déchet); quantité 0.086 kg; Code CED 15 01 01; Masse de l'élément 1 kg; Volume 0.001333 m3

**mt10hmf040qaed** m³ Béton non armé prêt à l'emploi BCN: CPJ-CEM II/A 32,5 - TP - B 20 - 15/25 - E: 1 - NA - P 18-305
Données techniques: Coût énergétique 1840.000 MJ; Émission de CO2 230.000 kg; Code CED 17 01 01; Masse de l'élément 2300 kg; Volume 1.533333 m3
