# Banc en bois

- Propriété du fichier: CYPE Ingenieros S.A.
- Format: FIEBDC-3/2016
- Logiciel: Générateur de prix de la construction. CYPE Ingenieros, S.A.
- Date: 25/06/2024
- Zone géographique: Algérie
- Devise: DZD
- Coûts indirects: 3 %
- Frais généraux: 13 %
- Bénéfice: 6 %
- TVA: 19 %

## M Mobilier urbain

### MR Mobilier de repos et d'agrément

#### MRB Bancs

**MRB020** U Banc en bois.
Banc modèle Bancal "SANTA & COLE" d'un tronçon sans dossier, de 51x45x224 cm, avec siège à planches de 50/65x160 mm en bois tropical avec certificat FSC Puro traité avec huile à deux composants et corps structural de plaque pliée en acier de 6 mm d'épaisseur avec protection anti-oxydante et peinture, fixé à une surface support avec éléments d'ancrage.
Critère d'évaluation économique: Le prix ne comprend pas la surface support.
Inclut: Implantation. Montage. Suppression et nettoyage du matériau excédant.
Critère pour le métré: Nombre d'unités prévues, selon documentation graphique du Projet.
Critère pour le mémoire: On mesurera le nombre d'unités réellement exécutées selon les spécifications du Projet.

| Code | U | Désignation | Quantité | Prix | Montant |
|---|---|---|---|---|---|
| mt52bsc050a | U | Banc modèle Bancal "SANTA & COLE" d'un tronçon sans dossier, de 51x45x224 cm, avec siège à planches de 50/65x160 mm en bois tropical avec certificat FSC Puro traité avec huile à deux composants et corps structural de plaque pliée en acier de 6 mm d'épaisseur avec protection anti-oxydante et peinture, y compris les boulons d'ancrage. (matériau) | 1 | 117360.08 | 117360.080 |
| mt09reh330 | kg | Mortier de résine époxy avec sable de silice, à durcissement rapide, pour remplissage des ancrages. (matériau) | 0.1 | 645.31 | 64.531 |
| mo041 | h | Compagnon professionnel III/CP2 VRD espaces publics. (main-d'œuvre) | 0.626 | 698.09 | 437.004 |
| mo087 | h | Ouvrier professionnel II/OP VRD espaces publics. (main-d'œuvre) | 0.626 | 521.84 | 326.672 |
| % | % | Frais de chantier des unités d'ouvrage | 2 % | 118188.287 | 2363.766 |
|  |  | Coûts directs |  |  | 120552.053 |

Déchets:
- pose: mt09reh330 Mortier de résine époxy avec sable de silice, à durcissement rapide, pour remplissage des ancrages; facteur de déchet 0.042925

## Ressources

**mt52bsc050a** U Banc modèle Bancal "SANTA & COLE" d'un tronçon sans dossier
Données techniques: Coût énergétique 1996.901 MJ; Émission de CO2 19.314 kg
Déchets:
- emballage: re150101 Emballages en papier et en carton. (composant de déchet); quantité 1.49 kg; Code CED 15 01 01; Masse de l'élément 1 kg; Volume 0.001333 m3

**mt09reh330** kg Mortier de résine époxy avec sable de silice, à durcissement rapide, pour remplissage des ancrages
Données techniques: Coût énergétique 2.251 MJ; Émission de CO2 0.184 kg; Code CED 17 09 04; Masse de l'élément 1 kg; Volume 0.000667 m3
Déchets:
- emballage: re170203 Plastique. (composant de déchet); quantité 0.003 kg; Code CED 17 02 03; Masse de l'élément 1 kg; Volume 0.001667 m3
