# Groupe hydraulique solaire

- Propriété du fichier: CYPE INGENIEROS, S.A.
- Format: FIEBDC-3/2002
- Zone géographique: Algérie
- Devise: DZD
- Coûts indirects: 3.00 %
- Frais généraux: 13.00 %
- Bénéfice: 6.00 %
- TVA: 19.00 %

## T Équipements techniques

### TC ECS et chauffage

#### TCE Systèmes de conduction d'eau

**TCE160** U Groupe hydraulique solaire.
Groupe hydraulique solaire, constitué d'échangeur à plaques, puissance approximative 10 kW, et pompe de circulation pour le circuit secondaire, de 290x373,5x216,5 mm.
Inclut: Implantation. Mise en place. Connexion. Contrôle de son bon fonctionnement.
Critère pour le métré: Nombre d'unités prévues, selon documentation graphique du Projet.
Critère pour le mémoire: On mesurera le nombre d'unités réellement exécutées selon les spécifications du Projet.

| Code | U | Désignation | Quantité | Prix | Montant |
|---|---|---|---|---|---|
| mt38csj323a | U | Groupe hydraulique solaire, constitué d'échangeur à plaques, puissance approximative 10 kW, et pompe de circulation pour le circuit secondaire, de 290x373,5x216,5 mm. (matériau) | 1.000 | 138362.26 | 138362.26 |
| mo004 | h | Compagnon professionnel III/CP2 chauffagiste. (main-d'œuvre) | 0.369 | 717.33 | 264.69 |
| mo103 | h | Ouvrier professionnel II/OP chauffagiste. (main-d'œuvre) | 0.369 | 520.85 | 192.19 |
| % | % | Frais de chantier des unités d'ouvrage | 2 % | 138819.14 | 2776.38 |
|  |  | Coûts directs |  |  | 141595.52 |
