# Séparateur hydraulique

- Propriété du fichier: CYPE INGENIEROS, S.A.
- Format: FIEBDC-3/2002
- Zone géographique: Algérie
- Devise: DZD
- Coûts indirects: 3.00 %
- Frais généraux: 13.00 %
- Bénéfice: 6.00 %
- TVA: 19.00 %

## T Équipements techniques

### TC ECS et chauffage

#### TCE Systèmes de conduction d'eau

**TCE440** U Séparateur hydraulique.
Découplage hydraulique, Set WH 40 "SAUNIER DUVAL", pour un débit maximal de 3500 l/h, de 500x115 mm, pression maximale de travail 6 bar, connexions vissées de 1 1/4" de diamètre, avec tube plongeur, sonde de température et isolation thermique.
Inclut: Implantation. Mise en place. Connexion et contrôle de son bon fonctionnement.
Critère pour le métré: Nombre d'unités prévues, selon documentation graphique du Projet.
Critère pour le mémoire: On mesurera le nombre d'unités réellement exécutées selon les spécifications du Projet.

| Code | U | Désignation | Quantité | Prix | Montant |
|---|---|---|---|---|---|
| mt38ghs030a | U | Découplage hydraulique, Set WH 40 "SAUNIER DUVAL", pour un débit maximal de 3500 l/h, de 500x115 mm, pression maximale de travail 6 bar, connexions vissées de 1 1/4" de diamètre, avec tube plongeur, sonde de température et isolation thermique. (matériau) | 1.000 | 92181.02 | 92181.02 |
| mo011 | h | Compagnon professionnel III/CP2 monteur. (main-d'œuvre) | 0.246 | 719.99 | 177.12 |
| mo080 | h | Ouvrier professionnel II/OP monteur. (main-d'œuvre) | 0.246 | 523.78 | 128.85 |
| % | % | Frais de chantier des unités d'ouvrage | 2 % | 92486.99 | 1849.74 |
|  |  | Coûts directs |  |  | 94336.73 |
