# Chaudière à gaz, domestique, à condensation, murale, pour chauffage

- Propriété du fichier: CYPE INGENIEROS, S.A.
- Format: FIEBDC-3/2002
- Zone géographique: Algérie
- Devise: DZD
- Coûts indirects: 3.00 %
- Frais généraux: 13.00 %
- Bénéfice: 6.00 %
- TVA: 19.00 %

## T Équipements techniques

### TC ECS et chauffage

#### TCG Gaz

**TCG100** U Chaudière à gaz, domestique, à condensation, murale, pour chauffage.
Chaudière mural à gaz N, avec récupération de chaleur par condensation des produits de la combustion, pour chauffage avec système de combustion FlameFit, pour usage intérieur, chambre de combustion étanche, allumeur électronique, sans flamme témoin, Thema MiConnect AS 30-CS/1-C (N-ES) "SAUNIER DUVAL", puissance en chauffage (50/30°C) de 4,4 à 32,8 kW, puissance en chauffage (80/60°C) de 3,9 à 29,8 kW, rendement en chauffage (50/30°C) 107,2%, rendement en chauffage (80/60°C) 97%, efficacité énergétique classe A, de 740x418x344 mm, avec centrale de contrôle modulante MiSet (SRT 380), via câble, avec écran tactile, programmation de la production d'E.C.S. et du chauffage, réglage de la température de départ par courbe de chauffage et sonde de température extérieure et contrôle depuis un smartphone ou une tablette via une application pour IOS (iPhone et iPad) et Android, plaque de connexions de la chaudière et conduit pour évacuation des fumées, châssis pour le passage des tubes derrière la chaudière, neutraliseur de condensats. Totalement montée, connectée et testée.
Inclut: Implantation. Présentation des éléments. Montage de la chaudière et de ses accessoires. Connecté aux réseaux de conduction d'eau, de gaz, d'assainissement et électrique, et au conduit d'évacuation des produits de la combustion. Mise en marche.
Critère pour le métré: Nombre d'unités prévues, selon documentation graphique du Projet.
Critère pour le mémoire: On mesurera le nombre d'unités réellement exécutées selon les spécifications du Projet.

| Code | U | Désignation | Quantité | Prix | Montant |
|---|---|---|---|---|---|
| mt38cmd126a | U | Chaudière mural à gaz N, avec récupération de chaleur par condensation des produits de la combustion, pour chauffage avec système de combustion FlameFit, pour usage intérieur, chambre de combustion étanche, allumeur électronique, sans flamme témoin, Thema MiConnect AS 30-CS/1-C (N-ES) "SAUNIER DUVAL", puissance en chauffage (50/30°C) de 4,4 à 32,8 kW, puissance en chauffage (80/60°C) de 3,9 à 29,8 kW, rendement en chauffage (50/30°C) 107,2%, rendement en chauffage (80/60°C) 97%, efficacité énergétique classe A, de 740x418x344 mm, avec centrale de contrôle modulante MiSet (SRT 380), via câble, avec écran tactile, programmation de la production d'E.C.S. et du chauffage, réglage de la température de départ par courbe de chauffage et sonde de température extérieure et contrôle depuis un smartphone ou une tablette via une application pour IOS (iPhone et iPad) et Android, plaque de connexions de la chaudière et conduit pour évacuation des fumées. (matériau) | 1.000 | 566724.49 | 566724.49 |
| mt38cmd007a | U | Châssis pour le passage des tubes derrière la chaudière, "SAUNIER DUVAL". (matériau) | 1.000 | 18310.97 | 18310.97 |
| mt38cmd004a | U | Neutraliseur de condensats, "SAUNIER DUVAL", pour mettre en place entre la chaudière et le tuyau d'évacuation. (matériau) | 1.000 | 12817.68 | 12817.68 |
| mt38www010 | U | Produits complémentaires pour installation de chauffage. (matériau) | 1.000 | 307.62 | 307.62 |
| mo004 | h | Compagnon professionnel III/CP2 chauffagiste. (main-d'œuvre) | 3.716 | 717.33 | 2665.60 |
| mo103 | h | Ouvrier professionnel II/OP chauffagiste. (main-d'œuvre) | 3.716 | 520.85 | 1935.48 |
| % | % | Frais de chantier des unités d'ouvrage | 2 % | 602761.84 | 12055.24 |
|  |  | Coûts directs |  |  | 614817.08 |
