# Unité air-eau, pompe à chaleur aérothermique, pour production d'E.C.S

- Propriété du fichier: CYPE INGENIEROS, S.A.
- Format: FIEBDC-3/2002
- Zone géographique: Algérie
- Devise: DZD
- Coûts indirects: 3.00 %
- Frais généraux: 13.00 %
- Bénéfice: 6.00 %
- TVA: 19.00 %

## T Équipements techniques

### TC ECS et chauffage

#### TCL Électricité

**TCL020** U Unité air-eau, pompe à chaleur aérothermique, pour production d'E.C.S..
Pompe à chaleur aérothermique, air-eau, pour production d'E.C.S., Magna Aqua 100 "SAUNIER DUVAL", pour gaz R-290, mural, avec ballon d'E.C.S. en acier vitrifié de 100 litres, alimentation monophasée à 230 V, classe d'efficacité énergétique A+, profil de consommation M, dimensions 525x543x1287 mm, puissance sonore 43 dBA, résistance électrique d'appui de 1,2 W, anode de magnésium, isolation thermique en polyuréthane injecté, raccordements aérauliques, fonction antilégionelle, protection antigel et panneau de contrôle avec écran digital, programmation hebdomadaire, ajustement de la température degré à degré et mode vacances, trépied pour mise en place sur le sol. Totalement montée, connectée et mise en marche par l'entreprise installatrice pour le contrôle de son bon fonctionnement.
Inclut: Implantation de l'unité. Mise en place et fixation de l'unité et de ses accessoires. Connecté aux réseaux de conduction d'eau, électrique et de récupération des condensats. Mise en marche.
Critère pour le métré: Nombre d'unités prévues, selon documentation graphique du Projet.
Critère pour le mémoire: On mesurera le nombre d'unités réellement exécutées selon les spécifications du Projet.

| Code | U | Désignation | Quantité | Prix | Montant |
|---|---|---|---|---|---|
| mt42bcs400a | U | Pompe à chaleur aérothermique, air-eau, pour production d'E.C.S., Magna Aqua 100 "SAUNIER DUVAL", pour gaz R-290, mural, avec ballon d'E.C.S. en acier vitrifié de 100 litres, alimentation monophasée à 230 V, classe d'efficacité énergétique A+, profil de consommation M, dimensions 525x543x1287 mm, puissance sonore 43 dBA, résistance électrique d'appui de 1,2 W, anode de magnésium, isolation thermique en polyuréthane injecté, raccordements aérauliques, fonction antilégionelle, protection antigel et panneau de contrôle avec écran digital, programmation hebdomadaire, ajustement de la température degré à degré et mode vacances. (matériau) | 1.000 | 433027.16 | 433027.16 |
| mt37sve010c | U | Vanne à sphère en laiton nickelé à visser de 3/4". (matériau) | 2.000 | 881.28 | 1762.56 |
| mt42bcs408a | U | Trépied pour mise en place sur le sol, "SAUNIER DUVAL", pour unité air-eau pompe à chaleur pour production d'E.C.S. (matériau) | 1.000 | 15854.54 | 15854.54 |
| % | % | Frais de chantier des unités d'ouvrage | 2 % | 450644.26 | 9012.89 |
|  |  | Coûts directs |  |  | 459657.15 |
