# Ventilo-convecteur vertical de sol, système à deux tubes

- Propriété du fichier: CYPE INGENIEROS, S.A.
- Format: FIEBDC-3/2002
- Zone géographique: Algérie
- Devise: DZD
- Coûts indirects: 3.00 %
- Frais généraux: 13.00 %
- Bénéfice: 6.00 %
- TVA: 19.00 %

## T Équipements techniques

### TV Climatisation et ventilation

#### TVO Unités terminales non autonomes de climatisation

**TVO080** U Ventilo-convecteur vertical de sol, système à deux tubes.
Ventilo-convecteur vertical de sol avec carrosserie, Genia Fan SD 5-015 NC "SAUNIER DUVAL", contrôle pour intégrer dans le ventilo-convecteur vertical de sol SD 5-NC, vanne à 3 voies, SD 5-3VW C, pieds d'appui. Totalement monté, connecté et mis en marche par l'entreprise installatrice pour le contrôle de son bon fonctionnement.
Inclut: Implantation de l'unité. Mise en place et fixation de l'unité. Connecté aux réseaux de conduction d'eau, électrique et de récupération des condensats. Mise en marche.
Critère pour le métré: Nombre d'unités prévues, selon documentation graphique du Projet.
Critère pour le mémoire: On mesurera le nombre d'unités réellement exécutées selon les spécifications du Projet.

| Code | U | Désignation | Quantité | Prix | Montant |
|---|---|---|---|---|---|
| mt42fts046d | U | Ventilo-convecteur vertical de sol avec carrosserie, Genia Fan SD 5-015 NC "SAUNIER DUVAL", puissance frigorifique à une vitesse maximale 1,5 kW, puissance frigorifique sensible à une vitesse maximale 1,14 kW (température de bulbe humide de l'air intérieur 19°C, température d'entrée de l'eau 7°C, écart de température 5°C), puissance calorifique à une vitesse maximale 1,57 kW (température de bulbe sec de l'air intérieur 20°C, température d'entrée de l'eau 50°C), à 3 vitesses, débit d'eau en refroidissement 0,21 m³/h, débit d'air à une vitesse maximale 255 m³/h, dimensions 790x495x200 mm, poids 18 kg. (matériau) | 1.000 | 92154.52 | 92154.52 |
| mt42fts500a | U | Vanne à 3 voies, SD 5-3VW C, "SAUNIER DUVAL", avec actionneur et tuyaux de raccordement. (matériau) | 1.000 | 49545.44 | 49545.44 |
| mt42fts508a | U | Pieds d'appui, "SAUNIER DUVAL", pour ventilo-convecteur vertical de sol. (matériau) | 1.000 | 7927.27 | 7927.27 |
| mt42fts501a | U | Contrôle pour intégrer dans le ventilo-convecteur vertical de sol SD 5-NC, "SAUNIER DUVAL". (matériau) | 1.000 | 15854.54 | 15854.54 |
| mt37sve010c | U | Vanne à sphère en laiton nickelé à visser de 3/4". (matériau) | 2.000 | 881.28 | 1762.56 |
| mo005 | h | Compagnon professionnel III/CP2 installateur de climatisation. (main-d'œuvre) | 3.825 | 717.33 | 2743.79 |
| mo104 | h | Ouvrier professionnel II/OP installateur de climatisation. (main-d'œuvre) | 3.825 | 520.85 | 1992.25 |
| % | % | Frais de chantier des unités d'ouvrage | 2 % | 171980.37 | 3439.61 |
|  |  | Coûts directs |  |  | 175419.98 |
