# Équipement d'air conditionné avec unité intérieure avec distribution par conduit rectangulaire, système air-air split 1x1

- Propriété du fichier: CYPE INGENIEROS, S.A.
- Format: FIEBDC-3/2002
- Zone géographique: Algérie
- Devise: DZD
- Coûts indirects: 3.00 %
- Frais généraux: 13.00 %
- Bénéfice: 6.00 %
- TVA: 19.00 %

## T Équipements techniques

### TV Climatisation et ventilation

#### TVT Unités terminales autonomes de climatisation

**TVT180** U Équipement d'air conditionné avec unité intérieure avec distribution par conduit rectangulaire, système air-air split 1x1.
Équipement d'air conditionné, système air-air split 1x1, pour gaz R-32, pompe à chaleur, alimentation monophasée (230V/50Hz), VivAir SDH 19-050 IDN "SAUNIER DUVAL", puissance frigorifique nominale 5 kW, puissance frigorifique minimale/maximale: 1,5/5,5 kW, SEER 6,1 (classe A++), puissance calorifique nominale 5,5 kW, puissance calorifique minimale/maximale: 1,5/6 kW, SCOP 4 (classe A+), constitué d'une unité intérieure de plafond avec distribution par conduit rectangulaire de faible hauteur d'encastrement SDH 19-050 IDNI, pression sonore minimale/maximale: 36/43 dBA, dimensions 200x1000x450 mm, poids 26 kg, avec filtre purificateur d'air et contact pour mise en marche et arrêt à distance, contrôle à distance par câble, avec programmation quotidienne, et une unité extérieure SDH 19-050 IKDNO, avec compresseur rotatif type Inverter DC, ventilateur modulant, contrôle de condensation et détendeur électronique, pression sonore 53 dBA, dimensions 596x818x302 mm, poids 39 kg, diamètre de connexion du tuyau de gaz 1/2", diamètre de connexion du tuyau de liquide 1/4", avec amortisseurs de ressorts, supports et fixations des unités intérieures et des unités extérieures, tuyauterie d'évacuation avec siphon, connexion frigorifique entre les unités, connexion électrique entre les unités, fixation et protection mécanique des lignes étendues et cachées sous goulotte à couvercle aux zones apparentes. Comprend les éléments antivibratoires de sol pour l'appui de l'unité extérieure et éléments pour la suspension au plafond de l'unité intérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42sau061a | U | Équipement d'air conditionné, système air-air split 1x1, pour gaz R-32, pompe à chaleur, alimentation monophasée (230V/50Hz), VivAir SDH 19-050 IDN "SAUNIER DUVAL", puissance frigorifique nominale 5 kW, puissance frigorifique minimale/maximale: 1,5/5,5 kW, SEER 6,1 (classe A++), puissance calorifique nominale 5,5 kW, puissance calorifique minimale/maximale: 1,5/6 kW, SCOP 4 (classe A+), constitué d'une unité intérieure de plafond avec distribution par conduit rectangulaire de faible hauteur d'encastrement SDH 19-050 IDNI, pression sonore minimale/maximale: 36/43 dBA, dimensions 200x1000x450 mm, poids 26 kg, avec filtre purificateur d'air et contact pour mise en marche et arrêt à distance, contrôle à distance par câble, avec programmation quotidienne, et une unité extérieure SDH 19-050 IKDNO, avec compresseur rotatif type Inverter DC, ventilateur modulant, contrôle de condensation et détendeur électronique, pression sonore 53 dBA, dimensions 596x818x302 mm, poids 39 kg, diamètre de connexion du tuyau de gaz 1/2", diamètre de connexion du tuyau de liquide 1/4", avec amortisseurs de ressorts, supports et fixations des unités intérieures et des unités extérieures, tuyauterie d'évacuation avec siphon, connexion frigorifique entre les unités, connexion électrique entre les unités, fixation et protection mécanique des lignes étendues et cachées sous goulotte à couvercle aux zones apparentes. (matériau) | 1.000 | 430054.43 | 430054.43 |
| mt42www090 | U | Kit de support pour la suspension du plafond, constitué de quatre tiges filetées en acier galvanisé, avec leurs chevilles, écrous et rondelles correspondants. (matériau) | 1.000 | 4360.00 | 4360.00 |
| mt42www080 | U | Kit d'amortisseurs antivibration de sol, composé de quatre amortisseurs en caoutchouc, avec leurs vis, écrous et rondelles correspondants. (matériau) | 1.000 | 1585.45 | 1585.45 |
| mo005 | h | Compagnon professionnel III/CP2 installateur de climatisation. (main-d'œuvre) | 2.442 | 717.33 | 1751.72 |
| mo104 | h | Ouvrier professionnel II/OP installateur de climatisation. (main-d'œuvre) | 2.442 | 520.85 | 1271.92 |
| % | % | Frais de chantier des unités d'ouvrage | 2 % | 439023.52 | 8780.47 |
|  |  | Coûts directs |  |  | 447803.99 |
