# Incorporation d'un capteur solaire thermique pour installation collective, intégré dans toiture inclinée

- Propriété du fichier: CYPE Ingenieros S.A.
- Format: FIEBDC-3/2016
- Logiciel: Générateur de prix de la construction. CYPE Ingenieros, S.A.
- Date: 31/10/2025
- Zone géographique: Algérie
- Devise: DZD
- Coûts indirects: 3 %
- Frais généraux: 13 %
- Bénéfice: 6 %
- TVA: 19 %

## R Rénovation énergétique

### RC Chauffage, climatisation et E.C.S.

#### RCB Captage solaire

**RCB060** U Incorporation d'un capteur solaire thermique pour installation collective, intégré dans toiture inclinée.
Rénovation énergétique des bâtiments via l'incorporation de capteur solaire thermique constitué d'une batterie de 2 modules, chacun d'entre eux étant composé d'un capteur solaire thermique plat, modèle Helioconcept SRV 2.3/2 "SAUNIER DUVAL", avec panneau de montage de 1233x2033x80 mm, surface utile 2,35 m², rendement optique 0,787, coefficient de pertes du premier ordre 3,783 W/m²K et coefficient de pertes du second ordre 0,016 W/m²K², composé de cadre en aluminium, finition peinte, absorbeur en cuivre avec traitement hautement sélectif, isolation thermique en laine minérale et enveloppe de protection en verre de sécurité, placés sur structure support pour toiture inclinée, ballon échangeur en acier vitrifié, FE 300/3 MR, avec échangeur à un serpentin, de sol, 300 l, efficacité énergétique classe B, hauteur 1775 mm, diamètre 660 mm, sonde de température, vase d'expansion, capacité 25 l, "SAUNIER DUVAL", spécial pour applications d'énergie solaire thermique et groupe hydraulique solaire, constitué de pompe de circulation avec variateur de fréquence et centrale électronique avec 3 sondes de température (Pt100) avec gaines, 2 sorties de relais, écran digital pour consulter les températures du capteur solaire et du réservoir et du bénéfice solaire, protection antigel, registres des températures maximale et minimale du capteur solaire et des réservoirs de stockage, capteurs connectables pour faciliter son installation et fonction intelligente pour le chauffage des piscines ou E.C.S., débitmètre, vanne de sécurité, manomètre, vannes de remplissage et de vidange, tubes flexibles avec isolation et carcasse pour isolation thermique. Comprend les accessoires de montages et de fixation, l'ensemble des connexions hydrauliques entre capteurs solaires thermiques, liquide de remplissage pour capteur solaire thermique, la vanne de sécurité, le purgeur, les vannes d'isolement et autres accessoires, les vannes d'isolement, les éléments de montage et les accessoires nécessaires à son bon fonctionnement, le manomètre et les éléments de montage et de connexion nécessaires à son bon fonctionnement.
Inclut: Implantation de l'ensemble. Mise en place de la structure support. Mise en place et fixation des panneaux sur la structure support. Connexion au réseau de conduction d'eau. Remplissage du circuit. Implantation. Mise en place. Connexion. Contrôle de son bon fonctionnement. Implantation. Mise en place. Connexion au réseau de distribution. Contrôle de son bon fonctionnement. Implantation. Mise en place. Connexion. Contrôle de son bon fonctionnement. Contrôle de son bon fonctionnement.
Critère pour le métré: Nombre d'unités prévues, selon documentation graphique du Projet.
Critère pour le mémoire: On mesurera le nombre d'unités réellement exécutées selon les spécifications du Projet.

| Code | U | Désignation | Quantité | Prix | Montant |
|---|---|---|---|---|---|
| mt38css502a | U | Capteur solaire thermique plat, modèle Helioconcept SRV 2.3/2 "SAUNIER DUVAL", avec panneau de montage de 1233x2033x80 mm, surface utile 2,35 m², rendement optique 0,787, coefficient de pertes du premier ordre 3,783 W/m²K et coefficient de pertes du second ordre 0,016 W/m²K², composé de cadre en aluminium, finition peinte, absorbeur en cuivre avec traitement hautement sélectif, isolation thermique en laine minérale et enveloppe de protection en verre de sécurité. (matériau) | 2 | 178831.18 | 357662.360 |
| mt38css552b | U | Châssis de capteur solaire thermique, pour 2 panneaux, intégrés dans toit de 22° à 75° d'inclination, "SAUNIER DUVAL". (matériau) | 1 | 218469.02 | 218469.020 |
| mt38css560 | U | Kit hydraulique d'entrée et de sortie pour batterie de capteurs solaires thermiques, "SAUNIER DUVAL". (matériau) | 1 | 12905.34 | 12905.340 |
| mt38css562 | U | Kit hydraulique de liaison entre capteurs solaires sur toiture inclinée, "SAUNIER DUVAL". (matériau) | 1 | 10139.91 | 10139.910 |
| mt38css580 | U | Purgeur automatique pour capteurs solaires thermiques, "SAUNIER DUVAL". (matériau) | 1 | 15670.77 | 15670.770 |
| mt38css728 | U | Vanne de sécurité, pour une température maximale de 99°C, "SAUNIER DUVAL". (matériau) | 1 | 7374.48 | 7374.480 |
| mt38css300 | U | Bidon de 10 l de solution eau-glycol pour remplissage de capteur solaire thermique, "SAUNIER DUVAL". (matériau) | 0.37 | 11983.53 | 4433.906 |
| mt37sve010d | U | Vanne à sphère en laiton nickelé à visser de 1". (matériau) | 2 | 1473.07 | 2946.140 |
| mt38css103b | U | Ballon échangeur en acier vitrifié, FE 300/3 MR, avec échangeur à un serpentin, de sol, 300 l, efficacité énergétique classe B, hauteur 1775 mm, diamètre 660 mm, sonde de température. (matériau) | 1 | 383473.04 | 383473.040 |
| mt37svs010c | U | Vanne de sécurité, en laiton, avec filet de 1/2" de diamètre, réglé à 6 bar de pression. (matériau) | 1 | 536.09 | 536.090 |
| mt38css700c | U | Vase d'expansion, capacité 25 l, "SAUNIER DUVAL", spécial pour applications d'énergie solaire thermique. (matériau) | 1 | 32263.36 | 32263.360 |
| mt38vex015 | U | Connexion pour vases d'expansion, formée de supports et de raccords de connexion. (matériau) | 1 | 11384.36 | 11384.360 |
| mt42www040 | U | Manomètre avec bain de glycérine et diamètre de sphère de 100 mm, avec prise verticale, pour montage fileté de 1/2", échelle de pression de 0 à 5 bar. (matériau) | 1 | 8642.02 | 8642.020 |
| mt38cst070b | U | Groupe hydraulique solaire, constitué de pompe de circulation avec variateur de fréquence et centrale électronique avec 3 sondes de température (Pt100) avec gaines, 2 sorties de relais, écran digital pour consulter les températures du capteur solaire et du réservoir et du bénéfice solaire, protection antigel, registres des températures maximale et minimale du capteur solaire et des réservoirs de stockage, capteurs connectables pour faciliter son installation et fonction intelligente pour le chauffage des piscines ou E.C.S., débitmètre, vanne de sécurité, manomètre, vannes de remplissage et de vidange, tubes flexibles avec isolation et carcasse pour isolation thermique. (matériau) | 1 | 186943.11 | 186943.110 |
| mt38www011 | U | Matériel auxiliaire pour installations d'E.C.S. (matériau) | 1 | 267.32 | 267.320 |
| mo009 | h | Compagnon professionnel III/CP2 installateur de capteurs solaires. (main-d'œuvre) | 6.149 | 751.66 | 4621.957 |
| mo108 | h | Ouvrier professionnel II/OP installateur de capteurs solaires. (main-d'œuvre) | 6.149 | 545.7 | 3355.509 |
| mo004 | h | Compagnon professionnel III/CP2 chauffagiste. (main-d'œuvre) | 2.275 | 751.66 | 1710.027 |
| mo103 | h | Ouvrier professionnel II/OP chauffagiste. (main-d'œuvre) | 2.275 | 545.7 | 1241.468 |
| % | % | Frais de chantier des unités d'ouvrage | 2 % | 1264040.187 | 25280.804 |
|  |  | Coûts directs |  |  | 1289320.991 |

## Ressources

**mt38css502a** U Capteur solaire thermique plat
Données techniques: Coût énergétique 1428.953 MJ; Émission de CO2 73.917 kg
Déchets:
- emballage: re150101 Emballages en papier et en carton. (composant de déchet); quantité 2.74 kg; Code CED 15 01 01; Masse de l'élément 1 kg; Volume 0.001333 m3

**mt38css728** U Vanne de sécurité, pour une température maximale de 99°C, "SAUNIER DUVAL"
Données techniques: Coût énergétique 511.326 MJ; Émission de CO2 34.399 kg
Déchets:
- emballage: re150101 Emballages en papier et en carton; quantité 0.072 kg

**mt37sve010d** U Vanne à sphère en laiton nickelé à visser de 1"
Données techniques: Coût énergétique 843.399 MJ; Émission de CO2 56.701 kg
Déchets:
- emballage: re150101 Emballages en papier et en carton; quantité 0.072 kg

**mt38css103b** U Ballon échangeur en acier vitrifié
Données techniques: Coût énergétique 4098.415 MJ; Émission de CO2 162.326 kg
Déchets:
- emballage: re150101 Emballages en papier et en carton; quantité 2.283 kg
- emballage: re170201 Bois. (composant de déchet); quantité 0.619 kg; Code CED 17 02 01; Masse de l'élément 1 kg; Volume 0.000909 m3

**mt37svs010c** U Vanne de sécurité, en laiton, avec filet de 1/2" de diamètre, réglé à 6 bar de pression
Données techniques: Coût énergétique 511.326 MJ; Émission de CO2 34.399 kg
Déchets:
- emballage: re150101 Emballages en papier et en carton; quantité 0.072 kg

**mt38css700c** U Vase d'expansion, capacité 25 l, "SAUNIER DUVAL", spécial pour applications d'énergie solaire thermique
Données techniques: Coût énergétique 113.281 MJ; Émission de CO2 5.821 kg
Déchets:
- emballage: re150101 Emballages en papier et en carton; quantité 1.484 kg

**mt38cst070b** U Groupe hydraulique solaire
Données techniques: Coût énergétique 0.859 MJ; Émission de CO2 1.353 kg
Déchets:
- emballage: re150101 Emballages en papier et en carton; quantité 1.591 kg
