# Groupe hydraulique solaire

- Propriété du fichier: CYPE Ingenieros S.A.
- Format: FIEBDC-3/2016
- Logiciel: Générateur de prix de la construction. CYPE Ingenieros, S.A.
- Date: 25/06/2024
- Zone géographique: Algérie
- Devise: DZD
- Coûts indirects: 3 %
- Frais généraux: 13 %
- Bénéfice: 6 %
- TVA: 19 %

## T Équipements techniques

### TC ECS et chauffage

#### TCE Systèmes de conduction d'eau

**TCE160** U Groupe hydraulique solaire.
Groupe hydraulique solaire, GHS 70 "SAUNIER DUVAL", constitué d'échangeur à plaques en acier inoxydable AISI 316, avec joint en nitrile NBR, châssis d'acier au carbone, connexions standards, pression maximale de travail 6 bar et température maximale de 100°C, pompe de circulation à trois vitesses pour le circuit primaire, pompe de circulation pour le circuit secondaire, tableau de manoeuvre, centrale de régulation, sondes de température, manomètre, thermomètre, vanne de sécurité et thermostat.
Inclut: Implantation. Mise en place. Connexion. Contrôle de son bon fonctionnement.
Critère pour le métré: Nombre d'unités prévues, selon documentation graphique du Projet.
Critère pour le mémoire: On mesurera le nombre d'unités réellement exécutées selon les spécifications du Projet.

| Code | U | Désignation | Quantité | Prix | Montant |
|---|---|---|---|---|---|
| mt38css770b | U | Groupe hydraulique solaire, GHS 70 "SAUNIER DUVAL", constitué d'échangeur à plaques en acier inoxydable AISI 316, avec joint en nitrile NBR, châssis d'acier au carbone, connexions standards, pression maximale de travail 6 bar et température maximale de 100°C, pompe de circulation à trois vitesses pour le circuit primaire, pompe de circulation pour le circuit secondaire, tableau de manoeuvre, centrale de régulation, sondes de température, manomètre, thermomètre, vanne de sécurité et thermostat. (matériau) | 1 | 115359.1 | 115359.100 |
| mo004 | h | Compagnon professionnel III/CP2 chauffagiste. (main-d'œuvre) | 0.369 | 717.33 | 264.695 |
| mo103 | h | Ouvrier professionnel II/OP chauffagiste. (main-d'œuvre) | 0.369 | 520.85 | 192.194 |
| % | % | Frais de chantier des unités d'ouvrage | 2 % | 115815.989 | 2316.320 |
|  |  | Coûts directs |  |  | 118132.309 |

## Ressources

**mt38css770b** U Groupe hydraulique solaire
Données techniques: Coût énergétique 0.854 MJ; Émission de CO2 1.345 kg
Déchets:
- emballage: re150101 Emballages en papier et en carton. (composant de déchet); quantité 1.582 kg; Code CED 15 01 01; Masse de l'élément 1 kg; Volume 0.001333 m3
