# Groupe hydraulique solaire

- Propriété du fichier: CYPE Ingenieros S.A.
- Format: FIEBDC-3/2016
- Logiciel: Générateur de prix de la construction. CYPE Ingenieros, S.A.
- Date: 25/06/2024
- Zone géographique: Algérie
- Devise: DZD
- Coûts indirects: 3 %
- Frais généraux: 13 %
- Bénéfice: 6 %
- TVA: 19 %

## T Équipements techniques

### TC ECS et chauffage

#### TCE Systèmes de conduction d'eau

**TCE160** U Groupe hydraulique solaire.
Groupe hydraulique solaire, constitué d'échangeur à plaques, puissance approximative 10 kW, et pompe de circulation pour le circuit secondaire, de 290x373,5x216,5 mm.
Inclut: Implantation. Mise en place. Connexion. Contrôle de son bon fonctionnement.
Critère pour le métré: Nombre d'unités prévues, selon documentation graphique du Projet.
Critère pour le mémoire: On mesurera le nombre d'unités réellement exécutées selon les spécifications du Projet.

| Code | U | Désignation | Quantité | Prix | Montant |
|---|---|---|---|---|---|
| mt38csj323a | U | Groupe hydraulique solaire, constitué d'échangeur à plaques, puissance approximative 10 kW, et pompe de circulation pour le circuit secondaire, de 290x373,5x216,5 mm. (matériau) | 1 | 138362.26 | 138362.260 |
| mo004 | h | Compagnon professionnel III/CP2 chauffagiste. (main-d'œuvre) | 0.369 | 717.33 | 264.695 |
| mo103 | h | Ouvrier professionnel II/OP chauffagiste. (main-d'œuvre) | 0.369 | 520.85 | 192.194 |
| % | % | Frais de chantier des unités d'ouvrage | 2 % | 138819.149 | 2776.383 |
|  |  | Coûts directs |  |  | 141595.532 |

## Ressources

**mt38csj323a** U Groupe hydraulique solaire
Données techniques: Coût énergétique 1.472 MJ; Émission de CO2 2.317 kg
Déchets:
- emballage: re150101 Emballages en papier et en carton. (composant de déchet); quantité 2.726 kg; Code CED 15 01 01; Masse de l'élément 1 kg; Volume 0.001333 m3
