# Ballon d'eau pour E.C.S

- Propriété du fichier: CYPE Ingenieros S.A.
- Format: FIEBDC-3/2016
- Logiciel: Générateur de prix de la construction. CYPE Ingenieros, S.A.
- Date: 25/06/2024
- Zone géographique: Algérie
- Devise: DZD
- Coûts indirects: 3 %
- Frais généraux: 13 %
- Bénéfice: 6 %
- TVA: 19 %

## T Équipements techniques

### TC ECS et chauffage

#### TCE Systèmes de conduction d'eau

**TCE210** U Ballon d'eau pour E.C.S.
Accumulateur en acier vitrifié, BDLE 2500 "SAUNIER DUVAL", de sol, 2500 l, efficacité énergétique classe C, hauteur 2035 mm, diamètre 1660 mm, isolation de 50 mm d'épaisseur avec polyuréthane à haute densité, sans CFC, protection cathodique permanente, bouche latérale DN 400. Comprend les vannes d'isolement, les éléments de montage et les accessoires nécessaires à son bon fonctionnement.
Inclut: Implantation. Mise en place. Connexion. Contrôle de son bon fonctionnement.
Critère pour le métré: Nombre d'unités prévues, selon documentation graphique du Projet.
Critère pour le mémoire: On mesurera le nombre d'unités réellement exécutées selon les spécifications du Projet.

| Code | U | Désignation | Quantité | Prix | Montant |
|---|---|---|---|---|---|
| mt38css108e | U | Accumulateur en acier vitrifié, BDLE 2500 "SAUNIER DUVAL", de sol, 2500 l, efficacité énergétique classe C, hauteur 2035 mm, diamètre 1660 mm, isolation de 50 mm d'épaisseur avec polyuréthane à haute densité, sans CFC, protection cathodique permanente, bouche latérale DN 400. (matériau) | 1 | 1501499.46 | 1501499.460 |
| mt37sve010g | U | Vanne à sphère en laiton nickelé à visser de 2". (matériau) | 2 | 4751.66 | 9503.320 |
| mt38www011 | U | Produits complémentaires pour installations d'E.C.S. (matériau) | 1 | 265.51 | 265.510 |
| mo004 | h | Compagnon professionnel III/CP2 chauffagiste. (main-d'œuvre) | 2.828 | 717.33 | 2028.609 |
| mo103 | h | Ouvrier professionnel II/OP chauffagiste. (main-d'œuvre) | 2.828 | 520.85 | 1472.964 |
| % | % | Frais de chantier des unités d'ouvrage | 2 % | 1514769.863 | 30295.397 |
|  |  | Coûts directs |  |  | 1545065.260 |

## Ressources

**mt38css108e** U Accumulateur en acier vitrifié
Données techniques: Coût énergétique 19070.893 MJ; Émission de CO2 797.613 kg
Déchets:
- emballage: re150101 Emballages en papier et en carton. (composant de déchet); quantité 2.993 kg; Code CED 15 01 01; Masse de l'élément 1 kg; Volume 0.001333 m3
- emballage: re170201 Bois. (composant de déchet); quantité 0.707 kg; Code CED 17 02 01; Masse de l'élément 1 kg; Volume 0.000909 m3

**mt37sve010g** U Vanne à sphère en laiton nickelé à visser de 2"
Données techniques: Coût énergétique 1932.739 MJ; Émission de CO2 129.861 kg
Déchets:
- emballage: re150101 Emballages en papier et en carton; quantité 0.072 kg
