# Tuyauterie de distribution d'eau, pour chauffage

- Propriété du fichier: CYPE Ingenieros S.A.
- Format: FIEBDC-3/2016
- Logiciel: Générateur de prix de la construction. CYPE Ingenieros, S.A.
- Date: 25/06/2024
- Zone géographique: Algérie
- Devise: DZD
- Coûts indirects: 3 %
- Frais généraux: 13 %
- Bénéfice: 6 %
- TVA: 19 %

## T Équipements techniques

### TC ECS et chauffage

#### TCE Systèmes de conduction d'eau

**TCE020** m Tuyauterie de distribution d'eau, pour chauffage.
Tuyauterie de distribution d'eau chaude de chauffage formée de tube en polyéthylène réticulé (PE-Xa), avec barrière d'oxygène (EVOH), de 16 mm de diamètre extérieur et 2 mm d'épaisseur, PN=6 atm, fourni en rouleaux, placé superficiellement dans l'intérieur du bâtiment, avec isolation par coquille flexible en mousse élastomérique. Comprend le matériau auxiliaire pour le montage et la fixation à l'ouvrage, les accessoires et les pièces spéciales.
Inclut: Implantation. Mise en place et fixation des tuyauteries, des accessoires et des pièces spéciales. Mise en place de l'isolant.
Critère pour le métré: Longueur mesurée selon documentation graphique du Projet.
Critère pour le mémoire: On mesurera la longueur réellement exécutée selon les spécifications du Projet.

| Code | U | Désignation | Quantité | Prix | Montant |
|---|---|---|---|---|---|
| mt37tpu413a | U | Matériau auxiliaire pour montage et fixation à l'ouvrage des tuyaux en polyéthylène réticulé (PE-Xa) avec barrière d'oxygène (EVOH), de 16 mm de diamètre extérieur. (matériau) | 1 | 18.18 | 18.180 |
| mt37tpu013ae | m | Tube en polyéthylène réticulé (PE-Xa), avec barrière d'oxygène (EVOH), de 16 mm de diamètre extérieur et 2 mm d'épaisseur, PN=6 atm, fourni en rouleaux, selon NF EN ISO 15875-2, avec le prix augmenté de 20% pour cause d'accessoires et pièces spéciales. (matériau) | 1 | 436.21 | 436.210 |
| mt17coe050bc | m | Coquille de mousse élastomérique, de 16 mm de diamètre intérieur et 22,0 mm d'épaisseur mm d'épaisseur, à base de caoutchouc synthétique flexible, de structure cellulaire fermée. (matériau) | 1 | 1347.64 | 1347.640 |
| mt17coe110 | l | Adhésif pour coquille élastomérique. (matériau) | 0.025 | 3767.59 | 94.190 |
| mo004 | h | Compagnon professionnel III/CP2 chauffagiste. (main-d'œuvre) | 0.135 | 717.33 | 96.840 |
| mo103 | h | Ouvrier professionnel II/OP chauffagiste. (main-d'œuvre) | 0.135 | 520.85 | 70.315 |
| % | % | Frais de chantier des unités d'ouvrage | 2 % | 2063.375 | 41.268 |
|  |  | Coûts directs |  |  | 2104.643 |

Déchets:
- pose: mt37tpu013ae; facteur de déchet 0.0275
- pose: mt17coe050bc; facteur de déchet 0.0675535

## Ressources

**mt37tpu013ae** m Tube en polyéthylène réticulé (PE-Xa)
Données techniques: Coût énergétique 7.363 MJ; Émission de CO2 0.366 kg; Code CED 17 02 03; Masse de l'élément 0.076 kg; Volume 0.000127 m3

**mt17coe050bc** m Coquille de mousse élastomérique
Données techniques: Coût énergétique 3.138 MJ; Émission de CO2 0.138 kg; Code CED 17 02 03; Masse de l'élément 0.0327 kg; Volume 0.000054 m3
Déchets:
- emballage: re170203 Plastique. (composant de déchet); quantité 0.002 kg; Code CED 17 02 03; Masse de l'élément 1 kg; Volume 0.001667 m3
