# Groupe hydraulique avec échangeur pour circuit de chauffage

- Propriété du fichier: CYPE Ingenieros S.A.
- Format: FIEBDC-3/2016
- Logiciel: Générateur de prix de la construction. CYPE Ingenieros, S.A.
- Date: 16/06/2025
- Zone géographique: Algérie
- Devise: DZD
- Coûts indirects: 3 %
- Frais généraux: 13 %
- Bénéfice: 6 %
- TVA: 19 %

## T Équipements techniques

### TC ECS et chauffage

#### TCE Systèmes de conduction d'eau

**TCE410** U Groupe hydraulique avec échangeur pour circuit de chauffage.
Module hydraulique mural, modèle Genia Splitter "SAUNIER DUVAL", pour séparation du circuit de génération du circuit de chauffage, de 500x360x250 mm, avec système de remplissage et de vidange, pompe de circulation et vanne de sécurité réglée à 3 bar pour le circuit secondaire, et sonde de température.
Inclut: Implantation. Mise en place des composants du groupe. Connexion et contrôle de son bon fonctionnement.
Critère pour le métré: Nombre d'unités prévues, selon documentation graphique du Projet.
Critère pour le mémoire: On mesurera le nombre d'unités réellement exécutées selon les spécifications du Projet.

| Code | U | Désignation | Quantité | Prix | Montant |
|---|---|---|---|---|---|
| mt38ghs010b | U | Module hydraulique mural, modèle Genia Splitter "SAUNIER DUVAL", pour séparation du circuit de génération du circuit de chauffage, de 500x360x250 mm, avec système de remplissage et de vidange, pompe de circulation et vanne de sécurité réglée à 3 bar pour le circuit secondaire, et sonde de température. (matériau) | 1 | 257185.05 | 257185.050 |
| mo011 | h | Compagnon professionnel III/CP2 monteur. (main-d'œuvre) | 0.369 | 751.66 | 277.363 |
| mo080 | h | Ouvrier professionnel II/OP monteur. (main-d'œuvre) | 0.369 | 546.7 | 201.732 |
| % | % | Frais de chantier des unités d'ouvrage | 2 % | 257664.145 | 5153.283 |
|  |  | Coûts directs |  |  | 262817.428 |
