# Contrôle centralisé pour système solaire thermique

- Propriété du fichier: CYPE Ingenieros S.A.
- Format: FIEBDC-3/2016
- Logiciel: Générateur de prix de la construction. CYPE Ingenieros, S.A.
- Date: 25/06/2024
- Zone géographique: Algérie
- Devise: DZD
- Coûts indirects: 3 %
- Frais généraux: 13 %
- Bénéfice: 6 %
- TVA: 19 %

## T Équipements techniques

### TC ECS et chauffage

#### TCF Dispositifs de contrôle centralisé

**TCF020** U Contrôle centralisé pour système solaire thermique.
Centrale de contrôle, Heliocontrol "SAUNIER DUVAL", pour système de captation solaire thermique. Totalement monté, connecté et testé.
Inclut: Implantation. Mise en place et fixation des éléments. Connexion au réseau électrique.
Critère pour le métré: Nombre d'unités prévues, selon documentation graphique du Projet.
Critère pour le mémoire: On mesurera le nombre d'unités réellement exécutées selon les spécifications du Projet.

| Code | U | Désignation | Quantité | Prix | Montant |
|---|---|---|---|---|---|
| mt38css600a | U | Centrale de contrôle, Heliocontrol "SAUNIER DUVAL", pour système de captation solaire thermique. (matériau) | 1 | 54932.91 | 54932.910 |
| mt38css601 | U | Sonde de température pour accumulateur avec connexion à la centrale de contrôle pour système de captation solaire thermique, "SAUNIER DUVAL". (matériau) | 1 | 5493.29 | 5493.290 |
| mt38css602 | U | Sonde de température pour capteur solaire thermique avec connexion à la centrale de contrôle pour système de captation solaire thermique, "SAUNIER DUVAL". (matériau) | 1 | 3662.19 | 3662.190 |
| mt35aia090aa | m | Tube rigide en PVC, branchable, courbable à chaud, de couleur noire, de 16 mm de diamètre nominal, pour climatisation fixe en surface. Résistance à la compression 1250 N, résistance à l'impact 2 joules, température de travail -5°C jusqu'à 60°C, avec degré de protection IP547 selon NF EN 60529, propriétés électriques: isolant, non propagateur de la flamme. Selon NF EN 61386-1 et NF EN 61386-22. Comprend les colliers, les éléments de fixation et les accessoires (courbes, manchons, tés, coudes et courbes flexibles). (matériau) | 10 | 225.57 | 2255.700 |
| mt35cun020a | m | Câble unipolaire H07Z1-K (AS), sa tension assignée étant de 450/750 V, réaction au feu classe Cca-s1a,d1,a1 selon FR EN 50575, avec conducteur multifilaire de cuivre classe 5 (-K) de 1,5 mm² de section, avec isolation de composé thermoplastique à base de polyoléfine sans halogènes à faible émission de fumées et de gaz corrosifs (Z1). (matériau) | 20 | 75.07 | 1501.400 |
| mo005 | h | Compagnon professionnel III/CP2 installateur de climatisation. (main-d'œuvre) | 12.6 | 717.33 | 9038.358 |
| mo104 | h | Ouvrier professionnel II/OP installateur de climatisation. (main-d'œuvre) | 12.6 | 520.85 | 6562.710 |
| % | % | Frais de chantier des unités d'ouvrage | 2 % | 83446.558 | 1668.931 |
|  |  | Coûts directs |  |  | 85115.489 |

Déchets:
- pose: mt35aia090aa; facteur de déchet 0.0275
- pose: mt35cun020a; facteur de déchet 0.0165

## Ressources

**mt38css600a** U Centrale de contrôle, Heliocontrol "SAUNIER DUVAL", pour système de captation solaire thermique
Données techniques: Coût énergétique 30.551 MJ; Émission de CO2 1.344 kg
Déchets:
- emballage: re150101 Emballages en papier et en carton. (composant de déchet); quantité 0.086 kg; Code CED 15 01 01; Masse de l'élément 1 kg; Volume 0.001333 m3

**mt38css601** U Sonde de température pour accumulateur avec connexion à la centrale de contrôle pour système de captation solaire
Données techniques: Coût énergétique 5.585 MJ; Émission de CO2 0.292 kg
Déchets:
- emballage: re150101 Emballages en papier et en carton; quantité 0.072 kg

**mt38css602** U Sonde de température pour capteur solaire thermique avec connexion à la centrale de contrôle pour système de captation
Données techniques: Coût énergétique 5.585 MJ; Émission de CO2 0.292 kg
Déchets:
- emballage: re150101 Emballages en papier et en carton; quantité 0.072 kg

**mt35aia090aa** m Tube rigide en PVC
Données techniques: Coût énergétique 11.626 MJ; Émission de CO2 0.577 kg; Code CED 17 02 03; Masse de l'élément 0.12 kg; Volume 0.0002 m3

**mt35cun020a** m Câble unipolaire H07Z1-K (AS)
Données techniques: Coût énergétique 2.663 MJ; Émission de CO2 0.201 kg; Code CED 17 04 11; Masse de l'élément 0.02 kg; Volume 0.000013 m3
Déchets:
- emballage: re150101 Emballages en papier et en carton; quantité 0.065 kg
