# Système de chauffage et de rafraîchissement par plancher rayonnant, avec couche de mortier, "SAUNIER DUVAL"

- Propriété du fichier: CYPE Ingenieros S.A.
- Format: FIEBDC-3/2016
- Logiciel: Générateur de prix de la construction. CYPE Ingenieros, S.A.
- Date: 25/06/2024
- Zone géographique: Algérie
- Devise: DZD
- Coûts indirects: 3 %
- Frais généraux: 13 %
- Bénéfice: 6 %
- TVA: 19 %

## T Équipements techniques

### TC ECS et chauffage

#### TCM Émetteurs à eau

**TCM110** m² Système de chauffage et de rafraîchissement par plancher rayonnant, avec couche de mortier, "SAUNIER DUVAL".
Système de chauffage par plancher rayonnant "SAUNIER DUVAL", formé de, bande en mousse de polyéthylène avec bavette plastique, dalle à plots en polystyrène expansé avec peau thermoformée, de 10 mm d'épaisseur, 32 mm de hauteur totale, tube de polyéthylène réticulé/barrière d'oxygène/polyéthylène réticulé (PE-Xa/EVOH/PE-Xa) de 16 mm de diamètre extérieur et 1,8 mm d'épaisseur, avec agrafes spéciales pour fixation des tuyaux et mortier autonivelant, "SAUNIER DUVAL", CA - C20 - F4 selon NF EN 13813, de 50 mm d'épaisseur. Totalement monté, connecté et testé.
Inclut: Préparation et nettoyage de la surface d'appui. Implantation de l'installation. Fixation du socle périmétrique. Mise en place des dalles. Implantation des tuyaux. Mise en place et fixation des tuyaux. Coulage et extension de la couche de mortier autonivelante.
Critère pour le métré: Surface utile, mesurée selon documentation graphique du Projet.
Critère pour le mémoire: On mesurera la surface réellement exécutée selon les spécifications du Projet.

| Code | U | Désignation | Quantité | Prix | Montant |
|---|---|---|---|---|---|
| mt38srs120b | m | Bande en mousse de polyéthylène avec bavette plastique, "SAUNIER DUVAL", de 180x7 mm. (matériau) | 0.6 | 205.45 | 123.270 |
| mt38srs106a | m² | Dalle à plots en polystyrène expansé avec peau thermoformée, de 10 mm d'épaisseur, 32 mm de hauteur totale, "SAUNIER DUVAL", de 1400x800 mm, pas de pose multiple de 5 cm, coefficient de conductivité thermique 0,033 W/(mK). (matériau) | 1 | 4417.52 | 4417.520 |
| mt38srs011c | m | Tube de polyéthylène réticulé/barrière d'oxygène/polyéthylène réticulé (PE-Xa/EVOH/PE-Xa) de 16 mm de diamètre extérieur et 1,8 mm d'épaisseur, "SAUNIER DUVAL", fourni en rouleaux de 200 m de longueur. (matériau) | 6.667 | 250.86 | 1672.484 |
| mt38srs104 | U | Agrafa pour fixation de tuyauterie sur dalle isolante en rouleau, "SAUNIER DUVAL". (matériau) | 13.333 | 23.54 | 313.859 |
| mt09mal020a | m³ | Mortier autonivelant, CA - C20 - F4 selon NF EN 13813, à base de sulfate calcaire, pour épaisseurs de 2,5 à 7,0 cm, utilisé en nivellement des revêtement. (matériau) | 0.05 | 32839.46 | 1641.973 |
| mt08aaa010a | m³ | Eau. (matériau) | 0.004 | 189.49 | 0.758 |
| mq06pym020 | h | Mélangeuse-pompeuse pour mortiers autonivelants. (matériel) | 0.058 | 1053.47 | 61.101 |
| mo004 | h | Compagnon professionnel III/CP2 chauffagiste. (main-d'œuvre) | 0.83 | 717.33 | 595.384 |
| mo103 | h | Ouvrier professionnel II/OP chauffagiste. (main-d'œuvre) | 0.83 | 520.85 | 432.306 |
| mo031 | h | Compagnon professionnel III/CP2 chapiste. (main-d'œuvre) | 0.062 | 698.09 | 43.282 |
| mo069 | h | Ouvrier professionnel II/OP chapiste. (main-d'œuvre) | 0.062 | 521.84 | 32.354 |
| % | % | Frais de chantier des unités d'ouvrage | 2 % | 9334.291 | 186.686 |
|  |  | Coûts directs |  |  | 9520.977 |

Déchets:
- pose: mt38srs120b Bande en mousse de polyéthylène avec bavette plastique, "SAUNIER DUVAL", de 180x7 mm; facteur de déchet 0.0599545
- pose: mt38srs106a; facteur de déchet 0.024
- pose: mt38srs011c; facteur de déchet 0.0275
- pose: mt09mal020a; facteur de déchet 0.0036

## Ressources

**mt38srs120b** m Bande en mousse de polyéthylène avec bavette plastique, "SAUNIER DUVAL", de 180x7 mm
Données techniques: Coût énergétique 12.159 MJ; Émission de CO2 0.433 kg; Code CED 17 06 04; Masse de l'élément 0.088 kg; Volume 0.000147 m3
Déchets:
- emballage: re170203 Plastique. (composant de déchet); quantité 0.001 kg; Code CED 17 02 03; Masse de l'élément 1 kg; Volume 0.001667 m3

**mt38srs106a** m² Dalle à plots en polystyrène expansé avec peau thermoformée
Données techniques: Coût énergétique 25.364 MJ; Émission de CO2 0.917 kg; Code CED 17 06 04; Masse de l'élément 0.24 kg; Volume 0.0004 m3
Déchets:
- emballage: re170203 Plastique; quantité 0.034 kg

**mt38srs011c** m Tube de polyéthylène réticulé/barrière d'oxygène/polyéthylène réticulé (PE-Xa/EVOH/PE-Xa) de 16 mm de diamètre
Données techniques: Coût énergétique 7.750 MJ; Émission de CO2 0.385 kg; Code CED 17 02 03; Masse de l'élément 0.08 kg; Volume 0.000133 m3

**mt09mal020a** m³ Mortier autonivelant
Données techniques: Coût énergétique 1365.000 MJ; Émission de CO2 105.000 kg; Code CED 17 01 01; Masse de l'élément 2100 kg; Volume 1.4 m3

**mt08aaa010a** m³ Eau
Données techniques: Coût énergétique 60.000 MJ; Émission de CO2 30.000 kg
