# Système de captation solaire thermique pour installation individuelle, intégré dans toiture inclinée

- Propriété du fichier: CYPE Ingenieros S.A.
- Format: FIEBDC-3/2016
- Logiciel: Générateur de prix de la construction. CYPE Ingenieros, S.A.
- Date: 25/06/2024
- Zone géographique: Algérie
- Devise: DZD
- Coûts indirects: 3 %
- Frais généraux: 13 %
- Bénéfice: 6 %
- TVA: 19 %

## T Équipements techniques

### TC ECS et chauffage

#### TCS Capteurs solaires

**TCS030** U Système de captation solaire thermique pour installation individuelle, intégré dans toiture inclinée.
Capteur solaire thermique complet, partagé, pour installation individuelle, Helioset DB 350 I "SAUNIER DUVAL", constitué de deux panneaux SRD 2.3 V, pour mise en place intégrée dans toit, montage vertical, surface utile 4,7 m², rendement optique 0,8, coefficient primaire de pertes 3,327 W/m²K, coefficient secondaire de pertes 0,015 W/m²K², selon NF EN 12975-2, surface absorbante et conduits en cuivre et enveloppe de protection en verre de sécurité, avec connexions hydrauliques, structure support pour la mise en place intégrée dans toit, et ballon échangeur de 350 litres, pour système de drainage automatique du liquide solaire, efficacité énergétique classe B, avec, pompe de circulation solaire, centrale solaire thermique programmable, tube plongeur pour la sonde de température, groupe de sécurité, anode de protection de magnésium et limiteur de température. Comprend liquide de remplissage pour capteur solaire thermique. Totalement monté, connecté et testé.
Inclut: Implantation de l'ensemble. Mise en place de la structure support. Mise en place et fixation des panneaux sur la structure support. Mise en place du système d'accumulation solaire. Connexion au réseau de conduction d'eau. Remplissage du circuit.
Critère pour le métré: Nombre d'unités prévues, selon documentation graphique du Projet.
Critère pour le mémoire: On mesurera le nombre d'unités réellement exécutées selon les spécifications du Projet.

| Code | U | Désignation | Quantité | Prix | Montant |
|---|---|---|---|---|---|
| mt38css051Gbtb | U | Capteur solaire thermique complet, partagé, pour installation individuelle, Helioset DB 350 I "SAUNIER DUVAL", constitué de deux panneaux SRD 2.3 V, pour mise en place intégrée dans toit, montage vertical, surface utile 4,7 m², rendement optique 0,8, coefficient primaire de pertes 3,327 W/m²K, coefficient secondaire de pertes 0,015 W/m²K², selon NF EN 12975-2, surface absorbante et conduits en cuivre et enveloppe de protection en verre de sécurité, avec connexions hydrauliques, structure support pour la mise en place intégrée dans toit, et ballon échangeur de 350 litres, pour système de drainage automatique du liquide solaire, efficacité énergétique classe B, avec, pompe de circulation solaire, centrale solaire thermique programmable, tube plongeur pour la sonde de température, groupe de sécurité, anode de protection de magnésium et limiteur de température. (matériau) | 1 | 946677.1 | 946677.100 |
| mt38css300 | U | Bidon de 10 l de solution eau-glycol pour remplissage de capteur solaire thermique, "SAUNIER DUVAL". (matériau) | 0.292 | 11902.13 | 3475.422 |
| mt38css602 | U | Sonde de température pour capteur solaire thermique avec connexion à la centrale de contrôle pour système de captation solaire thermique, "SAUNIER DUVAL". (matériau) | 1 | 3662.19 | 3662.190 |
| mt38css601 | U | Sonde de température pour accumulateur avec connexion à la centrale de contrôle pour système de captation solaire thermique, "SAUNIER DUVAL". (matériau) | 1 | 5493.29 | 5493.290 |
| mt38css035a | U | Tuyau flexible de 10 m de longueur, avec isolation thermique, pour système de drainage automatique, "SAUNIER DUVAL". (matériau) | 1 | 53101.81 | 53101.810 |
| mt38css700b | U | Vase d'expansion, capacité 18 l, "SAUNIER DUVAL", spécial pour applications d'énergie solaire thermique. (matériau) | 1 | 18310.97 | 18310.970 |
| mt38css700a | U | Vase d'expansion, capacité 5 l, "SAUNIER DUVAL", spécial pour applications d'énergie solaire thermique. (matériau) | 1 | 14648.78 | 14648.780 |
| mo009 | h | Compagnon professionnel III/CP2 installateur de capteurs solaires. (main-d'œuvre) | 5.534 | 717.33 | 3969.704 |
| mo108 | h | Ouvrier professionnel II/OP installateur de capteurs solaires. (main-d'œuvre) | 5.534 | 520.85 | 2882.384 |
| % | % | Frais de chantier des unités d'ouvrage | 2 % | 1052221.650 | 21044.433 |
|  |  | Coûts directs |  |  | 1073266.083 |

## Ressources

**mt38css051Gbtb** U Capteur solaire thermique complet
Données techniques: Coût énergétique 2775.302 MJ; Émission de CO2 144.638 kg
Déchets:
- emballage: re150101 Emballages en papier et en carton. (composant de déchet); quantité 3.018 kg; Code CED 15 01 01; Masse de l'élément 1 kg; Volume 0.001333 m3

**mt38css602** U Sonde de température pour capteur solaire thermique avec connexion à la centrale de contrôle pour système de captation
Données techniques: Coût énergétique 5.585 MJ; Émission de CO2 0.292 kg
Déchets:
- emballage: re150101 Emballages en papier et en carton; quantité 0.072 kg

**mt38css601** U Sonde de température pour accumulateur avec connexion à la centrale de contrôle pour système de captation solaire
Données techniques: Coût énergétique 5.585 MJ; Émission de CO2 0.292 kg
Déchets:
- emballage: re150101 Emballages en papier et en carton; quantité 0.072 kg

**mt38css035a** U Tuyau flexible de 10 m de longueur, avec isolation thermique, pour système de drainage automatique, "SAUNIER DUVAL"
Données techniques: Coût énergétique 371.280 MJ; Émission de CO2 21.237 kg
Déchets:
- emballage: re150101 Emballages en papier et en carton; quantité 2.699 kg

**mt38css700b** U Vase d'expansion, capacité 18 l, "SAUNIER DUVAL", spécial pour applications d'énergie solaire thermique
Données techniques: Coût énergétique 64.690 MJ; Émission de CO2 4.567 kg
Déchets:
- emballage: re150101 Emballages en papier et en carton; quantité 1.473 kg

**mt38css700a** U Vase d'expansion, capacité 5 l, "SAUNIER DUVAL", spécial pour applications d'énergie solaire thermique
Données techniques: Coût énergétique 28.318 MJ; Émission de CO2 2.678 kg
Déchets:
- emballage: re150101 Emballages en papier et en carton; quantité 1.47 kg
