# Ventilo-convecteur à cassette, système à deux tubes

- Propriété du fichier: CYPE Ingenieros S.A.
- Format: FIEBDC-3/2016
- Logiciel: Générateur de prix de la construction. CYPE Ingenieros, S.A.
- Date: 25/06/2024
- Zone géographique: Algérie
- Devise: DZD
- Coûts indirects: 3 %
- Frais généraux: 13 %
- Bénéfice: 6 %
- TVA: 19 %

## T Équipements techniques

### TV Climatisation et ventilation

#### TVO Unités terminales non autonomes de climatisation

**TVO100** U Ventilo-convecteur à cassette, système à deux tubes.
Ventilo-convecteur à cassette, Genia Fan SD 4-035 NK "SAUNIER DUVAL", puissance frigorifique à une vitesse maximale 3,96 kW, puissance frigorifique sensible à une vitesse maximale 3,2 kW (température de bulbe humide de l'air intérieur 19°C, température d'entrée de l'eau 7°C, écart de température 5°C), puissance calorifique à une vitesse maximale 4,63 kW (température de bulbe sec de l'air intérieur 20°C, température d'entrée de l'eau 50°C), à 3 vitesses, débit d'eau en refroidissement 0,7 m³/h, débit d'air à une vitesse maximale 719 m³/h, dimensions 575x261x575 mm, poids 19 kg, dimensions du panneau 647x50x647 mm, poids du panneau 2,5 kg, avec vanne à 3 voies et commande à distance par infrarouges, bac de récupération des condensats, SDZ-035-G1. Comprend les éléments pour la suspension au plafond. Totalement monté, connecté et mis en marche par l'entreprise installatrice pour le contrôle de son bon fonctionnement.
Inclut: Implantation de l'unité. Mise en place et fixation de l'unité. Connecté aux réseaux de conduction d'eau, électrique et de récupération des condensats. Mise en marche.
Critère pour le métré: Nombre d'unités prévues, selon documentation graphique du Projet.
Critère pour le mémoire: On mesurera le nombre d'unités réellement exécutées selon les spécifications du Projet.

| Code | U | Désignation | Quantité | Prix | Montant |
|---|---|---|---|---|---|
| mt42fts105a | U | Ventilo-convecteur à cassette, Genia Fan SD 4-035 NK "SAUNIER DUVAL", puissance frigorifique à une vitesse maximale 3,96 kW, puissance frigorifique sensible à une vitesse maximale 3,2 kW (température de bulbe humide de l'air intérieur 19°C, température d'entrée de l'eau 7°C, écart de température 5°C), puissance calorifique à une vitesse maximale 3,79 kW (température de bulbe sec de l'air intérieur 20°C, température d'entrée de l'eau 50°C), à 3 vitesses, débit d'eau en refroidissement 0,7 m³/h, débit d'air à une vitesse maximale 719 m³/h, dimensions 575x261x575 mm, poids 19 kg, dimensions du panneau 647x50x647 mm, poids du panneau 2,5 kg, avec vanne à 3 voies et commande à distance par infrarouges. (matériau) | 1 | 171427.23 | 171427.230 |
| mt42fts507a | U | Bac de récupération des condensats, SDZ-035-G1 "SAUNIER DUVAL", pour ventilo-convecteur à cassette. (matériau) | 1 | 4954.54 | 4954.540 |
| mt42vsi010ao | U | Vanne à trois voies, avec actionneur; y compris connexions et le montage. (matériau) | 1 | 14863.63 | 14863.630 |
| mt37sve010b | U | Vanne à sphère en laiton nickelé à visser de 1/2". (matériau) | 2 | 596.88 | 1193.760 |
| mt42www090 | U | Kit de support pour la suspension du plafond, constitué de quatre tiges filetées en acier galvanisé, avec leurs chevilles, écrous et rondelles correspondants. (matériau) | 1 | 4360 | 4360.000 |
| mo005 | h | Compagnon professionnel III/CP2 installateur de climatisation. (main-d'œuvre) | 4.882 | 717.33 | 3502.005 |
| mo104 | h | Ouvrier professionnel II/OP installateur de climatisation. (main-d'œuvre) | 4.882 | 520.85 | 2542.790 |
| % | % | Frais de chantier des unités d'ouvrage | 2 % | 202843.955 | 4056.879 |
|  |  | Coûts directs |  |  | 206900.834 |

## Ressources

**mt42vsi010ao** U Vanne à trois voies, avec actionneur; y compris connexions et le montage
Données techniques: Coût énergétique 51.869 MJ; Émission de CO2 2.177 kg
Déchets:
- emballage: re150101 Emballages en papier et en carton. (composant de déchet); quantité 0.072 kg; Code CED 15 01 01; Masse de l'élément 1 kg; Volume 0.001333 m3

**mt37sve010b** U Vanne à sphère en laiton nickelé à visser de 1/2"
Données techniques: Coût énergétique 509.569 MJ; Émission de CO2 34.281 kg
Déchets:
- emballage: re150101 Emballages en papier et en carton; quantité 0.072 kg
