# Équipement air-eau, pompe à chaleur aérothermique, pour chauffage et refroidissement

- Propriété du fichier: CYPE Ingenieros S.A.
- Format: FIEBDC-3/2016
- Logiciel: Générateur de prix de la construction. CYPE Ingenieros, S.A.
- Date: 25/06/2024
- Zone géographique: Algérie
- Devise: DZD
- Coûts indirects: 3 %
- Frais généraux: 13 %
- Bénéfice: 6 %
- TVA: 19 %

## T Équipements techniques

### TV Climatisation et ventilation

#### TVP PAC et roof-top

**TVP090** U Équipement air-eau, pompe à chaleur aérothermique, pour chauffage et refroidissement.
Équipement air-eau, pompe à chaleur aérothermique, pour chauffage et refroidissement, Genia Air Max 4 "SAUNIER DUVAL", composé d'unité extérieure pompe à chaleur réversible HA 4-6 O B3 230V, puissance calorifique nominale de 5,5 kW (température sèche d'entrée de l'air: 7°C, température de sortie de l'eau: 35°C, écart de température: 5°C), puissance frigorifique nominale de 5 kW (température sèche d'entrée de l'air: 35°C, température de sortie de l'eau: 7°C, écart de température: 5°C), EER 3,37, COP 4,8, puissance sonore de 51 dBA, de 765x450x1100 mm, pour gaz R-290, alimentation monophasée à 230 V, communication à deux fils par l'intermédiaire du protocole Ebus, module hydraulique HE 9-6 WB, dimensions 720x440x350 mm, poids 20 kg, et centrale de contrôle MiPro Sense Radio (SRC 720f), via radio, avec contrôle depuis un smartphone ou une tablette via une application pour IOS (iPhone et iPad) et Android, réglage de la température de départ par courbe de chauffage et sonde de température extérieure, possibilité de gestion d'une installation avec plusieurs générateurs d'énergie et plusieurs circuits ou zones de chauffage avec des modules supplémentaires et programmation de la climatisation via des schémas prédéfinis en utilisant un assistant de configuration. Totalement monté, connecté et mis en marche par l'entreprise installatrice pour le contrôle de son bon fonctionnement.
Inclut: Implantation de l'unité. Mise en place et fixation de l'unité et de ses accessoires. Connecté aux réseaux de conduction d'eau, électrique et de récupération des condensats. Mise en marche.
Critère pour le métré: Nombre d'unités prévues, selon documentation graphique du Projet.
Critère pour le mémoire: On mesurera le nombre d'unités réellement exécutées selon les spécifications du Projet.

| Code | U | Désignation | Quantité | Prix | Montant |
|---|---|---|---|---|---|
| mt42bcs003aa | U | Équipement air-eau, pompe à chaleur aérothermique, pour chauffage et refroidissement, Genia Air Max 4 "SAUNIER DUVAL", composé d'unité extérieure pompe à chaleur réversible HA 4-6 O B3 230V, puissance calorifique nominale de 5,5 kW (température sèche d'entrée de l'air: 7°C, température de sortie de l'eau: 35°C, écart de température: 5°C), puissance frigorifique nominale de 5 kW (température sèche d'entrée de l'air: 35°C, température de sortie de l'eau: 7°C, écart de température: 5°C), EER 3,37, COP 4,8, puissance sonore de 51 dBA, de 765x450x1100 mm, pour gaz R-290, alimentation monophasée à 230 V, communication à deux fils par l'intermédiaire du protocole Ebus, module hydraulique HE 9-6 WB, dimensions 720x440x350 mm, poids 20 kg, et centrale de contrôle MiPro Sense Radio (SRC 720f), via radio, avec contrôle depuis un smartphone ou une tablette via une application pour IOS (iPhone et iPad) et Android, réglage de la température de départ par courbe de chauffage et sonde de température extérieure, possibilité de gestion d'une installation avec plusieurs générateurs d'énergie et plusieurs circuits ou zones de chauffage avec des modules supplémentaires et programmation de la climatisation via des schémas prédéfinis en utilisant un assistant de configuration. (matériau) | 1 | 1929299.5 | 1929299.500 |
| mt37sve010d | U | Vanne à sphère en laiton nickelé à visser de 1". (matériau) | 2 | 1466.46 | 2932.920 |
| mt42bcs005a | U | Kit d'amortisseurs antivibration de sol, "SAUNIER DUVAL". (matériau) | 1 | 23781.81 | 23781.810 |
| mo005 | h | Compagnon professionnel III/CP2 installateur de climatisation. (main-d'œuvre) | 2.477 | 717.33 | 1776.826 |
| mo104 | h | Ouvrier professionnel II/OP installateur de climatisation. (main-d'œuvre) | 2.477 | 520.85 | 1290.145 |
| % | % | Frais de chantier des unités d'ouvrage | 2 % | 1959081.201 | 39181.624 |
|  |  | Coûts directs |  |  | 1998262.825 |

## Ressources

**mt42bcs003aa** U Équipement air-eau
Données techniques: Coût énergétique 5020.995 MJ; Émission de CO2 293.522 kg
Déchets:
- emballage: re150101 Emballages en papier et en carton. (composant de déchet); quantité 3.171 kg; Code CED 15 01 01; Masse de l'élément 1 kg; Volume 0.001333 m3
- emballage: re170201 Bois. (composant de déchet); quantité 0.729 kg; Code CED 17 02 01; Masse de l'élément 1 kg; Volume 0.000909 m3

**mt37sve010d** U Vanne à sphère en laiton nickelé à visser de 1"
Données techniques: Coût énergétique 843.399 MJ; Émission de CO2 56.701 kg
Déchets:
- emballage: re150101 Emballages en papier et en carton; quantité 0.072 kg
