# Imperméabilisation d'une jardinière. Système "SCHLÜTER-SYSTEMS"

- Propriété du fichier: CYPE INGENIEROS, S.A.
- Format: FIEBDC-3/2002
- Zone géographique: Algérie
- Devise: DZD
- Coûts indirects: 3.00 %
- Frais généraux: 13.00 %
- Bénéfice: 6.00 %
- TVA: 19.00 %

## A VRD et aménagements extérieurs

### AV Espaces verts et mobilier urbain

#### AVH Jardinières

**AVH050** m² Imperméabilisation d'une jardinière. Système "SCHLÜTER-SYSTEMS".
Imperméabilisation d'une jardinière. Système "SCHLÜTER-SYSTEMS", constitué de membrane d'étanchéité en polyéthylène, hautement perméable à la vapeur d'eau, Schlüter-KERDI DS "SCHLÜTER-SYSTEMS", avec les deux faces revêtues de géotextile non tissé, de 0,5 mm d'épaisseur, fixée au support avec du mortier-colle de prise normale, C1, étendu avec une truelle dentée, prête pour recevoir le revêtement. Comprend adhésif bicomposant, Schlüter-KERDI-COLL-L "SCHLÜTER-SYSTEMS", bande de renfort Schlüter-KERDI-KEBA 100/125 et mastic adhésif élastique monocomposant, Schlüter-KERDI-FIX "SCHLÜTER-SYSTEMS".
Critère d'évaluation économique: Le prix ne comprend pas le revêtement.
Inclut: Nettoyage et préparation de la surface support. Mise en place de l'imperméabilisation. Résolution des points singuliers. Scellement des joints. Scellement des appuis.
Critère pour le métré: Surface mesurée selon documentation graphique du Projet.
Critère pour le mémoire: On mesurera la surface réellement exécutée selon les spécifications du Projet.

| Code | U | Désignation | Quantité | Prix | Montant |
|---|---|---|---|---|---|
| mt09mcr021g | kg | Mortier-colle de prise normale, C1, selon NF EN 12004, couleur grise. (matériau) | 0.600 | 44.21 | 26.53 |
| mt15res015a | m² | Membrane d'étanchéité en polyéthylène, hautement perméable à la vapeur d'eau, Schlüter-KERDI DS "SCHLÜTER-SYSTEMS", avec les deux faces revêtues de géotextile non tissé, de 0,5 mm d'épaisseur, fournie en rouleaux de 30 m de longueur. (matériau) | 1.100 | 4142.03 | 4556.23 |
| mt15res060d | kg | Adhésif bicomposant, Schlüter-KERDI-COLL-L "SCHLÜTER-SYSTEMS", à base d'une dispersion acrylique sans dissolvants et poudre de ciment, pour le scellement des joints. (matériau) | 0.300 | 2175.02 | 652.51 |
| mt15res020ob | m | Bande de scellement, Schlüter-KERDI-KEBA 100/125 "SCHLÜTER-SYSTEMS", de 125 mm de largeur et 0,1 mm d'épaisseur, pour membrane d'étanchéité souple en polyéthylène, avec les deux faces revêtues de géotextile non tissé, fournie en rouleaux de 30 m de longueur. (matériau) | 1.200 | 733.52 | 880.22 |
| mt15res070a | U | Cartouche de mastic adhésif élastique monocomposant, Schlüter-KERDI-FIX "SCHLÜTER-SYSTEMS", à base de polymères hybrides neutres (MS), de 290 ml, couleur grise ou blanche et finition brillante. (matériau) | 0.060 | 4351.87 | 261.11 |
| mo029 | h | Compagnon professionnel III/CP2 poseur de membranes d'étanchéité. (main-d'œuvre) | 0.205 | 698.09 | 143.11 |
| mo067 | h | Ouvrier professionnel II/OP poseur de membranes d'étanchéité. (main-d'œuvre) | 0.205 | 521.84 | 106.98 |
| % | % | Frais de chantier des unités d'ouvrage | 2 % | 6626.69 | 132.53 |
|  |  | Coûts directs |  |  | 6759.22 |
