# Plinthe en aluminium

- Propriété du fichier: CYPE INGENIEROS, S.A.
- Format: FIEBDC-3/2002
- Zone géographique: Algérie
- Devise: DZD
- Coûts indirects: 3.00 %
- Frais généraux: 13.00 %
- Bénéfice: 6.00 %
- TVA: 19.00 %

## F Aménagements et finitions

### FS Revêtements de sols

#### FSK Plinthes métalliques

**FSK020** m Plinthe en aluminium.
Plinthe en aluminium laqué, Schlüter-DESIGNBASE-SL 60 MBW "SCHLÜTER-SYSTEMS", couleur blanche RAL 9003 finition brillante texturisée, de 60 mm de hauteur et 11,5 mm de largeur sur la base, avec joint d'étanchéité, Schlüter-DESIGNBASE-ZS LLE. POSE: avec un adhésif.
Inclut: Nettoyage et préparation de la surface support. Implantation. Découpe de la plinthe. Coupe et mise en place, sur la plinthe, du joint d'étanchéité. Mise en place et fixation de la plinthe. Résolution des coins et des rencontres. Nettoyage final.
Critère pour le métré: Longueur mesurée selon documentation graphique du Projet, sans inclure les largeurs de passage. Le métré par casses et découpes n'a pas été augmenté, puisque 5% de pièces de plus ont été considérées dans la décomposition.
Critère pour le mémoire: On mesurera la longueur réellement exécutée selon les spécifications du Projet.

| Code | U | Désignation | Quantité | Prix | Montant |
|---|---|---|---|---|---|
| mt15res070a | U | Cartouche de mastic adhésif élastique monocomposant, Schlüter-KERDI-FIX "SCHLÜTER-SYSTEMS", à base de polymères hybrides neutres (MS), de 290 ml, couleur grise ou blanche et finition brillante. (matériau) | 0.100 | 4351.87 | 435.19 |
| mt18jrs732a | m | Joint d'étanchéité, Schlüter-DESIGNBASE-ZS LLE "SCHLÜTER-SYSTEMS", de 9 mm de largeur, fourni en barres de 2,5 m de longueur. (matériau) | 1.050 | 697.27 | 732.13 |
| mt18jrs730je | m | Plinthe en aluminium laqué, Schlüter-DESIGNBASE-SL 60 MBW "SCHLÜTER-SYSTEMS", couleur blanche RAL 9003 finition brillante texturisée, de 60 mm de hauteur et 11,5 mm de largeur sur la base, fourni en barres de 2,5 m de longueur, y compris pièces pour unions, résolution des angles et terminaisons. (matériau) | 1.050 | 2298.60 | 2413.53 |
| mo023 | h | Compagnon professionnel III/CP2 carreleur en revêtements de sols. (main-d'œuvre) | 0.171 | 698.09 | 119.37 |
| % | % | Frais de chantier des unités d'ouvrage | 2 % | 3700.22 | 74.00 |
|  |  | Coûts directs |  |  | 3774.22 |
