# Drainage des chapes flottantes avec des dalles à plots en polyéthylène

- Propriété du fichier: CYPE Ingenieros S.A.
- Format: FIEBDC-3/2016
- Logiciel: Générateur de prix de la construction. CYPE Ingenieros, S.A.
- Date: 25/06/2024
- Zone géographique: Algérie
- Devise: DZD
- Coûts indirects: 3 %
- Frais généraux: 13 %
- Bénéfice: 6 %
- TVA: 19 %

## E Enveloppe et finition extérieure

### EJ Étanchéité: drainages

#### EJS Sols

**EJS020** m² Drainage des chapes flottantes avec des dalles à plots en polyéthylène.
Drainage des chapes flottantes avec dalle à plots, en polyéthylène de haute résistance à la compression avec ouvertures et caniveaux de drainage, 120x90 cm, modèle Schlüter-BEKOTEC EN 23 FD "SCHLÜTER-SYSTEMS", placée directement sur l'imperméabilisation.
Inclut: Nettoyage et préparation de la surface support. Coupe et préparation de la plaque drainante. Mise en place de la plaque drainante.
Critère pour le métré: Surface mesurée selon documentation graphique du Projet.
Critère pour le mémoire: On mesurera la surface réellement exécutée selon les spécifications du Projet.

| Code | U | Désignation | Quantité | Prix | Montant |
|---|---|---|---|---|---|
| mt17sch060d | m² | Dalle à plots, en polyéthylène de haute résistance à la compression avec ouvertures et caniveaux de drainage, 120x90 cm, modèle Schlüter-BEKOTEC EN 23 FD "SCHLÜTER-SYSTEMS", pour tubes de 14 mm de diamètre, pas de pose multiple de 7,5 cm, liaison entre plaques par recouvrement d'une rangée de nodules. (matériau) | 1 | 3941.84 | 3941.840 |
| mo029 | h | Compagnon professionnel III/CP2 poseur de membranes d'étanchéité. (main-d'œuvre) | 0.045 | 698.09 | 31.414 |
| mo067 | h | Ouvrier professionnel II/OP poseur de membranes d'étanchéité. (main-d'œuvre) | 0.045 | 521.84 | 23.483 |
| % | % | Frais de chantier des unités d'ouvrage | 2 % | 3996.737 | 79.935 |
|  |  | Coûts directs |  |  | 4076.672 |
