# Plinthe en aluminium

- Propriété du fichier: CYPE Ingenieros S.A.
- Format: FIEBDC-3/2016
- Logiciel: Générateur de prix de la construction. CYPE Ingenieros, S.A.
- Date: 25/06/2024
- Zone géographique: Algérie
- Devise: DZD
- Coûts indirects: 3 %
- Frais généraux: 13 %
- Bénéfice: 6 %
- TVA: 19 %

## F Aménagements et finitions

### FS Revêtements de sols

#### FSK Plinthes métalliques

**FSK020** m Plinthe en aluminium.
Plinthe en aluminium anodisé, finition naturelle, Schlüter-DESIGNBASE-SL 80 AE "SCHLÜTER-SYSTEMS", de 80 mm de hauteur et 11,5 mm de largeur sur la base. POSE: avec un adhésif.
Inclut: Nettoyage et préparation de la surface support. Implantation. Découpe de la plinthe. Mise en place et fixation de la plinthe. Résolution des coins et des rencontres. Nettoyage final.
Critère pour le métré: Longueur mesurée selon documentation graphique du Projet, sans inclure les largeurs de passage. Le métré par casses et découpes n'a pas été augmenté, puisque 5% de pièces de plus ont été considérées dans la décomposition.
Critère pour le mémoire: On mesurera la longueur réellement exécutée selon les spécifications du Projet.

| Code | U | Désignation | Quantité | Prix | Montant |
|---|---|---|---|---|---|
| mt15res070a | U | Cartouche de mastic adhésif élastique monocomposant, Schlüter-KERDI-FIX "SCHLÜTER-SYSTEMS", à base de polymères hybrides neutres (MS), de 290 ml, couleur grise ou blanche et finition brillante. (matériau) | 0.11 | 4351.87 | 478.706 |
| mt18jrs730cb | m | Plinthe en aluminium anodisé, finition naturelle, Schlüter-DESIGNBASE-SL 80 AE "SCHLÜTER-SYSTEMS", de 80 mm de hauteur et 11,5 mm de largeur sur la base, fourni en barres de 2,5 m de longueur, y compris pièces pour unions, résolution des angles et terminaisons. (matériau) | 1.05 | 2218.05 | 2328.953 |
| mo023 | h | Compagnon professionnel III/CP2 carreleur en revêtements de sols. (main-d'œuvre) | 0.136 | 698.09 | 94.940 |
| % | % | Frais de chantier des unités d'ouvrage | 2 % | 2902.599 | 58.052 |
|  |  | Coûts directs |  |  | 2960.651 |

Déchets:
- pose: mt15res070a; facteur de déchet 0.03
- pose: mt18jrs730cb; facteur de déchet 0.024

## Ressources

**mt15res070a** U Cartouche de mastic adhésif élastique monocomposant
Données techniques: Coût énergétique 71.281 MJ; Émission de CO2 3.482 kg; Code CED 17 09 04; Masse de l'élément 0.36 kg; Volume 0.00024 m3
Déchets:
- emballage: re170203 Plastique. (composant de déchet); quantité 0.2 kg; Code CED 17 02 03; Masse de l'élément 1 kg; Volume 0.001667 m3

**mt18jrs730cb** m Plinthe en aluminium anodisé
Données techniques: Coût énergétique 284.239 MJ; Émission de CO2 21.466 kg; Code CED 17 04 02; Masse de l'élément 2.48 kg; Volume 0.001653 m3
Déchets:
- emballage: re170203 Plastique; quantité 0.008 kg
