# Système de chauffage et de rafraîchissement par plancher rayonnant, avec couche de mortier, "SCHLÜTER-SYSTEMS"

- Propriété du fichier: CYPE INGENIEROS, S.A.
- Format: FIEBDC-3/2002
- Zone géographique: Algérie
- Devise: DZD
- Coûts indirects: 3.00 %
- Frais généraux: 13.00 %
- Bénéfice: 6.00 %
- TVA: 19.00 %

## T Équipements techniques

### TC ECS et chauffage

#### TCM Émetteurs à eau

**TCM120** m² Système de chauffage et de rafraîchissement par plancher rayonnant, avec couche de mortier, "SCHLÜTER-SYSTEMS".
Système de chauffage par plancher rayonnant Schlüter-BEKOTEC-THERM, de faible hauteur et basse température de départ "SCHLÜTER-SYSTEMS", composé de: bande périphérique en mousse de polyéthylène réticulée à cellules fermées, de 8x100 mm, avec un film de polyéthylène en pied, avec adhésif pour fixation au parement vertical, modèle Schlüter-BEKOTEC-BRSK 810, dalle à plots, en polystyrène expansé (EPS), 75,5x106 cm, modèle Schlüter-BEKOTEC-EN 2520 P, tube en polyéthylène résistant à la température (PE-RT), avec barrière d'oxygène (EVOH), de 16 mm de diamètre extérieur et 2 mm d'épaisseur, modèle Schlüter-BEKOTEC-THERM-BTHR 16 RT 70, pinces en plastique, modèle Schlüter-BEKOTEC-THERM-BTZRH 75/100, pinces en plastique, modèle Schlüter-BEKOTEC-THERM-BTZRH 17/100, mortier autonivelant, "SCHLÜTER-SYSTEMS", CA - C20 - F4 selon NF EN 13813, natte imperméabilisante, de désolidarisation et hautement perméable à la vapeur d'eau en polyéthylène avec structure quadrillée, de 3 mm d'épaisseur, Schlüter-DITRA 30M, pose avec un mortier-colle. Totalement monté, connecté et testé.
Inclut: Préparation et nettoyage de la surface d'appui. Implantation de l'installation. Fixation du socle périmétrique. Mise en place des dalles. Implantation des tuyaux. Mise en place et fixation des tuyaux. Coulage et extension de la couche de mortier.
Critère pour le métré: Surface utile, mesurée selon documentation graphique du Projet.
Critère pour le mémoire: On mesurera la surface réellement exécutée selon les spécifications du Projet.

| Code | U | Désignation | Quantité | Prix | Montant |
|---|---|---|---|---|---|
| mt38sch030b | m | Bande périphérique en mousse de polyéthylène réticulée à cellules fermées, de 8x100 mm, avec un film de polyéthylène en pied, avec adhésif pour fixation au parement vertical, modèle Schlüter-BEKOTEC-BRSK 810 "SCHLÜTER-SYSTEMS". (matériau) | 0.600 | 263.68 | 158.21 |
| mt17sch010d | m² | Dalle à plots, en polystyrène expansé (EPS), 75,5x106 cm, modèle Schlüter-BEKOTEC-EN 2520 P "SCHLÜTER-SYSTEMS", pour tube de 16 mm de diamètre, pas de pose multiple de 7,5 cm, liaison entre plaques par rainures et languettes, adaptée pour les chapes en mortier de ciment conventionnel. (matériau) | 1.000 | 3884.36 | 3884.36 |
| mt37sch010aa | m | Tube en polyéthylène résistant à la température (PE-RT), avec barrière d'oxygène (EVOH), de 16 mm de diamètre extérieur et 2 mm d'épaisseur, modèle Schlüter-BEKOTEC-THERM-BTHR 16 RT 70 "SCHLÜTER-SYSTEMS", fourni en rouleaux de 70 m de longueur. (matériau) | 4.444 | 249.76 | 1109.93 |
| mt38sch070a | U | Pince en plastique, modèle Schlüter-BEKOTEC-THERM-BTZRH 75/100 "SCHLÜTER-SYSTEMS", indiquée pour la fixation du tube de 16 mm de diamètre extérieur sur la dalle à plots suivant un angle de 45°. (matériau) | 0.010 | 62.00 | 0.62 |
| mt38sch075a | U | Pince en plastique, modèle Schlüter-BEKOTEC-THERM-BTZRH 17/100 "SCHLÜTER-SYSTEMS", indiquée pour la fixation du tube de 16 mm de diamètre extérieur sur la dalle à plots dans des zones difficiles. (matériau) | 0.010 | 32.50 | 0.33 |
| mt09mal020a | m³ | Mortier autonivelant, CA - C20 - F4 selon NF EN 13813, à base de sulfate calcaire, pour épaisseurs de 2,5 à 7,0 cm, utilisé en nivellement des revêtement. (matériau) | 0.024 | 32839.46 | 788.15 |
| mt08aaa010a | m³ | Eau. (matériau) | 0.004 | 189.49 | 0.76 |
| mt15res300d | m² | Natte imperméabilisante, de désolidarisation et hautement perméable à la vapeur d'eau en polyéthylène avec structure quadrillée, de 3 mm d'épaisseur, Schlüter-DITRA 30M "SCHLÜTER-SYSTEMS", revêtue de géotextile non tissé sur une de ses faces, fournie en rouleaux de 30 m de longueur. (matériau) | 1.000 | 3505.22 | 3505.22 |
| mt09mcr010 | kg | Mortier-colle exclusivement pour intérieurs et apte pour chauffage par plancher rayonnant. (matériau) | 2.000 | 27.79 | 55.58 |
| mq06pym020 | h | Mélangeuse-pompeuse pour mortiers autonivelants. (matériel) | 0.058 | 1053.47 | 61.10 |
| mo004 | h | Compagnon professionnel III/CP2 chauffagiste. (main-d'œuvre) | 0.830 | 717.33 | 595.38 |
| mo103 | h | Ouvrier professionnel II/OP chauffagiste. (main-d'œuvre) | 0.830 | 520.85 | 432.31 |
| mo031 | h | Compagnon professionnel III/CP2 chapiste. (main-d'œuvre) | 0.062 | 698.09 | 43.28 |
| mo069 | h | Ouvrier professionnel II/OP chapiste. (main-d'œuvre) | 0.062 | 521.84 | 32.35 |
| % | % | Frais de chantier des unités d'ouvrage | 2 % | 10667.58 | 213.35 |
|  |  | Coûts directs |  |  | 10880.93 |
