# Équipement de régulation et de contrôle pour collecteur, avec des têtes électrothermiques

- Propriété du fichier: CYPE INGENIEROS, S.A.
- Format: FIEBDC-3/2002
- Zone géographique: Algérie
- Devise: DZD
- Coûts indirects: 3.00 %
- Frais généraux: 13.00 %
- Bénéfice: 6.00 %
- TVA: 19.00 %

## T Équipements techniques

### TC ECS et chauffage

#### TCM Émetteurs à eau

**TCM170** U Équipement de régulation et de contrôle pour collecteur, avec des têtes électrothermiques.
Système de régulation de la température pour collecteur, pour chauffage, "SCHLÜTER-SYSTEMS", composé de module de contrôle principal, modèle Schlüter-BEKOTEC-THERM-BT EBC, module de contrôle pour 2 thermostats via câble, modèle Schlüter-BEKOTEC-THERM-BT EAR 2, thermostats, modèle Schlüter-BEKOTEC-THERM-BT ER/BW et électrovannes, modèle Schlüter-BEKOTEC-THERM-BTESA 230 V2. Totalement monté, connecté et testé.
Inclut: Mise en place, fixation et connexion électrique et de communication avec tous les éléments qui le nécessitent dans l'installation.
Critère pour le métré: Nombre d'unités prévues, selon documentation graphique du Projet.
Critère pour le mémoire: On mesurera le nombre d'unités réellement exécutées selon les spécifications du Projet.

| Code | U | Désignation | Quantité | Prix | Montant |
|---|---|---|---|---|---|
| mt38sch380a | U | Module de contrôle principal pour connexion avec modules de contrôle pour thermostats via câble ou via radio, modèle Schlüter-BEKOTEC-THERM-BT EBC "SCHLÜTER-SYSTEMS", couleur blanche, de 92x122x45 mm, alimentation à 230 V, avec un espace pour l'insertion du temporisateur digital et pilotes lumineux. (matériau) | 1.000 | 32688.74 | 32688.74 |
| mt38sch395a | U | Module de contrôle pour 2 thermostats via câble, modèle Schlüter-BEKOTEC-THERM-BT EAR 2 "SCHLÜTER-SYSTEMS", de 92x73x45 mm, alimentation à 230 V, avec une capacité pour contrôler jusqu'à 4 électrovannes, avec des pilotes lumineux indicateurs du mode de fonctionnement. (matériau) | 1.000 | 24002.02 | 24002.02 |
| mt38sch245a | U | Thermostat, modèle Schlüter-BEKOTEC-THERM-BT ER/BW "SCHLÜTER-SYSTEMS", alimentation à 5 Vcc, couleur blanche, de 78x78x12,5 mm, avec sélection de température entre 8°C et 30°C, possibilité de limiter la température de consigne, fonction de diminution de la température jusqu'à 4°C à l'heure programmée, en combinaison avec temporisateur digital modèle Schlüter-BEKOTEC-THERM-EET et pilote lumineux rouge en mode chauffage ou bleue en mode rafraîchissement. (matériau) | 2.000 | 10375.00 | 20750.00 |
| mt38sch270a | U | Électrovanne, modèle Schlüter-BEKOTEC-THERM-BTESA 230 V2 "SCHLÜTER-SYSTEMS", 230 V, pour connexion à vanne de collecteur de retour, avec degré de protection IP54, y compris câble de 1 m de longueur. (matériau) | 4.000 | 9054.77 | 36219.08 |
| mt35aia010a | m | Tube souple en PVC, annelé, de couleur noire, de 16 mm de diamètre nominal, pour canalisation encastrée dans des parois maçonnées (horizontales et verticales). Résistance à la compression 320 N, résistance à l'impact 1 joule, température de travail -5°C jusqu'à 60°C, avec degré de protection IP545 selon NF EN 60529, non propagateur de la flamme. Selon NF EN 61386-1 et NF EN 61386-22. (matériau) | 10.500 | 67.49 | 708.65 |
| mt35cun020a | m | Câble unipolaire H07Z1-K (AS), sa tension assignée étant de 450/750 V, réaction au feu classe Cca-s1a,d1,a1 selon FR EN 50575, avec conducteur multifilaire de cuivre classe 5 (-K) de 1,5 mm² de section, avec isolation de composé thermoplastique à base de polyoléfine sans halogènes à faible émission de fumées et de gaz corrosifs (Z1). (matériau) | 1.000 | 75.07 | 75.07 |
| mt38sch397a | m | Câble bus, modèle Schlüter-BEKOTEC-THERM-BTZK 4A 100M "SCHLÜTER-SYSTEMS", fourni en rouleaux de 100 m. (matériau) | 10.000 | 119.41 | 1194.10 |
| mo004 | h | Compagnon professionnel III/CP2 chauffagiste. (main-d'œuvre) | 0.867 | 717.33 | 621.93 |
| mo103 | h | Ouvrier professionnel II/OP chauffagiste. (main-d'œuvre) | 0.867 | 520.85 | 451.58 |
| % | % | Frais de chantier des unités d'ouvrage | 2 % | 116711.17 | 2334.22 |
|  |  | Coûts directs |  |  | 119045.39 |
