# Murette-guide pour barrette

- Propriété du fichier: CYPE INGENIEROS, S.A.
- Format: FIEBDC-3/2002
- Zone géographique: Algérie
- Devise: DZD
- Coûts indirects: 3.00 %
- Frais généraux: 13.00 %
- Bénéfice: 6.00 %
- TVA: 19.00 %

## G Structure et gros oeuvre

### GF Fondations

#### GFB Barrettes

**GFB010** m Murette-guide pour barrette.
Double murette-guide, pour barrette, en béton armé de section 70x25 cm; réalisée avec béton confectionné sur le chantier BCN: CPJ-CEM II/A 32,5 - TP - B 30 - 15/25 - E: 2a - BA - P 18-305, coulage avec des moyens manuels, et acier Fe E 500, avec une quantité approximative de 25 kg/m; montage et démontage du système de coffrage récupérable métallique à deux faces. Comprend le fil de fer à lier, les séparateurs et liquide décoffrant, pour éviter l'adhérence du béton au coffrage.
Critère d'évaluation économique: Le prix comprend le ferraillage de l'armature (coupe, façonnage et assemblage des éléments) sur l'aire de ferraillage en chantier et la pose en coffrage sur site. Le prix comprend la démolition de la murette-guide avec une rétro-pelleteuse équipée d'un brise-roche hydraulique et le chargement mécanique des décombres dans le camion ou la benne.
Inclut: Implantation et tracé des murettes-guides. Montage du système de coffrage. Mise en place de l'armature. Préparation du béton. Coulage et compactage du béton. Démontage du système de coffrage. Régularisation et nettoyage superficiel du parement visible. Implantation de la cote du fond de la perforation, de l'arase du béton et des armatures. Démolition de l'élément avec une rétro-pelleteuse équipée d'un brise-roche hydraulique. Nettoyage et ramassage des restes. Chargement mécanique des décombres dans le camion ou la benne.
Critère pour le métré: Longueur mesurée aux axes, selon documentation graphique du Projet.
Critère pour le mémoire: On mesurera, à l'axe du mur, la longueur réellement exécutée selon les spécifications du Projet.

| Code | U | Désignation | Quantité | Prix | Montant |
|---|---|---|---|---|---|
| mt08eme040 | m² | Panneaux métalliques de plusieurs dimensions, pour coffrer des éléments en béton. (matériau) | 0.007 | 6601.02 | 46.21 |
| mt50spa052b | m | Grosse planche en bois de pin, de 20x7,2 cm. (matériau) | 0.028 | 620.94 | 17.39 |
| mt50spa081a | U | Étai métallique télescopique, allant jusqu'à 3 m de hauteur. (matériau) | 0.018 | 1891.12 | 34.04 |
| mt08eme051a | m | Feuillard en acier galvanisé, pour coffrage métallique. (matériau) | 0.140 | 36.81 | 5.15 |
| mt08var050 | kg | Fil de fer galvanisé pour attacher, de 1,30 mm de diamètre. (matériau) | 0.370 | 190.41 | 70.45 |
| mt08var060 | kg | Pointes d'acier de 20x100 mm. (matériau) | 0.140 | 1110.75 | 155.51 |
| mt08dba010b | l | Agent démoulant, à base d'huiles spéciales, émulsionnable à l'eau, pour coffrages métalliques, phénoliques ou en bois. (matériau) | 0.042 | 229.03 | 9.62 |
| mt07aco020a | U | Séparateur homologué pour fondations. (matériau) | 3.000 | 21.25 | 63.75 |
| mt07aco055e | kg | Barres en acier haute adhérence, Fe E 500, de divers diamètres. (matériau) | 26.250 | 131.75 | 3458.44 |
| mt08aaa010a | m³ | Eau. (matériau) | 0.069 | 190.41 | 13.14 |
| mt01arg000a | m³ | Sable criblé. (matériau) | 0.147 | 2821.89 | 414.82 |
| mt01arg001ar | m³ | Gros granulats homogénéisés, de taille maximale 15/25 mm. (matériau) | 0.277 | 3013.53 | 834.75 |
| mt08cem000a | kg | Ciment gris en sacs. (matériau) | 177.100 | 13.84 | 2451.06 |
| mq01exn020a | h | Rétro-pelleteuse hydraulique sur pneus, de 105 kW. (matériel) | 0.254 | 5037.94 | 1279.64 |
| mq01ret010 | h | Mini rétro chargeuse sur pneus de 15 kW. (matériel) | 0.119 | 4451.00 | 529.67 |
| mq06hor010 | h | Bétonnière électrique avec une capacité de gâchage de 160 l. (matériel) | 0.254 | 334.81 | 85.04 |
| op00ciz020 |  | Cisaille pour barres à haute adhérence en acier. | 1.000 | 0.00 | 0.00 |
| op00ata010 |  | Pince à ligaturer. | 1.000 | 0.00 | 0.00 |
| au00auh020 |  | Rigole pour le coulage du béton. | 1.100 | 0.00 | 0.00 |
| au00auh040 |  | Vibreur de béton, électrique. | 1.000 | 0.00 | 0.00 |
| mo044 | h | Compagnon professionnel III/CP2 coffreur. (main-d'œuvre) | 0.525 | 761.16 | 399.61 |
| mo091 | h | Ouvrier professionnel II/OP coffreur. (main-d'œuvre) | 0.701 | 568.63 | 398.61 |
| mo043 | h | Compagnon professionnel III/CP2 ferrailleur. (main-d'œuvre) | 0.250 | 761.16 | 190.29 |
| mo090 | h | Ouvrier professionnel II/OP ferrailleur. (main-d'œuvre) | 0.282 | 568.63 | 160.35 |
| mo045 | h | Compagnon professionnel III/CP2 bétonneur. (main-d'œuvre) | 0.034 | 761.16 | 25.88 |
| mo092 | h | Ouvrier professionnel II/OP bétonneur. (main-d'œuvre) | 0.135 | 568.63 | 76.77 |
| mo113 | h | Ouvrier d'exécution I/OE1 construction. (main-d'œuvre) | 0.795 | 526.74 | 418.76 |
| mo112 | h | Ouvrier d'exécution I/OE2 construction. (main-d'œuvre) | 0.530 | 535.48 | 283.80 |
| % | % | Frais de chantier des unités d'ouvrage | 2 % | 11422.75 | 228.46 |
|  |  | Coûts directs |  |  | 11651.21 |
