# Socle en béton

- Propriété du fichier: CYPE INGENIEROS, S.A.
- Format: FIEBDC-3/2002
- Zone géographique: Algérie
- Devise: DZD
- Coûts indirects: 3.00 %
- Frais généraux: 13.00 %
- Bénéfice: 6.00 %
- TVA: 19.00 %

## G Structure et gros oeuvre

### GJ Socles

#### GJB Béton

**GJB010** U Socle en béton.
Socle en béton armé, de 150x100x16 cm, composé de béton confectionné sur le chantier BCN: CPJ-CEM II/A 32,5 - TP - B 30 - 15/25 - E: 2a - BA - P 18-305, coulage avec des moyens manuels, treillis soudé 100x100 mm et Ø 4,0-4,0 mm, en acier Fe E 500, cadre périmétrique de profilé d'acier laminé à chaud et couche séparatrice de géotextile non tissé.
Inclut: Implantation et tracé du socle. Mise en place du géotextile. Mise en place et fixation du cadre. Mise en place des armatures avec des séparateurs homologués. Préparation du béton. Coulage et compactage du béton. Réglage et nivellement de la dalle de compression. Séchage du béton.
Critère pour le métré: Nombre d'unités prévues, selon documentation graphique du Projet.
Critère pour le mémoire: On mesurera le nombre d'unités réellement exécutées selon les spécifications du Projet.

| Code | U | Désignation | Quantité | Prix | Montant |
|---|---|---|---|---|---|
| mt14gsa010ce | m² | Géotextile non tissé synthétique, thermosoudé, en polypropylène-polyéthylène, avec une résistance à la traction longitudinale de 9,5 kN/m, une résistance à la traction transversale de 10 kN/m, une ouverture de cône à l'essai de perforation dynamique selon NF EN ISO 13433 inférieure à 28 mm, résistance CBR au poinçonnement 1,56 kN et une masse surfacique de 125 g/m². (matériau) | 1.760 | 282.55 | 497.29 |
| mt07ala010dea | kg | Acier laminé NF EN 10025 S275JR, en profilés laminés à chaud, pièces simples, pour applications structurales, finition avec impression antioxydante. Travaillé et monté en atelier, à placer sur site. (matériau) | 94.000 | 195.84 | 18408.96 |
| mt07ame100bca | m² | Treillis soudé 100x100 mm, fils porteurs de 4 mm de diamètre et fils de répartition de 4 mm de diamètre, en acier Fe E 500. (matériau) | 1.650 | 260.81 | 430.34 |
| mt08aaa010a | m³ | Eau. (matériau) | 0.048 | 190.41 | 9.14 |
| mt01arg000a | m³ | Sable criblé. (matériau) | 0.101 | 2821.89 | 285.01 |
| mt01arg001ar | m³ | Gros granulats homogénéisés, de taille maximale 15/25 mm. (matériau) | 0.190 | 3013.53 | 572.57 |
| mt08cem000a | kg | Ciment gris en sacs. (matériau) | 121.440 | 13.84 | 1680.73 |
| mq06hor010 | h | Bétonnière électrique avec une capacité de gâchage de 160 l. (matériel) | 0.158 | 334.81 | 52.90 |
| au00auh040 |  | Vibreur de béton, électrique. | 1.000 | 0.00 | 0.00 |
| mo042 | h | Compagnon professionnel III/CP2 du béton. (main-d'œuvre) | 0.298 | 761.16 | 226.83 |
| mo089 | h | Ouvrier professionnel II/OP du béton. (main-d'œuvre) | 0.298 | 568.63 | 169.45 |
| mo113 | h | Ouvrier d'exécution I/OE1 construction. (main-d'œuvre) | 0.315 | 526.74 | 165.92 |
| mo112 | h | Ouvrier d'exécution I/OE2 construction. (main-d'œuvre) | 0.330 | 535.48 | 176.71 |
| % | % | Frais de chantier des unités d'ouvrage | 2 % | 22675.85 | 453.52 |
|  |  | Coûts directs |  |  | 23129.37 |
