# Mur en béton banché

- Propriété du fichier: CYPE Ingenieros S.A.
- Format: FIEBDC-3/2016
- Logiciel: Générateur de prix de la construction. CYPE Ingenieros, S.A.
- Date: 15/06/2025
- Zone géographique: Algérie
- Devise: DZD
- Coûts indirects: 3 %
- Frais généraux: 13 %
- Bénéfice: 6 %
- TVA: 19 %

## G Structure et gros oeuvre

### GM Murs

#### GMC Béton banché

**GMC010** m³ Mur en béton banché.
Mur en béton armé 2F, de jusqu'à 3 m de hauteur, épaisseur 30 cm, surface plane, réalisé avec béton confectionné sur le chantier BCN: CPJ-CEM II/A 32,5 - TP - B 30 - 15/25 - E: 2a - BA - P 18-305, coulage avec des moyens manuels, et acier Fe E 500, avec une quantité approximative de 50 kg/m³, exécuté dans des conditions complexes; montage et démontage de système de coffrage avec finition à revêtir, réalisé avec panneaux métalliques modulaires, amortissables en 150 utilisations. Comprend le fil de fer à lier, les séparateurs, les espaceurs de coffrage pour passage des tiges et liquide décoffrant, pour éviter l'adhérence du béton au coffrage.
Critère d'évaluation économique: Le prix comprend le ferraillage de l'armature et la pose en coffrage ou sur site.
Inclut: Nettoyage et préparation de la surface d'appui. Implantation. Mise en place des armatures avec des séparateurs homologués. Réalisation des joints. Mise en place d'espaceurs de coffrage pour passage des tiges. Nettoyage et stockage du coffrage. Préparation du béton. Coulage et compactage du béton. Démontage du système de coffrage. Séchage du béton. Nettoyage de la surface en tête du mur. Réparation des défauts superficiels, s'il y a lieu.
Critère pour le métré: Volume mesuré sur la section théorique de calcul, selon documentation graphique du Projet, en déduisant les ouvertures de surface supérieure à 2 m².
Critère pour le mémoire: On mesurera le volume théorique exécuté selon les spécifications du Projet, en déduisant les ouvertures de surface supérieure à 2 m².

| Code | U | Désignation | Quantité | Prix | Montant |
|---|---|---|---|---|---|
| mt08eme070a | m² | Panneaux métalliques modulaires, pour coffrer murs en béton de jusqu'à 3 m de hauteur. (matériau) | 0.044 | 25388.52 | 1117.095 |
| mt08eme075j | U | Structure support de système de coffrage vertical, pour murs en béton à deux faces, de jusqu'à 3 m de hauteur, constituée de contrefiches métalliques pour stabilisation et aplomb de la surface coffrante. (matériau) | 0.044 | 34909.22 | 1536.006 |
| mt08dba010b | l | Agent démoulant, à base d'huiles spéciales, émulsionnable à l'eau, pour coffrages métalliques, phénoliques ou en bois. (matériau) | 0.2 | 229.03 | 45.806 |
| mt08var204 | U | Espaceurs de coffrage en PVC pour le passage des tiges de coffrage, de plusieurs diamètres et longueurs. (matériau) | 2.667 | 171.37 | 457.044 |
| mt07aco020d | U | Séparateur homologué pour murs. (matériau) | 8 | 8.85 | 70.800 |
| mt07aco055e | kg | Barres en acier haute adhérence, Fe E 500, de divers diamètres. (matériau) | 51 | 131.75 | 6719.250 |
| mt08var050 | kg | Fil de fer galvanisé pour attacher, de 1,30 mm de diamètre. (matériau) | 0.65 | 190.41 | 123.767 |
| mt08aaa010a | m³ | Eau. (matériau) | 0.189 | 190.41 | 35.987 |
| mt01arg000a | m³ | Sable criblé. (matériau) | 0.402 | 2821.89 | 1134.400 |
| mt01arg001ar | m³ | Gros granulats homogénéisés, de taille maximale 15/25 mm. (matériau) | 0.755 | 3013.53 | 2275.215 |
| mt08cem000a | kg | Ciment gris en sacs. (matériau) | 483 | 13.84 | 6684.720 |
| mq06hor010 | h | Bétonnière électrique avec une capacité de gâchage de 160 l. (matériel) | 0.63 | 334.81 | 210.930 |
| mo044 | h | Compagnon professionnel III/CP2 coffreur. (main-d'œuvre) | 1.877 | 761.16 | 1428.697 |
| mo091 | h | Ouvrier professionnel II/OP coffreur. (main-d'œuvre) | 2.047 | 568.63 | 1163.986 |
| mo043 | h | Compagnon professionnel III/CP2 ferrailleur. (main-d'œuvre) | 0.5 | 761.16 | 380.580 |
| mo090 | h | Ouvrier professionnel II/OP ferrailleur. (main-d'œuvre) | 0.637 | 568.63 | 362.217 |
| mo113 | h | Ouvrier d'exécution I/OE1 construction. (main-d'œuvre) | 1.194 | 526.74 | 628.928 |
| mo112 | h | Ouvrier d'exécution I/OE2 construction. (main-d'œuvre) | 1.251 | 535.48 | 669.885 |
| mo045 | h | Compagnon professionnel III/CP2 bétonneur. (main-d'œuvre) | 0.284 | 761.16 | 216.169 |
| mo092 | h | Ouvrier professionnel II/OP bétonneur. (main-d'œuvre) | 1.137 | 568.63 | 646.532 |
| % | % | Frais de chantier des unités d'ouvrage | 2 % | 25908.014 | 518.160 |
|  |  | Coûts directs |  |  | 26426.174 |

Déchets:
- pose: mt08eme070a Panneaux métalliques modulaires, pour coffrer murs en béton de jusqu'à 3 m de hauteur; facteur de déchet 1
- pose: mt08dba010b Agent démoulant, à base d'huiles spéciales, émulsionnable à l'eau, pour coffrages métalliques, phénoliques ou en bois; facteur de déchet 0.07
- pose: mt07aco055e Barres en acier haute adhérence, Fe E 500, de divers diamètres; facteur de déchet 0.0075
- pose: mt08var050 Fil de fer galvanisé pour attacher, de 1,30 mm de diamètre; facteur de déchet 0.0038
- pose: mt01arg000a Sable criblé; facteur de déchet 0.003
- pose: mt01arg001ar Gros granulats homogénéisés, de taille maximale 15/25 mm; facteur de déchet 0.00662338
- pose: mt08cem000a Ciment gris en sacs; facteur de déchet 0.00756

## Ressources

**mt08eme070a** m² Panneaux métalliques modulaires, pour coffrer murs en béton de jusqu'à 3 m de hauteur
Données techniques: Coût énergétique 449.920 MJ; Émission de CO2 18.240 kg; Code CED 17 04 05; Masse de l'élément 32 kg; Volume 0.015238 m3

**mt08dba010b** l Agent démoulant, à base d'huiles spéciales, émulsionnable à l'eau, pour coffrages métalliques, phénoliques ou en bois
Données techniques: Coût énergétique 82.820 MJ; Émission de CO2 4.477 kg; Code CED 17 09 04; Masse de l'élément 0.932 kg; Volume 0.000621 m3
Déchets:
- emballage: re150104 Emballages métalliques. (composant de déchet); quantité 0.042 kg; Code CED 15 01 04; Masse de l'élément 1 kg; Volume 0.001667 m3

**mt07aco020d** U Séparateur homologué pour murs
Données techniques: Coût énergétique 1.105 MJ; Émission de CO2 0.114 kg
Déchets:
- emballage: re150101 Emballages en papier et en carton. (composant de déchet); quantité 0.072 kg; Code CED 15 01 01; Masse de l'élément 1 kg; Volume 0.001333 m3

**mt07aco055e** kg Barres en acier haute adhérence, Fe E 500, de divers diamètres
Données techniques: Coût énergétique 12.720 MJ; Émission de CO2 0.530 kg; Code CED 17 04 05; Masse de l'élément 1 kg; Volume 0.000476 m3

**mt08var050** kg Fil de fer galvanisé pour attacher, de 1,30 mm de diamètre
Données techniques: Coût énergétique 25.100 MJ; Émission de CO2 2.560 kg; Code CED 17 04 05; Masse de l'élément 1 kg; Volume 0.000476 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 4.210 MJ; Émission de CO2 0.734 kg; Code CED 17 01 01; Masse de l'élément 1 kg; Volume 0.000667 m3
Déchets:
- emballage: re150101 Emballages en papier et en carton; quantité 0.014 kg
- emballage: re170201 Bois. (composant de déchet); quantité 0.001 kg; Code CED 17 02 01; Masse de l'élément 1 kg; Volume 0.000909 m3
- emballage: re170203 Plastique. (composant de déchet); quantité 0.003 kg; Code CED 17 02 03; Masse de l'élément 1 kg; Volume 0.001667 m3
