# Unité de sélection de flux de réfrigérant, pour système avec récupération de chaleur, pour gaz R-32

- Propriété du fichier: CYPE INGENIEROS, S.A.
- Format: FIEBDC-3/2002
- Zone géographique: Algérie
- Devise: DZD
- Coûts indirects: 3.00 %
- Frais généraux: 13.00 %
- Bénéfice: 6.00 %
- TVA: 19.00 %

## T Équipements techniques

### TV Climatisation et ventilation

#### TVB Système Toshiba à débit de réfrigérant variable

**TVB080** U Unité de sélection de flux de réfrigérant, pour système avec récupération de chaleur, pour gaz R-32.
Unité de sélection de flux de réfrigérant, système VRF avec récupération de chaleur, pour gaz R-32, pour un maximum de 8 unités intérieures connectables directement, modèle RBM-Y1801FU8PE "TOSHIBA", avec un intervalle de capacité de chaque unité intérieure connectée en aval de moins de 6,4, alimentation monophasée (230V/50Hz).
Critère d'évaluation économique: Le prix ne comprend ni la canalisation ni le câblage électrique d'alimentation.
Inclut: Implantation. Mise en place et fixation. Connexion aux lignes frigorifiques. Connexion au réseau électrique. Connexion au réseau de tout à l'égout.
Critère pour le métré: Nombre d'unités prévues, selon documentation graphique du Projet.
Critère pour le mémoire: On mesurera le nombre d'unités réellement exécutées selon les spécifications du Projet.

| Code | U | Désignation | Quantité | Prix | Montant |
|---|---|---|---|---|---|
| mt42tsb506e | U | Unité de sélection de flux de réfrigérant, système VRF avec récupération de chaleur, pour gaz R-32, pour un maximum de 8 unités intérieures connectables directement, modèle RBM-Y1801FU8PE "TOSHIBA", avec un intervalle de capacité de chaque unité intérieure connectée en aval de moins de 6,4, alimentation monophasée (230V/50Hz). (matériau) | 1.000 | 1435034.17 | 1435034.17 |
| mo005 | h | Compagnon professionnel III/CP2 installateur de climatisation. (main-d'œuvre) | 0.610 | 717.33 | 437.57 |
| mo104 | h | Ouvrier professionnel II/OP installateur de climatisation. (main-d'œuvre) | 0.610 | 520.85 | 317.72 |
| % | % | Frais de chantier des unités d'ouvrage | 2 % | 1435789.46 | 28715.79 |
|  |  | Coûts directs |  |  | 1464505.25 |
