# Unité intérieure d'air conditionné, à cassette, pour gaz R-32

- Propriété du fichier: CYPE INGENIEROS, S.A.
- Format: FIEBDC-3/2002
- Zone géographique: Algérie
- Devise: DZD
- Coûts indirects: 3.00 %
- Frais généraux: 13.00 %
- Bénéfice: 6.00 %
- TVA: 19.00 %

## T Équipements techniques

### TV Climatisation et ventilation

#### TVB Système Toshiba à débit de réfrigérant variable

**TVB030** U Unité intérieure d'air conditionné, à cassette, pour gaz R-32.
Unité intérieure d'air conditionné, à cassette à 4 voies, pour plafond modulaire de 60x60 cm, système VRF, pour gaz R-410A/R-32, alimentation monophasée (230V/50Hz), modèle MMU-UP0051MH-E "TOSHIBA", puissance frigorifique nominale 1,7 kW (température de bulbe sec de l'air intérieur 27°C, température de bulbe humide de l'air intérieur 19°C, température de bulbe sec de l'air extérieur 35°C, température de bulbe humide de l'air extérieur 24°C), puissance calorifique nominale 1,9 kW (température de bulbe sec de l'air intérieur 20°C, température de bulbe sec de l'air extérieur 7°C, température de bulbe humide de l'air extérieur 6°C), consommation électrique nominale 0,016 kW, pression sonore à faible vitesse 29 dBA, puissance sonore à faible vitesse 44 dBA, débit d'air à vitesse élevée 430 m³/h, de 256x575x575 mm et 15 kg, panneau décoratif RBC-UM21PG(W)-E, de dimensions 12x620x620 mm et poids 3 kg, détendeur électronique, capteur de pression, contrôle individuel de température par microprocesseur pour le réglage du flux de réfrigérant, prise d'air extérieur, pompe et tuyau de drainage. Régulation: contrôle à distance sans fil, modèle RBC-AXU31UM-E. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42tsb116a | U | Unité intérieure d'air conditionné, à cassette à 4 voies, pour plafond modulaire de 60x60 cm, système VRF, pour gaz R-410A/R-32, alimentation monophasée (230V/50Hz), modèle MMU-UP0051MH-E "TOSHIBA", puissance frigorifique nominale 1,7 kW (température de bulbe sec de l'air intérieur 27°C, température de bulbe humide de l'air intérieur 19°C, température de bulbe sec de l'air extérieur 35°C, température de bulbe humide de l'air extérieur 24°C), puissance calorifique nominale 1,9 kW (température de bulbe sec de l'air intérieur 20°C, température de bulbe sec de l'air extérieur 7°C, température de bulbe humide de l'air extérieur 6°C), consommation électrique nominale 0,016 kW, pression sonore à faible vitesse 29 dBA, puissance sonore à faible vitesse 44 dBA, débit d'air à vitesse élevée 430 m³/h, de 256x575x575 mm et 15 kg, panneau décoratif RBC-UM21PG(W)-E, de dimensions 12x620x620 mm et poids 3 kg, détendeur électronique, capteur de pression, contrôle individuel de température par microprocesseur pour le réglage du flux de réfrigérant, prise d'air extérieur, pompe et tuyau de drainage. (matériau) | 1.000 | 398345.35 | 398345.35 |
| mt42tsb596b | U | Contrôle à distance sans fil, modèle RBC-AXU31UM-E "TOSHIBA", constitué de commande par infrarouges et récepteur pour installation dans l'unité intérieure d'air conditionné. (matériau) | 1.000 | 33096.35 | 33096.35 |
| mt42www090 | U | Kit de support pour la suspension du plafond, constitué de quatre tiges filetées en acier galvanisé, avec leurs chevilles, écrous et rondelles correspondants. (matériau) | 1.000 | 4360.00 | 4360.00 |
| mo005 | h | Compagnon professionnel III/CP2 installateur de climatisation. (main-d'œuvre) | 1.221 | 717.33 | 875.86 |
| mo104 | h | Ouvrier professionnel II/OP installateur de climatisation. (main-d'œuvre) | 1.221 | 520.85 | 635.96 |
| % | % | Frais de chantier des unités d'ouvrage | 2 % | 437313.52 | 8746.27 |
|  |  | Coûts directs |  |  | 446059.79 |
