# Équipement d'air conditionné avec unité intérieure de sol, système air-air split 1x1

- Propriété du fichier: CYPE INGENIEROS, S.A.
- Format: FIEBDC-3/2002
- Zone géographique: Algérie
- Devise: DZD
- Coûts indirects: 3.00 %
- Frais généraux: 13.00 %
- Bénéfice: 6.00 %
- TVA: 19.00 %

## T Équipements techniques

### TV Climatisation et ventilation

#### TVT Unités terminales autonomes de climatisation

**TVT110** U Équipement d'air conditionné avec unité intérieure de sol, système air-air split 1x1.
Équipement d'air conditionné, système air-air split 1x1, pour gaz R-32, pompe à chaleur, alimentation monophasée (230V/50Hz), modèle Silverstone 10 "TOSHIBA", puissance frigorifique nominale 2,5 kW (température de bulbe sec de l'air intérieur 27°C, température de bulbe humide de l'air intérieur 19°C, température de bulbe sec de l'air extérieur 35°C, température de bulbe humide de l'air extérieur 24°C), puissance frigorifique minimale/maximale: 0,95/3,2 kW, consommation électrique nominale en refroidissement 0,59 kW, EER 4,24, SEER 7,2 (classe A++), puissance calorifique nominale 3,2 kW (température de bulbe sec de l'air intérieur 20°C, température de bulbe sec de l'air extérieur 7°C, température de bulbe humide de l'air extérieur 6°C), puissance calorifique minimale/maximale: 0,85/4,4 kW, consommation électrique nominale en chauffage 0,82 kW, COP 3,9, SCOP 4,7 (classe A++), constitué d'une unité intérieure de sol RAS-B10J2FVG-E, débit d'air en refroidissement 468 m³/h, débit d'air en chauffage 510 m³/h, pression sonore à élevée/faible vitesse en refroidissement: 39/23 dBA, pression sonore à élevée/faible vitesse en chauffage: 39/23 dBA, puissance sonore à vitesse élevée en refroidissement 54 dBA, puissance sonore à vitesse élevée en chauffage 54 dBA, dimensions 600x700x220 mm, poids 16 kg, avec filtre d'air Magic Coil, fonction d'autonettoyage et télécommande avec programmateur hebdomadaire RB-RXS30-E, et une unité extérieure RAS-10J2AVSG-E, avec compresseur type Single Rotary, avec technologie Inverter, débit d'air en refroidissement 1890 m³/h, débit d'air en chauffage 1890 m³/h, pression sonore en refroidissement 38 dBA, pression sonore en chauffage 40 dBA, puissance sonore en refroidissement 57 dBA, puissance sonore en chauffage 59 dBA, dimensions 550x780x290 mm, poids 26 kg, diamètre de connexion du tuyau de gaz 3/8", diamètre de connexion du tuyau de liquide 1/4", longueur maximale de la tuyauterie 20 m, différence maximale de hauteur entre l'unité extérieure et l'unité intérieure 12 m. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42tsb405a | U | Équipement d'air conditionné, système air-air split 1x1, pour gaz R-32, pompe à chaleur, alimentation monophasée (230V/50Hz), modèle Silverstone 10 "TOSHIBA", puissance frigorifique nominale 2,5 kW (température de bulbe sec de l'air intérieur 27°C, température de bulbe humide de l'air intérieur 19°C, température de bulbe sec de l'air extérieur 35°C, température de bulbe humide de l'air extérieur 24°C), puissance frigorifique minimale/maximale: 0,95/3,2 kW, consommation électrique nominale en refroidissement 0,59 kW, EER 4,24, SEER 7,2 (classe A++), puissance calorifique nominale 3,2 kW (température de bulbe sec de l'air intérieur 20°C, température de bulbe sec de l'air extérieur 7°C, température de bulbe humide de l'air extérieur 6°C), puissance calorifique minimale/maximale: 0,85/4,4 kW, consommation électrique nominale en chauffage 0,82 kW, COP 3,9, SCOP 4,7 (classe A++), constitué d'une unité intérieure de sol RAS-B10J2FVG-E, débit d'air en refroidissement 468 m³/h, débit d'air en chauffage 510 m³/h, pression sonore à élevée/faible vitesse en refroidissement: 39/23 dBA, pression sonore à élevée/faible vitesse en chauffage: 39/23 dBA, puissance sonore à vitesse élevée en refroidissement 54 dBA, puissance sonore à vitesse élevée en chauffage 54 dBA, dimensions 600x700x220 mm, poids 16 kg, avec filtre d'air Magic Coil, fonction d'autonettoyage et télécommande avec programmateur hebdomadaire RB-RXS30-E, et une unité extérieure RAS-10J2AVSG-E, avec compresseur type Single Rotary, avec technologie Inverter, débit d'air en refroidissement 1890 m³/h, débit d'air en chauffage 1890 m³/h, pression sonore en refroidissement 38 dBA, pression sonore en chauffage 40 dBA, puissance sonore en refroidissement 57 dBA, puissance sonore en chauffage 59 dBA, dimensions 550x780x290 mm, poids 26 kg, diamètre de connexion du tuyau de gaz 3/8", diamètre de connexion du tuyau de liquide 1/4", longueur maximale de la tuyauterie 20 m, différence maximale de hauteur entre l'unité extérieure et l'unité intérieure 12 m. (matériau) | 1.000 | 406074.44 | 406074.44 |
| mt42www085 | U | Kit de supports de paroi, constitué de jeu d'équerres de 50x45 cm et quatre amortisseurs en caoutchouc, avec leurs chevilles, vis, écrous et rondelles correspondants. (matériau) | 1.000 | 3745.64 | 3745.64 |
| mo005 | h | Compagnon professionnel III/CP2 installateur de climatisation. (main-d'œuvre) | 2.442 | 717.33 | 1751.72 |
| mo104 | h | Ouvrier professionnel II/OP installateur de climatisation. (main-d'œuvre) | 2.442 | 520.85 | 1271.92 |
| % | % | Frais de chantier des unités d'ouvrage | 2 % | 412843.72 | 8256.87 |
|  |  | Coûts directs |  |  | 421100.59 |
