# Unité extérieure d'air conditionné, pour gaz R-32

- Propriété du fichier: CYPE Ingenieros S.A.
- Format: FIEBDC-3/2016
- Logiciel: Générateur de prix de la construction. CYPE Ingenieros, S.A.
- Date: 25/06/2024
- Zone géographique: Algérie
- Devise: DZD
- Coûts indirects: 3 %
- Frais généraux: 13 %
- Bénéfice: 6 %
- TVA: 19 %

## T Équipements techniques

### TV Climatisation et ventilation

#### TVB Système Toshiba à débit de réfrigérant variable

**TVB010** U Unité extérieure d'air conditionné, pour gaz R-32.
Unité extérieure d'air conditionné Mini-SMMS R-32, système VRF pompe à chaleur, pour gaz R-32, alimentation monophasée (230V/50Hz), modèle MCY-MUG0401HSW-E "TOSHIBA", puissance frigorifique nominale 12,1 kW (température de bulbe sec de l'air intérieur 27°C, température de bulbe humide de l'air intérieur 19°C, température de bulbe sec de l'air extérieur 35°C, température de bulbe humide de l'air extérieur 24°C), EER 4,14, SEER 9,98, consommation électrique nominale en refroidissement 2,92 kW, intervalle de fonctionnement de température de bulbe sec de l'air extérieur en refroidissement de -5 à 46°C, puissance calorifique nominale 12,1 kW (température de bulbe sec de l'air intérieur 20°C, température de bulbe sec de l'air extérieur 7°C, température de bulbe humide de l'air extérieur 6°C), COP 5,08, SCOP 5,21, consommation électrique nominale en chauffage 2,38 kW, intervalle de fonctionnement de température de bulbe humide de l'air extérieur en chauffage de -20 à 15,5°C, de 1050x1010x370 mm, 100 kg, pression sonore en refroidissement 52 dBA, pression sonore en chauffage 54 dBA, puissance sonore en refroidissement 69 dBA, puissance sonore en chauffage 71 dBA, débit d'air 4560 m³/h, compresseur type Twin Rotary, avec technologie Inverter, avec capacité de connexion allant jusqu'à 8 unités intérieures. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42tsb001a | U | Unité extérieure d'air conditionné Mini-SMMS R-32, système VRF pompe à chaleur, pour gaz R-32, alimentation monophasée (230V/50Hz), modèle MCY-MUG0401HSW-E "TOSHIBA", puissance frigorifique nominale 12,1 kW (température de bulbe sec de l'air intérieur 27°C, température de bulbe humide de l'air intérieur 19°C, température de bulbe sec de l'air extérieur 35°C, température de bulbe humide de l'air extérieur 24°C), EER 4,14, SEER 9,98, consommation électrique nominale en refroidissement 2,92 kW, intervalle de fonctionnement de température de bulbe sec de l'air extérieur en refroidissement de -5 à 46°C, puissance calorifique nominale 12,1 kW (température de bulbe sec de l'air intérieur 20°C, température de bulbe sec de l'air extérieur 7°C, température de bulbe humide de l'air extérieur 6°C), COP 5,08, SCOP 5,21, consommation électrique nominale en chauffage 2,38 kW, intervalle de fonctionnement de température de bulbe humide de l'air extérieur en chauffage de -20 à 15,5°C, de 1050x1010x370 mm, 100 kg, pression sonore en refroidissement 52 dBA, pression sonore en chauffage 54 dBA, puissance sonore en refroidissement 69 dBA, puissance sonore en chauffage 71 dBA, débit d'air 4560 m³/h, compresseur type Twin Rotary, avec technologie Inverter, avec capacité de connexion allant jusqu'à 8 unités intérieures. (matériau) | 1 | 1486363.25 | 1486363.250 |
| mt42www080 | U | Kit d'amortisseurs antivibration de sol, composé de quatre amortisseurs en caoutchouc, avec leurs vis, écrous et rondelles correspondants. (matériau) | 1 | 1585.45 | 1585.450 |
| mo005 | h | Compagnon professionnel III/CP2 installateur de climatisation. (main-d'œuvre) | 4.722 | 717.33 | 3387.232 |
| mo104 | h | Ouvrier professionnel II/OP installateur de climatisation. (main-d'œuvre) | 4.722 | 520.85 | 2459.454 |
| % | % | Frais de chantier des unités d'ouvrage | 2 % | 1493795.386 | 29875.908 |
|  |  | Coûts directs |  |  | 1523671.294 |

## Ressources

**mt42tsb001a** U Unité extérieure d'air conditionné Mini-SMMS R-32
Données techniques: Coût énergétique 4599.676 MJ; Émission de CO2 314.766 kg
Déchets:
- emballage: re150101 Emballages en papier et en carton. (composant de déchet); quantité 0.18 kg; Code CED 15 01 01; Masse de l'élément 1 kg; Volume 0.001333 m3
- emballage: re170203 Plastique. (composant de déchet); quantité 0.09 kg; Code CED 17 02 03; Masse de l'élément 1 kg; Volume 0.001667 m3
